# GAEB
Leistungsbeschreibung (GAEB DA XML 3.2, DA81)
Währung: EUR
Bieterkommentare zugelassen: nein
Erstellt mit: Dangl GAEB Tool - www.dangl-it.com - Version 2.8.17, WebGAEB, 10.03.2025

## Variotherm 2025-2
Datum: 10.03.2025

### 1 Bausatzpreise

**1.1 EWHK115, Variotherm EasyFlexWand**
EWHK115, EasyFlex-Wandheizung/Kühlung
Rohrabstand 115 mm
Kalkulationspreis für 1 m² bestehend
aus:
2 m VarioSchiene 11,6
VarioSchiene aus PE mit nur 17 mm
Aufbauhöhe, kann durch eine
spezielle Klick-Technik beliebig
verlängert werden, Lochraster 50 mm
10 Stk. SchraubFix
zur Befestigung der VarioSchiene
und des Haltebügels
8,7 m VarioProFil-Rohr 11,6x1,5
* Alu-Mehrschicht-Verbundrohr,
100 % Sauerstoff-diffusionsdicht
* Das perfekte Rohr für
Flächenheizungen/-kühlungen.
* tmax = 70 °C, tmal = 95 °C,
pmax = 6 bar
* profilierte Oberfläche (+10 %) für
optimierte Wärmeübertragung
* Geprüft nach EN ISO 21003
1 Stk. Haltebügel + SchraubFix,
einfach und schnell
anzubringen, zur Fixierung des
VarioProFil-Rohres im Rücklauf der
Wandheizung (vertikale Rohrführung
an der Wand)
Fabrikat  : Variotherm
Typ  : EWHK115
Verpackungseinheit: 1 m²
Gewicht  : 0,9 kg/m²
Artikelnummer  : EWHK115
Menge: 1 MTK
Produkt:
  Artikel:
    Artikelnummer: EWHK115
    Menge: 0

**1.2 EWHK77, Variotherm EasyFlexWand**
EWHK77, EasyFlex-Wandheizung/Kühlung
Rohrabstand 77 mm
Kalkulationspreis für 1 m² bestehend
aus:
2 m VarioSchiene 11,6
VarioSchiene aus PE mit nur 17 mm
Aufbauhöhe, kann durch eine
spezielle Klick-Technik beliebig
verlängert werden, Lochraster 50 mm
10 Stk. SchraubFix
zur Befestigung der VarioSchiene
und des Haltebügels
13 m VarioProFil-Rohr 11,6x1,5
* Alu-Mehrschicht-Verbundrohr,
100 % Sauerstoff-diffusionsdicht
* Das perfekte Rohr für
Flächenheizungen/-kühlungen.
* tmax = 70 °C, tmal = 95 °C,
pmax = 6 bar
* profilierte Oberfläche (+10 %) für
optimierte Wärmeübertragung
* Geprüft nach EN ISO 21003
1 Stk. Haltebügel + SchraubFix,
einfach und schnell
anzubringen, zur Fixierung des
VarioProFil-Rohres im Rücklauf der
Wandheizung (vertikale Rohrführung
an der Wand)
Fabrikat  : Variotherm
Typ  : EWHK77
Verpackungseinheit: 1 m²
Gewicht  : 1,2 kg/m²
Artikelnummer  : EWHK77
Menge: 1 MTK
Produkt:
  Artikel:
    Artikelnummer: EWHK77
    Menge: 0

**1.3 mini Classic, Variotherm Heizleiste**
mini Classic, Heizleiste mini Classic
bestehend aus:
* Heizelement mini 35 x 78 mm
- Cu-Rohr D = 18 x 0,5 mm mit
Alu-Lamellen 35 x 78 mm
* Halterset mini Classic
- Kunststoffhalter weiß aus
glasfaserverstärktem Polypropylen
- Befestigungsmaterial
(Abstände zwischen den Haltern
600 - 800 mm)
Verkleidung bauseits (z.B. Holz)
Fabrikat  : Variotherm
Typ  : mini Classic
Bauhöhe o. Verkl.: 160 mm
Gewicht  : 0,8 kg/m
Artikelnr.  : HLMINICLASSIC
Menge: 1 MTR
Produkt:
  Artikel:
    Artikelnummer: HLMINICLASSIC
    Menge: 0

**1.4 mini Delta, Variotherm Heizleiste**
mini Delta, Heizleiste mini Delta,
bestehend aus:
* Heizelement mini 35 x 78 mm
- Cu-Rohr D = 18 x 0,5 mm mit
Alu-Lamellen 35 x 78 mm
- Optimierte Wärmeübertragung
* Verkleidung mini Delta
- Stahlblech 1,0 mm
- Cremeweiß pulverbeschichtet
(RAL 9001)
* Halterset mini Delta
- Kunststoffhalter weiß aus
glasfaserverstärktem Polypropylen
- Befestigungsmaterial
(Abstände zwischen den Haltern
600-800 mm)

Sonderfarben auf Anfrage!
Fabrikat  : Variotherm
Typ  : mini Delta
Bauhöhe o. Verkl.: 160 mm
Gewicht  : 2,3 kg/m
Artikelnr.  : HLMINIDELTA
Menge: 1 MTR
Produkt:
  Artikel:
    Artikelnummer: HLMINIDELTA
    Menge: 0

**1.5 SWHK2, Variotherm SystemWand mit ÖkoHeizputz**
SWHK2, System-Wandheizung/Kühlung Typ
SWHK2
Kalkulationspreis für 1 m² bestehend
aus:
2 m VarioSchiene 16
VarioSchiene aus PE mit nur 21 mm
Aufbauhöhe, kann durch eine
spezielle Klick-Technik beliebig
verlängert werden,Lochraster 50mm
10 m VarioProFil-Rohr 16x2 plus+
* Alu-Mehrschicht-Verbundrohr,
100 % Sauerstoff-diffusionsdicht
* Das perfekte Rohr für
Flächenheizungen/-kühlungen.
* geprüfte Qualität
* tmax = 70 °C, tmal = 95 °C,
pmax = 6 bar
* profilierte Oberfläche (+15 %)
für optimierte Wärmeübertragung
* Geprüft nach EN ISO 21003
10 Stk. SchraubFix
zur Befestigung der VarioSchiene
oder des Haltebügels
1 Stk. Haltebügel + SchraubFix,
einfach und schnell
anzubringen, zur Fixierung des
VarioProFil-Rohres im Rücklauf der
Wandheizung (vertikale Rohrführung
an der Wand)
45 kg ÖkoHeizputz
Spezialputz für Wandheizungen
(Unterputz, rein biologischer
Baustoff, IBO-Prüfung), hohe
Wärmeleitfähigkeit, durchlässig
für Wasserdampf, hygroskopisch,
stoßfest, haftet gut, maschinen-
und handputztauglich
1,25 m² Putzgitter 7 x 8 mm
Spezial-Glasfasergewebe,
vermindert wirksam Putzrisse,
7 x 8 mm lichte Maschenweite,
Höchstzugkraft 2000 Nm/5cm,
geprüft nach DIN EN 12127 /
DIN EN ISO 13934-1
Fabrikat  : Variotherm
Typ  : SWHK2
Verpackungseinheit: 1 m²
Gewicht  : 46 kg/m²
Artikelnr.  : SWHK2
Menge: 1 PCE
Produkt:
  Artikel:
    Artikelnummer: SWHK2
    Menge: 0

**1.6 SWHK3, Variotherm SystemWand**
SWHK3, System-Wandheizung/Kühlung Typ
SWHK3
Kalkulationspreis für 1 m² bestehend
aus:
2 m VarioSchiene 16
VarioSchiene aus PE mit nur 21 mm
Aufbauhöhe, kann durch eine
spezielle Klick-Technik beliebig
verlängert werden,Lochraster 50mm
10 Stk. SchraubFix
zur Befestigung der VarioSchiene
und des Haltebügels
10 m VarioProFil-Rohr 16x2 plus+
* Alu-Mehrschicht-Verbundrohr,
100 % Sauerstoff-diffusionsdicht
* Das perfekte Rohr für
Flächenheizungen/-kühlungen.
* geprüfte Qualität
* tmax = 70 °C, tmal = 95 °C,
pmax = 6 bar
* profilierte Oberfläche (+15 %)
für optimierte Wärmeübertragung
* Geprüft nach EN ISO 21003
1 Stk. Haltebügel + SchraubFix,
einfach und schnell
anzubringen, zur Fixierung des
VarioProFil-Rohres im Rücklauf der
Wandheizung (vertikale Rohrführung
an der Wand)
Fabrikat  : Variotherm
Typ  : SWHK3
Verpackungseinheit: 1 m²
Gewicht  : 1,6 kg/m²
Artikelnr.  : SWHK3
Menge: 1 PCE
Produkt:
  Artikel:
    Artikelnummer: SWHK3
    Menge: 0

**1.7 FBHF10, Variotherm Fußbodenheizung VarioFix, Rohrabstand 100 mm**
FBHF10, Fußbodenheizung VarioFix,
Rohrabstand 100 mm,
Kalkulationspreis für 1m² bestehend aus:
1 m² VarioFix-Platte
* Rohrträger und Trennlage
* Begehbar durch hohe Oberflächen
festigkeit
* Zwischenstege heben das
VarioProFil-Rohr ab
* Formschlüssige Verbindung durch
Überlappung der ersten Noppenreihe
* Rohrabstand min. 50 mm
* Plattenmaß 1450 x 850 mm
Nutzfläche 1400 x 800 mm
= 1,12 m²/Platte
* Plattendicke inkl. Noppen 19 mm
10 m VarioProFil-Rohr 16x2 plus+
* Alu-Mehrschicht-Verbundrohr,
100 % Sauerstoff-diffusionsdicht
* Das perfekte Rohr für
Flächenheizungen/-kühlungen.
* geprüfte Qualität
* tmax = 70 °C, tmal = 95 °C,
pmax = 6 bar
* profilierte Oberfläche (+15 %)
für optimierte Wärmeübertragung
* Geprüft nach EN ISO 21003
Fabrikat  : Variotherm
Typ  : FBHF10
Gewicht  : 2,0 kg/m²
Artikelnr.  : FBHF10
Menge: 1 MTK
Produkt:
  Artikel:
    Artikelnummer: FBHF10
    Menge: 0

**1.8 FBHF15, Variotherm Fußbodenheizung VarioFix, Rohrabstand 150 mm**
FBHF15, Fußbodenheizung VarioFix,
Rohrabstand 150 mm,
Kalkulationspreis für 1m² bestehend aus:
1 m² VarioFix-Platte
* Rohrträger und Trennlage
* Begehbar durch hohe Oberflächen
festigkeit
* Zwischenstege heben das
VarioProFil-Rohr ab
* Formschlüssige Verbindung durch
Überlappung der ersten Noppenreihe
* Rohrabstand min. 50 mm
* Plattenmaß 1450 x 850 mm
Nutzfläche 1400 x 800 mm
= 1,12 m²/Platte
* Plattendicke inkl. Noppen 19 mm
6,7 m VarioProFil-Rohr 16x2 plus+
* Alu-Mehrschicht-Verbundrohr,
100 % Sauerstoff-diffusionsdicht
* Das perfekte Rohr für
Flächenheizungen/-kühlungen.
* geprüfte Qualität
* tmax = 70 °C, tmal = 95 °C,
pmax = 6 bar
* profilierte Oberfläche (+15 %)
für optimierte Wärmeübertragung
* Geprüft nach EN ISO 21003
Fabrikat  : Variotherm
Typ  : FBHF15
Gewicht  : 1,6 kg/m²
Artikelnr.  : FBHF15
Menge: 1 MTK
Produkt:
  Artikel:
    Artikelnummer: FBHF15
    Menge: 0

**1.9 FBHF20, Variotherm Fußbodenheizung VarioFix, Rohrabstand 200 mm**
FBHF20, Fußbodenheizung VarioFix,
Rohrabstand 200 mm,
Kalkulationspreis für 1m² bestehend aus:
1 m² VarioFix-Platte
* Rohrträger und Trennlage
* Begehbar durch hohe Oberflächen
festigkeit
* Zwischenstege heben das
VarioProFil-Rohr ab
* Formschlüssige Verbindung durch
Überlappung der ersten Noppenreihe
* Rohrabstand min. 50 mm
* Plattenmaß 1450 x 850 mm
Nutzfläche 1400 x 800 mm
= 1,12 m²/Platte
* Plattendicke inkl. Noppen 19 mm
5 m VarioProFil-Rohr 16x2 plus+
* Alu-Mehrschicht-Verbundrohr,
100 % Sauerstoff-diffusionsdicht
* Das perfekte Rohr für
Flächenheizungen/-kühlungen.
* geprüfte Qualität
* tmax = 70 °C, tmal = 95 °C,
pmax = 6 bar
* profilierte Oberfläche (+15 %)
für optimierte Wärmeübertragung
* Geprüft nach EN ISO 21003
Fabrikat  : Variotherm
Typ  : FBHF20
Gewicht  : 1,3 kg/m²
Artikelnr.  : FBHF20
Menge: 1 MTK
Produkt:
  Artikel:
    Artikelnummer: FBHF20
    Menge: 0

**1.10 FBHF25, Variotherm Fußbodenheizung VarioFix, Rohrabstand 250 mm**
FBHF25, Fußbodenheizung VarioFix,
Rohrabstand 250 mm,
Kalkulationspreis für 1m² bestehend aus:
1 m² VarioFix-Platte
* Rohrträger und Trennlage
* Begehbar durch hohe Oberflächen
festigkeit
* Zwischenstege heben das
VarioProFil-Rohr ab
* Formschlüssige Verbindung durch
Überlappung der ersten Noppenreihe
* Rohrabstand min. 50 mm
* Plattenmaß 1450 x 850 mm
Nutzfläche 1400 x 800 mm
= 1,12 m²/Platte
* Plattendicke inkl. Noppen 19 mm
4 m VarioProFil-Rohr 16x2 plus+
* Alu-Mehrschicht-Verbundrohr,
100 % Sauerstoff-diffusionsdicht
* Das perfekte Rohr für
Flächenheizungen/-kühlungen.
* geprüfte Qualität
* tmax = 70 °C, tmal = 95 °C,
pmax = 6 bar
* profilierte Oberfläche (+15 %)
für optimierte Wärmeübertragung
* Geprüft nach EN ISO 21003
Fabrikat  : Variotherm
Typ  : FBHF25
Gewicht  : 1,3 kg/m²
Artikelnr.  : FBHF25
Menge: 1 MTK
Produkt:
  Artikel:
    Artikelnummer: FBHF25
    Menge: 0

**1.11 FBHF30, Variotherm Fußbodenheizung VarioFix, Rohrabstand 300 mm**
FBHF30, Fußbodenheizung VarioFix,
Rohrabstand 300 mm,
Kalkulationspreis für 1m² bestehend aus:
1 m² VarioFix-Platte
* Rohrträger und Trennlage
* Begehbar durch hohe Oberflächen
festigkeit
* Zwischenstege heben das
VarioProFil-Rohr ab
* Formschlüssige Verbindung durch
Überlappung der ersten Noppenreihe
* Rohrabstand min. 50 mm
* Plattenmaß 1450 x 850 mm
Nutzfläche 1400 x 800 mm
= 1,12 m²/Platte
* Plattendicke inkl. Noppen 19 mm
3,4 m VarioProFil-Rohr 16x2 plus+
* Alu-Mehrschicht-Verbundrohr,
100 % Sauerstoff-diffusionsdicht
* Das perfekte Rohr für
Flächenheizungen/-kühlungen.
* geprüfte Qualität
* tmax = 70 °C, tmal = 95 °C,
pmax = 6 bar
* profilierte Oberfläche (+15 %)
für optimierte Wärmeübertragung
* Geprüft nach EN ISO 21003
Fabrikat  : Variotherm
Typ  : FBHF30
Gewicht  : 1,2 kg/m²
Artikelnr.  : FBHF30
Menge: 1 MTK
Produkt:
  Artikel:
    Artikelnummer: FBHF30
    Menge: 0

**1.12 FBHK10, Variotherm Fußbodenheizung VarioKomp, Rohrabstand 100 mm**
FBHK10, Fußbodenheizung VarioKomp,
Rohrabstand 100 mm,
Systemaufbauhöhe 20 mm,
Kalkulationspreis für 1m² bestehend aus:
1 m² Kompakt-Platte
Rohrträger und Wärmeleitplatte für
Rohrabstände von 100 mm,
Baubiologisch geprüfte
Gipsfaserplatte 18 mm,
Nutzfläche = 1000 x 600 mm = 0,6 m²
IBR-Prüfzeichen (Institut für
Baubiologie Rosenheim).
10 m VarioProFil-Rohr 11,6x1,5
* Alu-Mehrschicht-Verbundrohr,
* 100 % Sauerstoff-diffusionsdicht
* Das perfekte Rohr für die
Kompakt-Fußbodenheizung
* tmax = 70 °C, tmal = 95 °C,
pmax = 6 bar
* profilierte Oberfläche (+10 %) für
optimierte Wärmeübertragung
* Geprüft nach EN ISO 21003
6 kg Kompakt-Füllmasse
Spezial-Füllmasse zum Ausfüllen
der fertig verlegten Kompakt-Platten
mit eingelegtem VarioProFil-Rohr
11,6x1,5
Fabrikat  : Variotherm
Typ  : FBHK10
Gewicht  : 24,50 kg
Artikelnr  : FBHK10
Menge: 1 MTK
Produkt:
  Artikel:
    Artikelnummer: FBHK10
    Menge: 0

**1.13 FBH10, Variotherm Fußbodenheizung VarioRast, Rohrabstand 100 mm**
FBH10, Fußbodenheizung VarioRast,
Rohrabstand 100 mm, zum Verlegen auf
bauseits vorbereiteter Wärmedämmung,
Kalkulationspreis für 1m² bestehend aus:
1,1 m² Rasterfolie
Zur notwendigen Abdeckung der
Wärmedämmung (Trennlage), aus 100%
Polyethylen Recycling-Granulat
mit 50 mm Rastereinteilung,
Stärke 0,2 mm
1,5 m VarioSchiene K16
aus PE, kann durch eine spezielle
Klick-Technik beliebig verlängert
werden, selbsklebender Streifen
auf der Rückseite
3 Stk. Haltenadeln
zur Befestigung der VarioSchiene
K16 auf der Wärmedämmung
10 m VarioProFil-Rohr 16x2 plus+
* Alu-Mehrschicht-Verbundrohr,
100 % Sauerstoff-diffusionsdicht
* Das perfekte Rohr für
Flächenheizungen/-kühlungen.
* geprüfte Qualität
* tmax = 70 °C, tmal = 95 °C,
pmax = 6 bar
* profilierte Oberfläche (+15 %)
für optimierte Wärmeübertragung
* Geprüft nach EN ISO 21003
Fabrikat  : Variotherm
Typ  : VarioRast RA10
Gewicht  : 1,8 kg pro m²
Artikelnr.  : FBH10
Menge: 1 MTK
Produkt:
  Artikel:
    Artikelnummer: FBH10
    Menge: 0

**1.14 FBH15, Variotherm Fußbodenheizung VarioRast, Rohrabstand 150 mm**
FBH15, Fußbodenheizung VarioRast,
Rohrabstand 150 mm, zum Verlegen auf
bauseits vorbereiteter Wärmedämmung,
Kalkulationspreis für 1m² bestehend aus:
1,1 m² Rasterfolie
Zur notwendigen Abdeckung der
Wärmedämmung (Trennlage), aus 100%
Polyethylen Recycling-Granulat
mit 50 mm Rastereinteilung,
Stärke 0,2 mm
1,5 m VarioSchiene K16
aus PE, kann durch eine spezielle
Klick-Technik beliebig verlängert
werden, selbsklebender Streifen
auf der Rückseite
3 Stk. Haltenadeln
zur Befestigung der VarioSchiene
K16 auf der Wärmedämmung
6,7 m VarioProFil-Rohr 16x2 plus+
* Alu-Mehrschicht-Verbundrohr,
100 % Sauerstoff-diffusionsdicht
* Das perfekte Rohr für
Flächenheizungen/-kühlungen.
* geprüfte Qualität
* tmax = 70 °C, tmal = 95 °C,
pmax = 6 bar
* profilierte Oberfläche (+15 %)
für optimierte Wärmeübertragung
* Geprüft nach EN ISO 21003
Fabrikat  : Variotherm
Typ  : VarioRast RA15
Gewicht  : 1,6 kg pro m²
Artikelnr.  : FBH15
Menge: 1 MTK
Produkt:
  Artikel:
    Artikelnummer: FBH15
    Menge: 0

**1.15 FBH20, Variotherm Fußbodenheizung VarioRast, Rohrabstand 200 mm**
FBH20, Fußbodenheizung VarioRast,
Rohrabstand 200 mm, zum Verlegen auf
bauseits vorbereiteter Wärmedämmung
Kalkulationspreis für 1m² bestehend aus:
1,1 m² Rasterfolie
Zur notwendigen Abdeckung der
Wärmedämmung (Trennlage), aus 100%
Polyethylen Recycling-Granulat
mit 50 mm Rastereinteilung,
Stärke 0,2 mm
1,5 m VarioSchiene K16
aus PE, kann durch eine spezielle
Klick-Technik beliebig verlängert
werden, selbsklebender Streifen
auf der Rückseite
3 Stk. Haltenadeln
zur Befestigung der VarioSchiene
K16 auf der Wärmedämmung
5 m VarioProFil-Rohr 16x2 plus+
* Alu-Mehrschicht-Verbundrohr,
100 % Sauerstoff-diffusionsdicht
* Das perfekte Rohr für
Flächenheizungen/-kühlungen.
* geprüfte Qualität
* tmax = 70 °C, tmal = 95 °C,
pmax = 6 bar
* profilierte Oberfläche (+15 %)
für optimierte Wärmeübertragung
* Geprüft nach EN ISO 21003
Fabrikat  : Variotherm
Typ  : VarioRast RA20
Gewicht  : 1,2 kg pro m²
Artikelnr.  : FBH20
Menge: 1 MTK
Produkt:
  Artikel:
    Artikelnummer: FBH20
    Menge: 0

**1.16 FBH25, Variotherm Fußbodenheizung VarioRast, Rohrabstand 250 mm**
FBH25, Fußbodenheizung VarioRast,
Rohrabstand 250 mm, zum Verlegen auf
bauseits vorbereiteter Wärmedämmung,
Kalkulationspreis für 1m² bestehend aus:
1,1 m² Rasterfolie
Zur notwendigen Abdeckung der
Wärmedämmung (Trennlage), aus 100%
Polyethylen Recycling-Granulat
mit 50 mm Rastereinteilung,
Stärke 0,2 mm
1,5 m VarioSchiene K16
aus PE, kann durch eine spezielle
Klick-Technik beliebig verlängert
werden, selbsklebender Streifen
auf der Rückseite
3 Stk. Haltenadeln
zur Befestigung der VarioSchiene
K16 auf der Wärmedämmung
4 m VarioProFil-Rohr 16x2 plus+
* Alu-Mehrschicht-Verbundrohr,
100 % Sauerstoff-diffusionsdicht
* Das perfekte Rohr für
Flächenheizungen/-kühlungen.
* geprüfte Qualität
* tmax = 70 °C, tmal = 95 °C,
pmax = 6 bar
* profilierte Oberfläche (+15 %)
für optimierte Wärmeübertragung
* Geprüft nach EN ISO 21003
Fabrikat  : Variotherm
Typ  : VarioRast RA25
Gewicht  : 1,1 kg pro m²
Artikelnr.  : FBH25
Menge: 1 MTK
Produkt:
  Artikel:
    Artikelnummer: FBH25
    Menge: 0

**1.17 FBH30, Variotherm Fußbodenheizung VarioRast, Rohrabstand 300 mm**
FBH30, Fußbodenheizung VarioRast,
Rohrabstand 300 mm, zum Verlegen auf
bauseits vorbereiteter Wärmedämmung,
Kalkulationspreis für 1m² bestehend aus:
1,1 m² Rasterfolie
Zur notwendigen Abdeckung der
Wärmedämmung (Trennlage), aus 100%
Polyethylen Recycling-Granulat
mit 50 mm Rastereinteilung,
Stärke 0,2 mm
1,5 m VarioSchiene K16
aus PE, kann durch eine spezielle
Klick-Technik beliebig verlängert
werden, selbsklebender Streifen
auf der Rückseite
3 Stk. Haltenadeln
zur Befestigung der VarioSchiene
K16 auf der Wärmedämmung
3,4 m VarioProFil-Rohr 16x2 plus+
* Alu-Mehrschicht-Verbundrohr,
100 % Sauerstoff-diffusionsdicht
* Das perfekte Rohr für
Flächenheizungen/-kühlungen.
* geprüfte Qualität
* tmax = 70 °C, tmal = 95 °C,
pmax = 6 bar
* profilierte Oberfläche (+15 %)
für optimierte Wärmeübertragung
* Geprüft nach EN ISO 21003
Fabrikat  : Variotherm
Typ  : VarioRast RA30
Gewicht  : 1,0 kg pro m²
Artikelnr.  : FBH30
Menge: 1 MTK
Produkt:
  Artikel:
    Artikelnummer: FBH30
    Menge: 0

**1.18 Ia Classic, Variotherm Heizleiste**
Ia Classic, Heizleiste Ia Classic
bestehend aus:
* Heizelement 56 x 78 mm
- Cu-Rohr D = 18 x 0,5 mm mit
Alu-Lamellen 56 x 78 mm
* Halterset Ia Classic
- Kunststoffhalter weiß aus
glasfaserverstärktem Polypropylen
- Befestigungsmaterial
(Abstände zwischen den Haltern
600 - 800 mm)
Verkleidung bauseits (z.B. Holz)
Fabrikat  : Variotherm
Typ  : Ia Classic
Bauhöhe o. Verkl.: 240 mm
Gewicht  : 1,1 kg/m
Artikelnr.  : HL1ACLASSIC
Menge: 1 MTR
Produkt:
  Artikel:
    Artikelnummer: HL1ACLASSIC
    Menge: 0

**1.19 Ia Delta, Variotherm Heizleiste**
Ia Delta, Heizleiste Ia Delta,
bestehend aus:
* Heizelement 56 x 78 mm
- Cu-Rohr D = 18 x 0,5 mm mit
Alu-Lamellen 56 x 78 mm
- Optimierte Wärmeübertragung
* Verkleidung Ia Delta
- Stahlblech 1,0 mm
- Cremeweiß pulverbeschichtet
(RAL 9001)
* Halterset Ia Delta
- Kunststoffhalter weiß aus
glasfaserverstärktem Polypropylen
- Befestigungsmaterial
(Abstände zwischen den Haltern
600-800 mm)

Sonderfarben auf Anfrage!
Fabrikat  : Variotherm
Typ  : Ia Delta
Bauhöhe  : 240 mm
Gewicht  : 2,8 kg/m
Artikelnr.  : HL1ADELTA
Menge: 1 MTR
Produkt:
  Artikel:
    Artikelnummer: HL1ADELTA
    Menge: 0

**1.20 IIa Classic, Variotherm Heizleiste**
IIa Classic, Heizleiste IIa Classic
bestehend aus:
* Heizelement 56 x 78 mm
- Cu-Rohr D = 18 x 0,5 mm mit
Alu-Lamellen 56 x 78 mm
* Halterset IIa Classic
- Kunststoffhalter weiß aus
glasfaserverstärktem Polypropylen
- Befestigungsmaterial
(Abstände zwischen den Haltern
600 - 800 mm)
Verkleidung bauseits (z.B. Holz)
Fabrikat  : Variotherm
Typ  : IIa Classic
Bauhöhe o. Verkl.: 240 mm
Gewicht  : 1,2 kg/m
Artikelnr.  : HL2ACLASSIC
Menge: 1 MTR
Produkt:
  Artikel:
    Artikelnummer: HL2ACLASSIC
    Menge: 0

**1.21 IIa Delta, Variotherm Heizleiste**
IIa Delta, Heizleiste IIa Delta,
bestehend aus:
* Heizelement 56 x 78 mm
- Cu-Rohr D = 18 x 0,5 mm mit
Alu-Lamellen 56 x 78 mm
- Optimierte Wärmeübertragung
* Verkleidung IIa Delta
- Stahlblech 1,0 mm
- Cremeweiß pulverbeschichtet
(RAL 9001)
* Halterset IIa Delta
- Kunststoffhalter weiß aus
glasfaserverstärktem Polypropylen
- Befestigungsmaterial
(Abstände zwischen den Haltern
600-800 mm)

Sonderfarben auf Anfrage!
Fabrikat  : Variotherm
Typ  : IIa Delta
Bauhöhe  : 240 mm
Gewicht  : 3,0 kg/m
Artikelnr.  : HL2ADELTA
Menge: 1 MTR
Produkt:
  Artikel:
    Artikelnummer: HL2ADELTA
    Menge: 0

**1.22 IIIa Classic, Variotherm Heizleiste**
IIIa Classic, Heizleiste IIIa Classic
bestehend aus:
* 2 x Heizelement 56 x 78 mm
- Cu-Rohr D = 18 x 0,5 mm mit
Alu-Lamellen 56 x 78 mm
* Halterset IIIa Classic
- Kunststoffhalter weiß aus
glasfaserverstärktem Polypropylen
- Befestigungsmaterial
(Abstände zwischen den Haltern
600 - 800 mm)
Verkleidung bauseits (z.B. Holz)
Fabrikat  : Variotherm
Typ  : IIIa Classic
Bauhöhe o. Verkl.: 240 mm
Gewicht  : 2,1 kg/m
Artikelnr.  : HL3ACLASSIC
Menge: 1 MTR
Produkt:
  Artikel:
    Artikelnummer: HL3ACLASSIC
    Menge: 0

**1.23 IIIa Delta, Variotherm Heizleiste**
IIIa Delta, Heizleiste IIIa Delta,
bestehend aus:
* 2 x Heizelement 56 x 78 mm
- Cu-Rohr D = 18 x 0,5 mm mit
Alu-Lamellen 56 x 78 mm
- Optimierte Wärmeübertragung
* Verkleidung IIIa Delta
- Stahlblech 1,0 mm
- Cremeweiß pulverbeschichtet
(RAL 9001)
* Halterset IIIa Delta
- Kunststoffhalter weiß aus
glasfaserverstärktem Polypropylen
- Befestigungsmaterial
(Abstände zwischen den Haltern
600-800 mm)

Sonderfarben auf Anfrage!
Fabrikat  : Variotherm
Typ  : IIIa Delta
Bauhöhe  : 240 mm
Gewicht  : 4,0 kg/m
Artikelnr.  : HL3ADELTA
Menge: 1 MTR
Produkt:
  Artikel:
    Artikelnummer: HL3ADELTA
    Menge: 0

**1.24 ZUL16, Zuleitungen VarioProFil-Rohr Ø16 + Isolierschlauch**
Menge: 1 MTR
Produkt:
  Artikel:
    Artikelnummer: ZUL16
    Menge: 0

**1.25 FBHS20, Variotherm Fußbodenheizung VarioSolid, Rohrabstand 200 mm**
FBHS20, Fußbodenheizung VarioSolid,
Rohrabstand 200 mm,
Kalkulationspreis für 1m² bestehend aus:
5 m VarioModul-Rohr 20x2
* Alu-Mehrschicht-Verbundrohr,
100 % Sauerstoff-diffusionsdicht
* Das perfekte Rohr für
Flächenheizungen/-kühlungen.
* geprüfte Qualität
* tmax = 70 °C, tmal = 95 °C,
pmax = 6 bar
* Geprüft nach EN ISO 21003

anteilige Drahtspulen

Fabrikat  : Variotherm
Typ  : VarioSolid RA20
Gewicht  : 0,85 kg pro m²
Artikelnr.  : FBHS20
Menge: 1 MTK
Produkt:
  Artikel:
    Artikelnummer: FBHS20
    Menge: 0

**1.26 FBHS25, Variotherm Fußbodenheizung VarioSolid, Rohrabstand 250 mm**
FBHS25, Fußbodenheizung VarioSolid,
Rohrabstand 250 mm,
Kalkulationspreis für 1m² bestehend aus:
4 m VarioModul-Rohr 20x2
* Alu-Mehrschicht-Verbundrohr,
100 % Sauerstoff-diffusionsdicht
* Das perfekte Rohr für
Flächenheizungen/-kühlungen.
* geprüfte Qualität
* tmax = 70 °C, tmal = 95 °C,
pmax = 6 bar
* Geprüft nach EN ISO 21003

anteilige Drahtspulen

Fabrikat  : Variotherm
Typ  : VarioSolid RA25
Gewicht  : 0,70 kg pro m²
Artikelnr.  : FBHS25
Menge: 1 MTK
Produkt:
  Artikel:
    Artikelnummer: FBHS25
    Menge: 0

**1.27 FBHS30, Variotherm Fußbodenheizung VarioSolid, Rohrabstand 300 mm**
FBHS25, Fußbodenheizung VarioSolid,
Rohrabstand 300 mm,
Kalkulationspreis für 1m² bestehend aus:
3,4 m VarioModul-Rohr 20x2
* Alu-Mehrschicht-Verbundrohr,
100 % Sauerstoff-diffusionsdicht
* Das perfekte Rohr für
Flächenheizungen/-kühlungen.
* geprüfte Qualität
* tmax = 70 °C, tmal = 95 °C,
pmax = 6 bar
* Geprüft nach EN ISO 21003

anteilige Drahtspulen

Fabrikat  : Variotherm
Typ  : VarioSolid RA30
Gewicht  : 0,60 kg pro m²
Artikelnr.  : FBHS30
Menge: 1 MTK
Produkt:
  Artikel:
    Artikelnummer: FBHS30
    Menge: 0

**1.28 FBHS35, Variotherm Fußbodenheizung VarioSolid, Rohrabstand 350 mm**
FBHS25, Fußbodenheizung VarioSolid,
Rohrabstand 300 mm,
Kalkulationspreis für 1m² bestehend aus:
3 m VarioModul-Rohr 20x2
* Alu-Mehrschicht-Verbundrohr,
100 % Sauerstoff-diffusionsdicht
* Das perfekte Rohr für
Flächenheizungen/-kühlungen.
* geprüfte Qualität
* tmax = 70 °C, tmal = 95 °C,
pmax = 6 bar
* Geprüft nach EN ISO 21003

anteilige Drahtspulen

Fabrikat  : Variotherm
Typ  : VarioSolid RA35
Gewicht  : 0,55 kg pro m²
Artikelnr.  : FBHS35
Menge: 1 MTK
Produkt:
  Artikel:
    Artikelnummer: FBHS35
    Menge: 0

**1.29 FBHS40, Variotherm Fußbodenheizung VarioSolid, Rohrabstand 400 mm**
FBHS25, Fußbodenheizung VarioSolid,
Rohrabstand 300 mm,
Kalkulationspreis für 1m² bestehend aus:
2,7 m VarioModul-Rohr 20x2
* Alu-Mehrschicht-Verbundrohr,
100 % Sauerstoff-diffusionsdicht
* Das perfekte Rohr für
Flächenheizungen/-kühlungen.
* geprüfte Qualität
* tmax = 70 °C, tmal = 95 °C,
pmax = 6 bar
* Geprüft nach EN ISO 21003

anteilige Drahtspulen

Fabrikat  : Variotherm
Typ  : VarioSolid RA40
Gewicht  : 0,50 kg pro m²
Artikelnr.  : FBHS40
Menge: 1 MTK
Produkt:
  Artikel:
    Artikelnummer: FBHS40
    Menge: 0

**1.30 FBHR10-30, Variotherm Fußbodenheizung VarioRoll 30-3, Rohrabstand 100 mm**
FBHR10-30, Fußbodenheizung VarioRoll,
Rohrabstand 100 mm,
Kalkulationspreis für 1 m² bestehend
aus:
1 m² VarioRoll 30-2 Wärme- und
Trittschalldämmung
* Maße 10 m x 1 m = 10 m²
* Dämmung Nenndicke: 30 mm
* Deklarierte Wärmeleitfähigkeit
Lambda = 0,040 W/mK
* Trittschallverbesserungswert: 28 dB
* Nutzlast auf dem Estrich
(lt. EN 13163): 5 kN/m²
* Aufkaschierte Gewebefolie mit
50 mm Raster als Trennlage
* Optimale Rückhaltekraft für die
Tackernadeln durch eingearbeitetes
Gewebe
* Schnelle und einfache Montage
* Einseitige 30 mm breite Überlappung
mit Selbstklebestreifen für eine
stoßfreie Gesamtfläche
10 m VarioProFil-Rohr 16x2 plus+
* Alu-Mehrschicht-Verbundrohr,
100 % Sauerstoff-diffusionsdicht
* Das perfekte Rohr für
Flächenheizungen/-kühlungen.
* geprüfte Qualität
* tmax = 70 °C, tmal = 95 °C,
pmax = 6 bar
* profilierte Oberfläche (+15 %)
für optimierte Wärmeübertragung
* Geprüft nach EN ISO 21003
20 Stk. Tackernadel
zur Befestigung des VarioProFil-
Rohres an der VarioRoll Wärme- und
Trittschalldämmung
Fabrikat  : Variotherm
Typ  : FBHR10-30
Gewicht  : 1,7 kg pro m²
Artikelnr.  : FBHR10-30
Menge: 1 MTK
Produkt:
  Artikel:
    Artikelnummer: FBHR10-30
    Menge: 0

**1.31 FBHR15-30, Variotherm Fußbodenheizung VarioRoll 30-3, Rohrabstand 150 mm**
FBHR15-30, Fußbodenheizung VarioRoll,
Rohrabstand 150 mm,
Kalkulationspreis für 1 m² bestehend
aus:
1 m² VarioRoll 30-2 Wärme- und
Trittschalldämmung
* Maße 10 m x 1 m = 10 m²
* Dämmung Nenndicke: 30 mm
* Deklarierte Wärmeleitfähigkeit
Lambda = 0,040 W/mK
* Trittschallverbesserungswert: 28 dB
* Nutzlast auf dem Estrich
(lt. EN 13163): 5 kN/m²
* Aufkaschierte Gewebefolie mit
50 mm Raster als Trennlage
* Optimale Rückhaltekraft für die
Tackernadeln durch eingearbeitetes
Gewebe
* Schnelle und einfache Montage
* Einseitige 30 mm breite Überlappung
mit Selbstklebestreifen für eine
stoßfreie Gesamtfläche
6,7 m VarioProFil-Rohr 16x2 plus+
* Alu-Mehrschicht-Verbundrohr,
100 % Sauerstoff-diffusionsdicht
* Das perfekte Rohr für
Flächenheizungen/-kühlungen.
* geprüfte Qualität
* tmax = 70 °C, tmal = 95 °C,
pmax = 6 bar
* profilierte Oberfläche (+15 %)
für optimierte Wärmeübertragung
* Geprüft nach EN ISO 21003
15 Stk. Tackernadel
zur Befestigung des VarioProFil-
Rohres an der VarioRoll Wärme- und
Trittschalldämmung
Fabrikat  : Variotherm
Typ  : FBHR15-30
Gewicht  : 1,40 kg/m²
Artikelnr.  : FBHR15-30
Menge: 1 MTK
Produkt:
  Artikel:
    Artikelnummer: FBHR15-30
    Menge: 0

**1.32 FBHR20-30, Variotherm Fußbodenheizung VarioRoll 30-3, Rohrabstand 200 mm**
FBHR20-30, Fußbodenheizung VarioRoll,
Rohrabstand 200 mm,
Kalkulationspreis für 1 m² bestehend
aus:
1 m² VarioRoll 30-2 Wärme- und
Trittschalldämmung
* Maße 10 m x 1 m = 10 m²
* Dämmung Nenndicke: 30 mm
* Deklarierte Wärmeleitfähigkeit
Lambda = 0,040 W/mK
* Trittschallverbesserungswert: 28 dB
* Nutzlast auf dem Estrich
(lt. EN 13163): 5 kN/m²
* Aufkaschierte Gewebefolie mit
50 mm Raster als Trennlage
* Optimale Rückhaltekraft für die
Tackernadeln durch eingearbeitetes
Gewebe
* Schnelle und einfache Montage
* Einseitige 30 mm breite Überlappung
mit Selbstklebestreifen für eine
stoßfreie Gesamtfläche
5 m VarioProFil-Rohr 16x2 plus+
* Alu-Mehrschicht-Verbundrohr,
100 % Sauerstoff-diffusionsdicht
* Das perfekte Rohr für
Flächenheizungen/-kühlungen.
* geprüfte Qualität
* tmax = 70 °C, tmal = 95 °C,
pmax = 6 bar
* profilierte Oberfläche (+15 %)
für optimierte Wärmeübertragung
* Geprüft nach EN ISO 21003
10 Stk. Tackernadel
zur Befestigung des VarioProFil-
Rohres an der VarioRoll Wärme- und
Trittschalldämmung
Fabrikat  : Variotherm
Typ  : FBHR20-30
Gewicht  : 1,20 kg/m²
Artikelnr.  : FBHR20-30
Menge: 1 MTK
Produkt:
  Artikel:
    Artikelnummer: FBHR20-30
    Menge: 0

**1.33 FBHR25-30, Variotherm Fußbodenheizung VarioRoll 30-3, Rohrabstand 250 mm**
FBH25, Fußbodenheizung VarioRast,
Rohrabstand 250 mm, zum Verlegen auf
bauseits vorbereiteter Wärmedämmung,
Kalkulationspreis für 1m² bestehend aus:
1,1 m² Rasterfolie
Zur notwendigen Abdeckung der
Wärmedämmung (Trennlage), aus 100%
Polyethylen Recycling-Granulat
mit 50 mm Rastereinteilung,
Stärke 0,2 mm
1,5 m VarioSchiene K16
aus PE, kann durch eine spezielle
Klick-Technik beliebig verlängert
werden, selbsklebender Streifen
auf der Rückseite
3 Stk. Haltenadeln
zur Befestigung der VarioSchiene
K16 auf der Wärmedämmung
4 m VarioProFil-Rohr 16x2 plus+
* Alu-Mehrschicht-Verbundrohr,
100 % Sauerstoff-diffusionsdicht
* Das perfekte Rohr für
Flächenheizungen/-kühlungen.
* geprüfte Qualität
* tmax = 70 °C, tmal = 95 °C,
pmax = 6 bar
* profilierte Oberfläche (+15 %)
für optimierte Wärmeübertragung
* Geprüft nach EN ISO 21003
Fabrikat  : Variotherm
Typ  : FBHR25-30
Gewicht  : 1,1 kg pro m²
Artikelnr.  : FBHR25-30
Menge: 1 MTK
Produkt:
  Artikel:
    Artikelnummer: FBHR25-30
    Menge: 0

**1.34 FBHR30-30, Variotherm Fußbodenheizung VarioRoll 30-3, Rohrabstand 300 mm**
FBHR30-30, Fußbodenheizung VarioRoll,
Rohrabstand 300 mm,
Kalkulationspreis für 1 m² bestehend
aus:
1 m² VarioRoll 30-2 Wärme- und
Trittschalldämmung
* Maße 10 m x 1 m = 10 m²
* Dämmung Nenndicke: 30 mm
* Deklarierte Wärmeleitfähigkeit
Lambda = 0,040 W/mK
* Trittschallverbesserungswert: 28 dB
* Nutzlast auf dem Estrich
(lt. EN 13163): 5 kN/m²
* Aufkaschierte Gewebefolie mit
50 mm Raster als Trennlage
* Optimale Rückhaltekraft für die
Tackernadeln durch eingearbeitetes
Gewebe
* Schnelle und einfache Montage
* Einseitige 30 mm breite Überlappung
mit Selbstklebestreifen für eine
stoßfreie Gesamtfläche
3,4 m VarioProFil-Rohr 16x2 plus+
* Alu-Mehrschicht-Verbundrohr,
100 % Sauerstoff-diffusionsdicht
* Das perfekte Rohr für
Flächenheizungen/-kühlungen.
* geprüfte Qualität
* tmax = 70 °C, tmal = 95 °C,
pmax = 6 bar
* profilierte Oberfläche (+15 %)
für optimierte Wärmeübertragung
* Geprüft nach EN ISO 21003
6 Stk. Tackernadel
zur Befestigung des VarioProFil-
Rohres an der VarioRoll Wärme- und
Trittschalldämmung
Fabrikat  : Variotherm
Typ  : FBHR30-30
Gewicht  : 1,00 kg/m²
Artikelnr.  : FBHR30-30
Menge: 1 MTK
Produkt:
  Artikel:
    Artikelnummer: FBHR30-30
    Menge: 0

**1.35 FBHR10-20, Variotherm Fußbodenheizung VarioRoll 20-2, Rohrabstand 100 mm**
FBHR10-20, Fußbodenheizung VarioRoll,
Rohrabstand 100 mm,
Kalkulationspreis für 1 m² bestehend
aus:
1 m² VarioRoll 20-2 Wärme- und
Trittschalldämmung
* Maße 10 m x 1 m = 10 m²
* Dämmung Nenndicke: 20 mm
* Deklarierte Wärmeleitfähigkeit
Lambda = 0,040 W/mK
* Trittschallverbesserungswert: 26 dB
* Nutzlast auf dem Estrich
(lt. EN 13163): 5 kN/m²
* Aufkaschierte Gewebefolie mit
50 mm Raster als Trennlage
* Optimale Rückhaltekraft für die
Tackernadeln durch eingearbeitetes
Gewebe
* Schnelle und einfache Montage
* Einseitige 30 mm breite Überlappung
mit Selbstklebestreifen für eine
stoßfreie Gesamtfläche
10 m VarioProFil-Rohr 16x2 plus+
* Alu-Mehrschicht-Verbundrohr,
100 % Sauerstoff-diffusionsdicht
* Das perfekte Rohr für
Flächenheizungen/-kühlungen.
* geprüfte Qualität
* tmax = 70 °C, tmal = 95 °C,
pmax = 6 bar
* profilierte Oberfläche (+15 %)
für optimierte Wärmeübertragung
* Geprüft nach EN ISO 21003
20 Stk. Tackernadel
zur Befestigung des VarioProFil-
Rohres an der VarioRoll Wärme- und
Trittschalldämmung
Fabrikat  : Variotherm
Typ  : FBHR10-20
Gewicht  : 1,4 kg pro m²
Artikelnr.  : FBHR10-20
Menge: 1 MTK
Produkt:
  Artikel:
    Artikelnummer: FBHR10-20
    Menge: 0

**1.36 FBHR15-20, Variotherm Fußbodenheizung VarioRoll 20-2, Rohrabstand 150 mm**
FBHR15-20, Fußbodenheizung VarioRoll,
Rohrabstand 150 mm,
Kalkulationspreis für 1 m² bestehend
aus:
1 m² VarioRoll 20-2 Wärme- und
Trittschalldämmung
* Maße 10 m x 1 m = 10 m²
* Dämmung Nenndicke: 20 mm
* Deklarierte Wärmeleitfähigkeit
Lambda = 0,040 W/mK
* Trittschallverbesserungswert: 26 dB
* Nutzlast auf dem Estrich
(lt. EN 13163): 5 kN/m²
* Aufkaschierte Gewebefolie mit
50 mm Raster als Trennlage
* Optimale Rückhaltekraft für die
Tackernadeln durch eingearbeitetes
Gewebe
* Schnelle und einfache Montage
* Einseitige 30 mm breite Überlappung
mit Selbstklebestreifen für eine
stoßfreie Gesamtfläche
6,7 m VarioProFil-Rohr 16x2 plus+
* Alu-Mehrschicht-Verbundrohr,
100 % Sauerstoff-diffusionsdicht
* Das perfekte Rohr für
Flächenheizungen/-kühlungen.
* geprüfte Qualität
* tmax = 70 °C, tmal = 95 °C,
pmax = 6 bar
* profilierte Oberfläche (+15 %)
für optimierte Wärmeübertragung
* Geprüft nach EN ISO 21003
15 Stk. Tackernadel
zur Befestigung des VarioProFil-
Rohres an der VarioRoll Wärme- und
Trittschalldämmung
Fabrikat  : Variotherm
Typ  : FBHR15-20
Gewicht  : 1,10 kg/m²
Artikelnr.  : FBHR15-20
Menge: 1 MTK
Produkt:
  Artikel:
    Artikelnummer: FBHR15-20
    Menge: 0

**1.37 FBHR20-20, Variotherm Fußbodenheizung VarioRoll 20-2, Rohrabstand 200 mm**
FBHR20-20, Fußbodenheizung VarioRoll,
Rohrabstand 200 mm,
Kalkulationspreis für 1 m² bestehend
aus:
1 m² VarioRoll 20-2 Wärme- und
Trittschalldämmung
* Maße 10 m x 1 m = 10 m²
* Dämmung Nenndicke: 20 mm
* Deklarierte Wärmeleitfähigkeit
Lambda = 0,040 W/mK
* Trittschallverbesserungswert: 26 dB
* Nutzlast auf dem Estrich
(lt. EN 13163): 5 kN/m²
* Aufkaschierte Gewebefolie mit
50 mm Raster als Trennlage
* Optimale Rückhaltekraft für die
Tackernadeln durch eingearbeitetes
Gewebe
* Schnelle und einfache Montage
* Einseitige 30 mm breite Überlappung
mit Selbstklebestreifen für eine
stoßfreie Gesamtfläche
5 m VarioProFil-Rohr 16x2 plus+
* Alu-Mehrschicht-Verbundrohr,
100 % Sauerstoff-diffusionsdicht
* Das perfekte Rohr für
Flächenheizungen/-kühlungen.
* geprüfte Qualität
* tmax = 70 °C, tmal = 95 °C,
pmax = 6 bar
* profilierte Oberfläche (+15 %)
für optimierte Wärmeübertragung
* Geprüft nach EN ISO 21003
10 Stk. Tackernadel
zur Befestigung des VarioProFil-
Rohres an der VarioRoll Wärme- und
Trittschalldämmung
Fabrikat  : Variotherm
Typ  : FBHR20-20
Gewicht  : 0,90 kg/m²
Artikelnr.  : FBHR20-20
Menge: 1 MTK
Produkt:
  Artikel:
    Artikelnummer: FBHR20-20
    Menge: 0

**1.38 FBHR25-20, Variotherm Fußbodenheizung VarioRoll 20-2, Rohrabstand 250 mm**
FBHR25-20, Fußbodenheizung VarioRoll,
Rohrabstand 250 mm,
Kalkulationspreis für 1 m² bestehend
aus:
1 m² VarioRoll 20-2 Wärme- und
Trittschalldämmung
* Maße 10 m x 1 m = 10 m²
* Dämmung Nenndicke: 20 mm
* Deklarierte Wärmeleitfähigkeit
Lambda = 0,040 W/mK
* Trittschallverbesserungswert: 26 dB
* Nutzlast auf dem Estrich
(lt. EN 13163): 5 kN/m²
* Aufkaschierte Gewebefolie mit
50 mm Raster als Trennlage
* Optimale Rückhaltekraft für die
Tackernadeln durch eingearbeitetes
Gewebe
* Schnelle und einfache Montage
* Einseitige 30 mm breite Überlappung
mit Selbstklebestreifen für eine
stoßfreie Gesamtfläche
4 m VarioProFil-Rohr 16x2 plus+
* Alu-Mehrschicht-Verbundrohr,
100 % Sauerstoff-diffusionsdicht
* Das perfekte Rohr für
Flächenheizungen/-kühlungen.
* geprüfte Qualität
* tmax = 70 °C, tmal = 95 °C,
pmax = 6 bar
* profilierte Oberfläche (+15 %)
für optimierte Wärmeübertragung
* Geprüft nach EN ISO 21003
8 Stk. Tackernadel
zur Befestigung des VarioProFil-
Rohres an der VarioRoll Wärme- und
Trittschalldämmung
Fabrikat  : Variotherm
Typ  : FBHR25-20
Gewicht  : 0,8 kg pro m²
Artikelnr.  : FBHR25-20
Menge: 1 MTK
Produkt:
  Artikel:
    Artikelnummer: FBHR25-20
    Menge: 0

**1.39 FBHR30-20, Variotherm Fußbodenheizung VarioRoll 20-2, Rohrabstand 300 mm**
FBHR30-20, Fußbodenheizung VarioRoll,
Rohrabstand 300 mm,
Kalkulationspreis für 1 m² bestehend
aus:
1 m² VarioRoll 20-2 Wärme- und
Trittschalldämmung
* Maße 10 m x 1 m = 10 m²
* Dämmung Nenndicke: 20 mm
* Deklarierte Wärmeleitfähigkeit
Lambda = 0,040 W/mK
* Trittschallverbesserungswert: 26 dB
* Nutzlast auf dem Estrich
(lt. EN 13163): 5 kN/m²
* Aufkaschierte Gewebefolie mit
50 mm Raster als Trennlage
* Optimale Rückhaltekraft für die
Tackernadeln durch eingearbeitetes
Gewebe
* Schnelle und einfache Montage
* Einseitige 30 mm breite Überlappung
mit Selbstklebestreifen für eine
stoßfreie Gesamtfläche
3,4 m VarioProFil-Rohr 16x2 plus+
* Alu-Mehrschicht-Verbundrohr,
100 % Sauerstoff-diffusionsdicht
* Das perfekte Rohr für
Flächenheizungen/-kühlungen.
* geprüfte Qualität
* tmax = 70 °C, tmal = 95 °C,
pmax = 6 bar
* profilierte Oberfläche (+15 %)
für optimierte Wärmeübertragung
* Geprüft nach EN ISO 21003
6 Stk. Tackernadel
zur Befestigung des VarioProFil-
Rohres an der VarioRoll Wärme- und
Trittschalldämmung
Fabrikat  : Variotherm
Typ  : FBHR30-20
Gewicht  : 0,7 kg/m²
Artikelnr.  : FBHR30-20
Menge: 1 MTK
Produkt:
  Artikel:
    Artikelnummer: FBHR30-20
    Menge: 0

**1.40 FBHC10, Variotherm Fußbodenheizung VarioClip, Rohrabstand 100 mm**
FBHC10, Fußbodenheizung VarioClip,
Rohrabstand 100 mm,
Kalkulationspreis für 1m² bestehend aus:
1 m² Gittermatte d = 2,9 mm
* Punktgeschweißtes Gitter aus
verzinktem Draht
* mit Randdraht
* Maschenweite 100 x 100 mm
* Abmessungen: 2103 x 1203 mm
= 2,53 m²
10 m VarioProFil-Rohr 16x2 plus+
* Alu-Mehrschicht-Verbundrohr,
100 % Sauerstoff-diffusionsdicht
* Das perfekte Rohr für
Flächenheizungen/-kühlungen.
* geprüfte Qualität
* tmax = 70 °C, tmal = 95 °C,
pmax = 6 bar
* profilierte Oberfläche (+15 %)
für optimierte Wärmeübertragung
* Geprüft nach EN ISO 21003
20 Stk. VarioClip
zur Befestigung des VarioProFil-
Rohres an der Gittermatte d = 3 mm
mit Klippsicherng - kein Umfallen der
Clips

Fabrikat  : Variotherm
Typ  : FBHC10
Gewicht  : 3,2 kg pro m²
Artikelnr.  : FBHC10
Menge: 1 MTK
Produkt:
  Artikel:
    Artikelnummer: FBHC10
    Menge: 0

**1.41 FBHC15, Variotherm Fußbodenheizung VarioClip, Rohrabstand 150 mm**
FBHC15, Fußbodenheizung VarioClip,
Rohrabstand 150 mm,
Kalkulationspreis für 1m² bestehend aus:
1 m² Gittermatte d = 3 mm
* Punktgeschweißtes Gitter aus
verzinktem Draht
* mit Randdraht
* Maschenweite 100 x 100 mm
* Abmessungen: 2103 x 1203 mm
= 2,53 m²
6,7 m VarioProFil-Rohr 16x2 plus+
* Alu-Mehrschicht-Verbundrohr,
100 % Sauerstoff-diffusionsdicht
* Das perfekte Rohr für
Flächenheizungen/-kühlungen.
* geprüfte Qualität
* tmax = 70 °C, tmal = 95 °C,
pmax = 6 bar
* profilierte Oberfläche (+15 %)
für optimierte Wärmeübertragung
* Geprüft nach EN ISO 21003
15 Stk. VarioClip
zur Befestigung des VarioProFil-
Rohres an der Gittermatte d = 3 mm
mit Klippsicherng - kein Umfallen der
Clips

Fabrikat  : Variotherm
Typ  : FBHC15
Gewicht  : 2,6 kg pro m²
Artikelnr.  : FBHC15
Menge: 1 MTK
Produkt:
  Artikel:
    Artikelnummer: FBHC15
    Menge: 0

**1.42 FBHC20, Variotherm Fußbodenheizung VarioClip, Rohrabstand 200 mm**
FBHC20, Fußbodenheizung VarioClip,
Rohrabstand 200 mm,
Kalkulationspreis für 1m² bestehend aus:
1 m² Gittermatte d = 3 mm
* Punktgeschweißtes Gitter aus
verzinktem Draht
* mit Randdraht
* Maschenweite 100 x 100 mm
* Abmessungen: 2103 x 1203 mm
= 2,53 m²
5 m VarioProFil-Rohr 16x2 plus+
* Alu-Mehrschicht-Verbundrohr,
100 % Sauerstoff-diffusionsdicht
* Das perfekte Rohr für
Flächenheizungen/-kühlungen.
* geprüfte Qualität
* tmax = 70 °C, tmal = 95 °C,
pmax = 6 bar
* profilierte Oberfläche (+15 %)
für optimierte Wärmeübertragung
* Geprüft nach EN ISO 21003
10 Stk. VarioClip
zur Befestigung des VarioProFil-
Rohres an der Gittermatte d = 3 mm
mit Klippsicherng - kein Umfallen der
Clips

Fabrikat  : Variotherm
Typ  : FBHC20
Gewicht  : 2,2 kg pro m²
Artikelnr.  : FBHC20
Menge: 1 MTK
Produkt:
  Artikel:
    Artikelnummer: FBHC20
    Menge: 0

**1.43 FBHC25, Variotherm Fußbodenheizung VarioClip, Rohrabstand 250 mm**
FBHC25, Fußbodenheizung VarioClip,
Rohrabstand 250 mm,
Kalkulationspreis für 1m² bestehend aus:
1 m² Gittermatte d = 3 mm
* Punktgeschweißtes Gitter aus
verzinktem Draht
* mit Randdraht
* Maschenweite 100 x 100 mm
* Abmessungen: 2103 x 1203 mm
= 2,53 m²
4 m VarioProFil-Rohr 16x2 plus+
* Alu-Mehrschicht-Verbundrohr,
100 % Sauerstoff-diffusionsdicht
* Das perfekte Rohr für
Flächenheizungen/-kühlungen.
* geprüfte Qualität
* tmax = 70 °C, tmal = 95 °C,
pmax = 6 bar
* profilierte Oberfläche (+15 %)
für optimierte Wärmeübertragung
* Geprüft nach EN ISO 21003
8 Stk. VarioClip
zur Befestigung des VarioProFil-
Rohres an der Gittermatte d = 3 mm
mit Klippsicherng - kein Umfallen der
Clips

Fabrikat  : Variotherm
Typ  : FBHC25
Gewicht  : 2,0 kg pro m²
Artikelnr.  : FBHC25
Menge: 1 MTK
Produkt:
  Artikel:
    Artikelnummer: FBHC25
    Menge: 0

**1.44 FBHC30, Variotherm Fußbodenheizung VarioClip, Rohrabstand 300 mm**
FBHC30, Fußbodenheizung VarioClip,
Rohrabstand 300 mm,
Kalkulationspreis für 1m² bestehend aus:
1 m² Gittermatte d = 2,9 mm
* Punktgeschweißtes Gitter aus
verzinktem Draht
* mit Randdraht
* Maschenweite 100 x 100 mm
* Abmessungen: 2103 x 1203 mm
= 2,53 m²
3,4 m VarioProFil-Rohr 16x2 plus+
* Alu-Mehrschicht-Verbundrohr,
100 % Sauerstoff-diffusionsdicht
* Das perfekte Rohr für
Flächenheizungen/-kühlungen.
* geprüfte Qualität
* tmax = 70 °C, tmal = 95 °C,
pmax = 6 bar
* profilierte Oberfläche (+15 %)
für optimierte Wärmeübertragung
* Geprüft nach EN ISO 21003
6 Stk. VarioClip
zur Befestigung des VarioProFil-
Rohres an der Gittermatte d = 3 mm
mit Klippsicherng - kein Umfallen der
Clips

Fabrikat  : Variotherm
Typ  : FBHC30
Gewicht  : 1,8 kg pro m²
Artikelnr.  : FBHC30
Menge: 1 MTK
Produkt:
  Artikel:
    Artikelnummer: FBHC30
    Menge: 0

**1.45 FBHK15, Variotherm Fußbodenheizung VarioKomp, Rohrabstand 150 mm**
FBHK15, Fußbodenheizung VarioKomp,
Rohrabstand 150 mm,
Systemaufbauhöhe 20 mm, Nicht für Wohn-
und Barfußbereiche empfohlen!
Kalkulationspreis für 1 m² bestehend
aus:
1 m² Kompakt-Platte
Rohrträger und Wärmeleitplatte für
Rohrabstände von 100 mm,
Baubiologisch geprüfte
Gipsfaserplatte 18 mm,
Nutzfläche = 900 x 600 mm = 0,54 m²
IBR-Prüfzeichen (Institut für
Baubiologie Rosenheim).
6,7 m VarioProFil-Rohr 11,6x1,5
* Alu-Mehrschicht-Verbundrohr,
* 100 % Sauerstoff-diffusionsdicht
* Das perfekte Rohr für die
Kompakt-Fußbodenheizung
* tmax = 70 °C, tmal = 95 °C,
pmax = 6 bar
* profilierte Oberfläche (+10 %) für
optimierte Wärmeübertragung
* Geprüft nach EN ISO 21003
4,8 kg Kompakt-Füllmasse
Spezial-Füllmasse zum Ausfüllen
der fertig verlegten Kompakt-Platten
mit eingelegtem VarioProFil-Rohr
11,6x1,5.
Fabrikat  : Variotherm
Typ  : FBHK15
Gewicht  : 24,00 kg
Artikelnr  : FBHK15
Menge: 1 MTK
Produkt:
  Artikel:
    Artikelnummer: FBHK15
    Menge: 0

**1.46 MD-A-B08, Variotherm ModulDecke-Akustik Blocklochung 8 mm**
MD-A-B08,ModulDecke-Akustik
Typ MD-A-B08, für fix verschraubte
Deckenkonstruktionen mit Akustik-
Oberfläche,
Kalkulationspreis für 1 m² bestehend
aus:
* Baubiologisch geprüfte Gipsfaser-
Platte 18 mm mit Blocklochung 8 mm
* mit fertig eingelegtem VarioModul-Rohr
11,6x1,5
- Alu-Mehrschicht-Verbundrohr,
100 % Sauerstoff-diffusionsdicht
- Das perfekte Rohr für
Flächenheizungen/-kühlung
- tmax = 70 °C, tmal = 95 °C,
pmax = 6 bar
- Geprüft nach EN ISO 21003
* inkl. anteiliger Presskupplungen,
Fugenkleber und Schrauben

IBR-Prüfzeichen (Institut Baubiologie
Rosenheim)!
Unterkonstruktion bauseits!
Fabrikat: Variotherm
Verpackungseinheit: 1 m²
Gewicht  : 17,3 kg
Artikelnr.  : MD-A-B08
Menge: 1 MTK
Produkt:
  Artikel:
    Artikelnummer: MD-A-B08
    Menge: 0

**1.47 MD-A-F06, Variotherm ModulDecke-Akustik Flächenlochung 6 mm**
MD-A-F06,ModulDecke-Akustik
Typ MD-A-F06, für fix verschraubte
Deckenkonstruktionen mit Akustik-
Oberfläche,
Kalkulationspreis für 1 m² bestehend
aus:
* Baubiologisch geprüfte Gipsfaser-
Platte 18 mm mit Flächenlochung 6 mm
* mit fertig eingelegtem VarioModul-Rohr
11,6x1,5
- Alu-Mehrschicht-Verbundrohr,
100 % Sauerstoff-diffusionsdicht
- Das perfekte Rohr für
Flächenheizungen/-kühlung
- tmax = 70 °C, tmal = 95 °C,
pmax = 6 bar
- Geprüft nach EN ISO 21003
* inkl. anteiliger Presskupplungen,
Fugenkleber und Schrauben

IBR-Prüfzeichen (Institut Baubiologie
Rosenheim)!
Unterkonstruktion bauseits!
Fabrikat  : Variotherm
Verpackungseinheit: 1 m²
Gewicht  : 17,4 kg
Artikelnr.  : MD-A-F06
Menge: 1 MTK
Produkt:
  Artikel:
    Artikelnummer: MD-A-F06
    Menge: 0

**1.48 MD-A-F12, Variotherm ModulDecke-Akustik Flächenlochung 12 mm**
MD-A-F12,ModulDecke-Akustik
Typ MD-A-F12, für fix verschraubte
Deckenkonstruktionen mit Akustik-
Oberfläche,
Kalkulationspreis für 1 m² bestehend
aus:
* Baubiologisch geprüfte Gipsfaser-
Platte 18 mm mit Flächenlochung 12 mm
* mit fertig eingelegtem VarioModul-Rohr
11,6x1,5
- Alu-Mehrschicht-Verbundrohr,
100 % Sauerstoff-diffusionsdicht
- Das perfekte Rohr für
Flächenheizungen/-kühlung
- tmax = 70 °C, tmal = 95 °C,
pmax = 6 bar
- Geprüft nach EN ISO 21003
* inkl. anteiliger Presskupplungen,
Fugenkleber und Schrauben

IBR-Prüfzeichen (Institut Baubiologie
Rosenheim)!
Unterkonstruktion bauseits!
Fabrikat: Variotherm
Verpackungseinheit: 1 m²
Gewicht  : 15,7 kg
Artikelnr.  : MD-A-F12
Menge: 1 MTK
Produkt:
  Artikel:
    Artikelnummer: MD-A-F12
    Menge: 0

**1.49 MD-C, Variotherm ModulDecke-Classic**
MD-C, ModulDecke-Classic für fix
verschraubte Deckenkonstruktionen
mit glatter Oberfläche,
Kalkulationspreis für 1 m² bestehend
aus:
* Baubiologisch geprüfte Gipsfaser-
Platte 18 mm
* mit fertig eingelegtem VarioModul-Rohr
11,6x1,5
- Alu-Mehrschicht-Verbundrohr,
100 % Sauerstoff-diffusionsdicht
- Das perfekte Rohr für
Flächenheizungen/-kühlung
- tmax = 70 °C, tmal = 95 °C,
pmax = 6 bar
- Geprüft nach EN ISO 21003
* inkl. anteiliger Presskupplungen,
Fugenkleber und Schrauben

Annahme für den Bausatzpreis:
85 % voll belegte Platten
15 % teilbelegte Platten
(mit variabler Höhe)

IBR-Prüfzeichen (Institut Baubiologie
Rosenheim)!
Unterkonstruktion bauseits!
Fabrikat  : Variotherm
Typ  : MD-C
Verpackungseinheit: 1 m²
Gewicht  : 20,5 kg
Artikelnr.  : MD-C
Menge: 1 MTK
Produkt:
  Artikel:
    Artikelnummer: MD-C
    Menge: 0

**1.50 MW-C, Variotherm ModulWand-Classic**
MW-C, ModulWand-Classic für
fix verschraubte Wandkonstruktionen
mit glatter Oberfläche,
Kalkulationspreis für 1 m² bestehend
aus:
* Baubiologisch geprüfte Gipsfaser-
Platte 18 mm
* mit fertig eingelegtem VarioModul-Rohr
11,6x1,5
- Alu-Mehrschicht-Verbundrohr,
100 % Sauerstoff-diffusionsdicht
- Das perfekte Rohr für
Flächenheizungen/-kühlung
- tmax = 70 °C, tmal = 95 °C,
pmax = 6 bar
- Geprüft nach EN ISO 21003
* inkl. anteiliger Press-Kupplungen,
Fugenkleber und Schrauben

Annahme für den Bausatzpreis:
85 % voll belegte Platten
15 % teilbelegte Platten
(mit variabler Höhe)

IBR-Prüfzeichen (Institut Baubiologie
Rosenheim)!
Unterkonstruktion bauseits!
Fabrikat  : Variotherm
Verpackungseinheit: 1 m²
Gewicht  : 20,5 kg
Artikelnr.  : MW-C
Menge: 1 MTK
Produkt:
  Artikel:
    Artikelnummer: MW-C
    Menge: 0

**1.51 EDHK115, Variotherm EasyFlexDecke**
EDKH115, EasyFlex-Deckenkühlung/Heizung
Rohrabstand 115 mm
Kalkulationspreis für 1 m² bestehend
aus:
2 m VarioSchiene 11,6
VarioSchiene aus PE mit nur 17 mm
Aufbauhöhe, kann durch eine
spezielle Klick-Technik beliebig
verlängert werden, Lochraster 50 mm
10 Stk. SchraubFix
zur Befestigung der VarioSchiene
und des Haltebügels
8,7 m VarioProFil-Rohr 11,6x1,5
* Alu-Mehrschicht-Verbundrohr,
100 % Sauerstoff-diffusionsdicht
* Das perfekte Rohr für
Flächenheizungen/-kühlungen.
* tmax = 70 °C, tmal = 95 °C,
pmax = 6 bar
* profilierte Oberfläche (+10 %) für
optimierte Wärmeübertragung
* Geprüft nach EN ISO 21003
1 Stk. Haltebügel + SchraubFix,
einfach und schnell
anzubringen, zur Fixierung des
VarioProFil-Rohres im Rücklauf
(vertikale Rohrführung an der
Decke)
Fabrikat  : Variotherm
Typ  : EDKH115
Verpackungseinheit: 1 m²
Gewicht  : 0,9 kg/m²
Artikelnummer  : EDKH115
Menge: 1 MTK
Produkt:
  Artikel:
    Artikelnummer: EDKH115
    Menge: 0

**1.52 EDHK77, Variotherm EasyFlexDecke**
EDKH77, EasyFlex-Deckenkühlung/Heizung
Rohrabstand 77 mm
Kalkulationspreis für 1 m² bestehend
aus:
2 m VarioSchiene 11,6
VarioSchiene aus PE mit nur 17 mm
Aufbauhöhe, kann durch eine
spezielle Klick-Technik beliebig
verlängert werden, Lochraster 50 mm
10 Stk. SchraubFix
zur Befestigung der VarioSchiene
und des Haltebügels
13 m VarioProFil-Rohr 11,6x1,5
* Alu-Mehrschicht-Verbundrohr,
100 % Sauerstoff-diffusionsdicht
* Das perfekte Rohr für
Flächenheizungen/-kühlungen.
* tmax = 70 °C, tmal = 95 °C,
pmax = 6 bar
* profilierte Oberfläche (+10 %) für
optimierte Wärmeübertragung
* Geprüft nach EN ISO 21003
1 Stk. Haltebügel + SchraubFix,
einfach und schnell
anzubringen, zur Fixierung des
VarioProFil-Rohres im Rücklauf
(vertikale Rohrführung
an der Decke)
Fabrikat  : Variotherm
Typ  : EDKH77
Verpackungseinheit: 1 m²
Gewicht  : 1,2 kg/m²
Artikelnummer  : EDKH77
Menge: 1 MTK
Produkt:
  Artikel:
    Artikelnummer: EDKH77
    Menge: 0

**1.53 ZUL116, Zuleitungen VarioProFil-Rohr Ø11,6 + Isolierschlauch**
Menge: 1 MTR
Produkt:
  Artikel:
    Artikelnummer: ZUL116
    Menge: 0

**1.54 EWHK115P, Variotherm EasyFlexWand mit ÖkoHeizputz**
EWHK115P, EasyFlex-Wandheizung/Kühlung
Rohrabstand 115 mm
Kalkulationspreis für 1 m² bestehend
aus:
2 m VarioSchiene 11,6
VarioSchiene aus PE mit nur 17 mm
Aufbauhöhe, kann durch eine
spezielle Klick-Technik beliebig
verlängert werden, Lochraster 50 mm
10 Stk. SchraubFix
zur Befestigung der VarioSchiene
und des Haltebügels
8,7 m VarioProFil-Rohr 11,6x1,5
* Alu-Mehrschicht-Verbundrohr,
100 % Sauerstoff-diffusionsdicht
* Das perfekte Rohr für
Flächenheizungen/-kühlungen.
* tmax = 70 °C, tmal = 95 °C,
pmax = 6 bar
* profilierte Oberfläche (+10 %) für
optimierte Wärmeübertragung
* Geprüft nach EN ISO 21003
1 Stk. Haltebügel + SchraubFix,
einfach und schnell
anzubringen, zur Fixierung des
VarioProFil-Rohres im Rücklauf der
Wandheizung (vertikale Rohrführung
an der Wand)
34 kg ÖkoHeizputz
Spezialputz für Wandheizungen
(Unterputz, rein biologischer
Baustoff, IBO-Prüfung), hohe
Wärmeleitfähigkeit, durchlässig
für Wasserdampf, hygroskopisch,
stoßfest, haftet gut, maschinen-
und handputztauglich
1,25 m² Putzgitter 7 x 8 mm
Spezial-Glasfasergewebe,
vermindert wirksam Putzrisse,
7 x 8 mm lichte Maschenweite,
Höchstzugkraft 2000 Nm/5cm,
geprüft nach DIN EN 12127 /
DIN EN ISO 13934-1
Fabrikat  : Variotherm
Typ  : EWHK115P
Verpackungseinheit: 1 m²
Gewicht  : 35,0 kg/m²
Artikelnummer  : EWHK115
Menge: 1 MTK
Produkt:
  Artikel:
    Artikelnummer: EWHK115P
    Menge: 0

**1.55 EWHK77P, Variotherm EasyFlexWand mit ÖkoHeizputz**
EWHK77P, EasyFlex-Wandheizung/Kühlung
Rohrabstand 77 mm
Kalkulationspreis für 1 m² bestehend
aus:
2 m VarioSchiene 11,6
VarioSchiene aus PE mit nur 17 mm
Aufbauhöhe, kann durch eine
spezielle Klick-Technik beliebig
verlängert werden, Lochraster 50 mm
10 Stk. SchraubFix
zur Befestigung der VarioSchiene
und des Haltebügels
13 m VarioProFil-Rohr 11,6x1,5
* Alu-Mehrschicht-Verbundrohr,
100 % Sauerstoff-diffusionsdicht
* Das perfekte Rohr für
Flächenheizungen/-kühlungen.
* tmax = 70 °C, tmal = 95 °C,
pmax = 6 bar
* profilierte Oberfläche (+10 %) für
optimierte Wärmeübertragung
* Geprüft nach EN ISO 21003
1 Stk. Haltebügel + SchraubFix,
einfach und schnell
anzubringen, zur Fixierung des
VarioProFil-Rohres im Rücklauf der
Wandheizung (vertikale Rohrführung
an der Wand)
34 kg ÖkoHeizputz
Spezialputz für Wandheizungen
(Unterputz, rein biologischer
Baustoff, IBO-Prüfung), hohe
Wärmeleitfähigkeit, durchlässig
für Wasserdampf, hygroskopisch,
stoßfest, haftet gut, maschinen-
und handputztauglich
1,25 m² Putzgitter 7 x 8 mm
Spezial-Glasfasergewebe,
vermindert wirksam Putzrisse,
7 x 8 mm lichte Maschenweite,
Höchstzugkraft 2000 Nm/5cm,
geprüft nach DIN EN 12127 /
DIN EN ISO 13934-1
Fabrikat  : Variotherm
Typ  : EWHK77P
Verpackungseinheit: 1 m²
Gewicht  : 35,3 kg/m²
Artikelnummer  : EWHK77P
Menge: 1 MTK
Produkt:
  Artikel:
    Artikelnummer: EWHK77P
    Menge: 0

### 2 Bodenkanalheizung

**2.1 BKH1GE90, Variotherm Gehrung 90° für Bodenkanal BKH1**
Menge: 1 PCE
Produkt:
  Artikel:
    Artikelnummer: BKH1GE90
    Menge: 0

**2.2 BKH2GE90, Variotherm Gehrung 90° für Bodenkanal BKH2**
Menge: 1 PCE
Produkt:
  Artikel:
    Artikelnummer: BKH2GE90
    Menge: 0

**2.3 BKH1-1000, Variotherm Bodenkanalheizung einlagig, Länge 1000 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 1000 mm
Artikelnr.  : BKH1-1000
Menge: 1 PCE
Produkt:
  Artikel:
    Artikelnummer: BKH1-1000
    Menge: 0

**2.4 BKH1-1150, Variotherm Bodenkanalheizung einlagig, Länge 1150 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 1150 mm
Artikelnr.  : BKH1-1150
Menge: 1 PCE
Produkt:
  Artikel:
    Artikelnummer: BKH1-1150
    Menge: 0

**2.5 BKH1-1250, Variotherm Bodenkanalheizung einlagig, Länge 1250 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 1250 mm
Artikelnr.  : BKH1-1250
Menge: 1 PCE
Produkt:
  Artikel:
    Artikelnummer: BKH1-1250
    Menge: 0

**2.6 BKH1-1400, Variotherm Bodenkanalheizung einlagig, Länge 1400 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 1400 mm
Artikelnr.  : BKH1-1400
Menge: 1 PCE
Produkt:
  Artikel:
    Artikelnummer: BKH1-1400
    Menge: 0

**2.7 BKH1-1500, Variotherm Bodenkanalheizung einlagig, Länge 1500 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 1500 mm
Artikelnr.  : BKH1-1500
Menge: 1 PCE
Produkt:
  Artikel:
    Artikelnummer: BKH1-1500
    Menge: 0

**2.8 BKH1-1650, Variotherm Bodenkanalheizung einlagig, Länge 1650 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 1650 mm
Artikelnr.  : BKH1-1650
Menge: 1 PCE
Produkt:
  Artikel:
    Artikelnummer: BKH1-1650
    Menge: 0

**2.9 BKH1-1750, Variotherm Bodenkanalheizung einlagig, Länge 1750 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 1750 mm
Artikelnr.  : BKH1-1750
Menge: 1 PCE
Produkt:
  Artikel:
    Artikelnummer: BKH1-1750
    Menge: 0

**2.10 BKH1-1900, Variotherm Bodenkanalheizung einlagig, Länge 1900 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 1900 mm
Artikelnr.  : BKH1-1900
Menge: 1 PCE
Produkt:
  Artikel:
    Artikelnummer: BKH1-1900
    Menge: 0

**2.11 BKH1-2000, Variotherm Bodenkanalheizung einlagig, Länge 2000 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 2000 mm
Artikelnr.  : BKH1-2000
Menge: 1 PCE
Produkt:
  Artikel:
    Artikelnummer: BKH1-2000
    Menge: 0

**2.12 BKH1-2150, Variotherm Bodenkanalheizung einlagig, Länge 2150 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 2150 mm
Artikelnr.  : BKH1-2150
Menge: 1 PCE
Produkt:
  Artikel:
    Artikelnummer: BKH1-2150
    Menge: 0

**2.13 BKH1-2250, Variotherm Bodenkanalheizung einlagig, Länge 2250 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 2250 mm
Artikelnr.  : BKH1-2250
Menge: 1 PCE
Produkt:
  Artikel:
    Artikelnummer: BKH1-2250
    Menge: 0

**2.14 BKH1-2400, Variotherm Bodenkanalheizung einlagig, Länge 2400 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 2400 mm
Artikelnr.  : BKH1-2400
Menge: 1 PCE
Produkt:
  Artikel:
    Artikelnummer: BKH1-2400
    Menge: 0

**2.15 BKH1-2500, Variotherm Bodenkanalheizung einlagig, Länge 2500 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 2500 mm
Artikelnr.  : BKH1-2500
Menge: 1 PCE
Produkt:
  Artikel:
    Artikelnummer: BKH1-2500
    Menge: 0

**2.16 BKH1-2650, Variotherm Bodenkanalheizung einlagig, Länge 2650 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 2650 mm
Artikelnr.  : BKH1-2650
Menge: 1 PCE
Produkt:
  Artikel:
    Artikelnummer: BKH1-2650
    Menge: 0

**2.17 BKH1-2750, Variotherm Bodenkanalheizung einlagig, Länge 2750 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 2750 mm
Artikelnr.  : BKH1-2750
Menge: 1 PCE
Produkt:
  Artikel:
    Artikelnummer: BKH1-2750
    Menge: 0

**2.18 BKH1-2900, Variotherm Bodenkanalheizung einlagig, Länge 2900 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 2900 mm
Artikelnr.  : BKH1-2900
Menge: 1 PCE
Produkt:
  Artikel:
    Artikelnummer: BKH1-2900
    Menge: 0

**2.19 BKH1-3000, Variotherm Bodenkanalheizung einlagig, Länge 3000 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 3000 mm
Artikelnr.  : BKH1-3000
Menge: 1 PCE
Produkt:
  Artikel:
    Artikelnummer: BKH1-3000
    Menge: 0

**2.20 BKH1-3150, Variotherm Bodenkanalheizung einlagig, Länge 3150 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 3150 mm
Artikelnr.  : BKH1-3150
Menge: 1 PCE
Produkt:
  Artikel:
    Artikelnummer: BKH1-3150
    Menge: 0

**2.21 BKH1-3250, Variotherm Bodenkanalheizung einlagig, Länge 3250 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 3250 mm
Artikelnr.  : BKH1-3250
Menge: 1 PCE
Produkt:
  Artikel:
    Artikelnummer: BKH1-3250
    Menge: 0

**2.22 BKH1-3400, Variotherm Bodenkanalheizung einlagig, Länge 3400 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 3400 mm
Artikelnr.  : BKH1-3400
Menge: 1 PCE
Produkt:
  Artikel:
    Artikelnummer: BKH1-3400
    Menge: 0

**2.23 BKH1-3500, Variotherm Bodenkanalheizung einlagig, Länge 3500 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 3500 mm
Artikelnr.  : BKH1-3500
Menge: 1 PCE
Produkt:
  Artikel:
    Artikelnummer: BKH1-3500
    Menge: 0

**2.24 BKH1-3650, Variotherm Bodenkanalheizung einlagig, Länge 3650 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 3650 mm
Artikelnr.  : BKH1-3650
Menge: 1 PCE
Produkt:
  Artikel:
    Artikelnummer: BKH1-3650
    Menge: 0

**2.25 BKH1-3750, Variotherm Bodenkanalheizung einlagig, Länge 3750 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 3750 mm
Artikelnr.  : BKH1-3750
Menge: 1 PCE
Produkt:
  Artikel:
    Artikelnummer: BKH1-3750
    Menge: 0

**2.26 BKH1-3900, Variotherm Bodenkanalheizung einlagig, Länge 3900 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 3900 mm
Artikelnr.  : BKH1-3900
Menge: 1 PCE
Produkt:
  Artikel:
    Artikelnummer: BKH1-3900
    Menge: 0

**2.27 BKH1-4000, Variotherm Bodenkanalheizung einlagig, Länge 4000 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 4000 mm
Artikelnr.  : BKH1-4000
Menge: 1 PCE
Produkt:
  Artikel:
    Artikelnummer: BKH1-4000
    Menge: 0

**2.28 BKH1-4150, Variotherm Bodenkanalheizung einlagig, Länge 4150 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 4150 mm
Artikelnr.  : BKH1-4150
Menge: 1 PCE
Produkt:
  Artikel:
    Artikelnummer: BKH1-4150
    Menge: 0

**2.29 BKH1-4250, Variotherm Bodenkanalheizung einlagig, Länge 4250 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 4250 mm
Artikelnr.  : BKH1-4250
Menge: 1 PCE
Produkt:
  Artikel:
    Artikelnummer: BKH1-4250
    Menge: 0

**2.30 BKH1-4400, Variotherm Bodenkanalheizung einlagig, Länge 4400 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 4400 mm
Artikelnr.  : BKH1-4400
Menge: 1 PCE
Produkt:
  Artikel:
    Artikelnummer: BKH1-4400
    Menge: 0

**2.31 BKH1-4500, Variotherm Bodenkanalheizung einlagig, Länge 4500 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 4500 mm
Artikelnr.  : BKH1-4500
Menge: 1 PCE
Produkt:
  Artikel:
    Artikelnummer: BKH1-4500
    Menge: 0

**2.32 BKH1-4650, Variotherm Bodenkanalheizung einlagig, Länge 4650 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 4650 mm
Artikelnr.  : BKH1-4650
Menge: 1 PCE
Produkt:
  Artikel:
    Artikelnummer: BKH1-4650
    Menge: 0

**2.33 BKH1-4750, Variotherm Bodenkanalheizung einlagig, Länge 4750 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 4750 mm
Artikelnr.  : BKH1-4750
Menge: 1 PCE
Produkt:
  Artikel:
    Artikelnummer: BKH1-4750
    Menge: 0

**2.34 BKH1-4900, Variotherm Bodenkanalheizung einlagig, Länge 4900 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 4900 mm
Artikelnr.  : BKH1-4900
Menge: 1 PCE
Produkt:
  Artikel:
    Artikelnummer: BKH1-4900
    Menge: 0

**2.35 BKH1-5000, Variotherm Bodenkanalheizung einlagig, Länge 5000 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 5000 mm
Artikelnr.  : BKH1-5000
Menge: 1 PCE
Produkt:
  Artikel:
    Artikelnummer: BKH1-5000
    Menge: 0

**2.36 BKH1M-1000, Variotherm Bodenkanalheizung mini, einlagig, Länge 1000 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 1000 mm
Artikelnr.  : BKH1M-1000
Menge: 1 PCE
Produkt:
  Artikel:
    Artikelnummer: BKH1M-1000
    Menge: 0

**2.37 BKH1M-1250, Variotherm Bodenkanalheizung mini, einlagig, Länge 1250 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 1250 mm
Artikelnr.  : BKH1M-1250
Menge: 1 PCE
Produkt:
  Artikel:
    Artikelnummer: BKH1M-1250
    Menge: 0

**2.38 BKH1M-1400, Variotherm Bodenkanalheizung mini, einlagig, Länge 1400 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 1400 mm
Artikelnr.  : BKH1M-1400
Menge: 1 PCE
Produkt:
  Artikel:
    Artikelnummer: BKH1M-1400
    Menge: 0

**2.39 BKH1M-1500, Variotherm Bodenkanalheizung mini, einlagig, Länge 1500 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 1500 mm
Artikelnr.  : BKH1M-1500
Menge: 1 PCE
Produkt:
  Artikel:
    Artikelnummer: BKH1M-1500
    Menge: 0

**2.40 BKH1M-1650, Variotherm Bodenkanalheizung mini, einlagig, Länge 1650 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 1650 mm
Artikelnr.  : BKH1M-1650
Menge: 1 PCE
Produkt:
  Artikel:
    Artikelnummer: BKH1M-1650
    Menge: 0

**2.41 BKH1M-1750, Variotherm Bodenkanalheizung mini, einlagig, Länge 1750 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 1750 mm
Artikelnr.  : BKH1M-1750
Menge: 1 PCE
Produkt:
  Artikel:
    Artikelnummer: BKH1M-1750
    Menge: 0

**2.42 BKH1M-1900, Variotherm Bodenkanalheizung mini, einlagig, Länge 1900 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 1900 mm
Artikelnr.  : BKH1M-1900
Menge: 1 PCE
Produkt:
  Artikel:
    Artikelnummer: BKH1M-1900
    Menge: 0

**2.43 BKH1M-2000, Variotherm Bodenkanalheizung mini, einlagig, Länge 2000 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 2000 mm
Artikelnr.  : BKH1M-2000
Menge: 1 PCE
Produkt:
  Artikel:
    Artikelnummer: BKH1M-2000
    Menge: 0

**2.44 BKH1M-2150, Variotherm Bodenkanalheizung mini, einlagig, Länge 2150 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 2150 mm
Artikelnr.  : BKH1M-2150
Menge: 1 PCE
Produkt:
  Artikel:
    Artikelnummer: BKH1M-2150
    Menge: 0

**2.45 BKH1M-2250, Variotherm Bodenkanalheizung mini, einlagig, Länge 2250 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 2250 mm
Artikelnr.  : BKH1M-2250
Menge: 1 PCE
Produkt:
  Artikel:
    Artikelnummer: BKH1M-2250
    Menge: 0

**2.46 BKH1M-2400, Variotherm Bodenkanalheizung mini, einlagig, Länge 2400 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 2400 mm
Artikelnr.  : BKH1M-2400
Menge: 1 PCE
Produkt:
  Artikel:
    Artikelnummer: BKH1M-2400
    Menge: 0

**2.47 BKH1M-2500, Variotherm Bodenkanalheizung mini, einlagig, Länge 2500 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 2500 mm
Artikelnr.  : BKH1M-2500
Menge: 1 PCE
Produkt:
  Artikel:
    Artikelnummer: BKH1M-2500
    Menge: 0

**2.48 BKH1M-2650, Variotherm Bodenkanalheizung mini, einlagig, Länge 2650 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 2650 mm
Artikelnr.  : BKH1M-2650
Menge: 1 PCE
Produkt:
  Artikel:
    Artikelnummer: BKH1M-2650
    Menge: 0

**2.49 BKH1M-2750, Variotherm Bodenkanalheizung mini, einlagig, Länge 2750 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 2750 mm
Artikelnr.  : BKH1M-2750
Menge: 1 PCE
Produkt:
  Artikel:
    Artikelnummer: BKH1M-2750
    Menge: 0

**2.50 BKH1M-2900, Variotherm Bodenkanalheizung mini, einlagig, Länge 2900 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 2900 mm
Artikelnr.  : BKH1M-2900
Menge: 1 PCE
Produkt:
  Artikel:
    Artikelnummer: BKH1M-2900
    Menge: 0

**2.51 BKH1M-3000, Variotherm Bodenkanalheizung mini, einlagig, Länge 3000 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 3000 mm
Artikelnr.  : BKH1M-3000
Menge: 1 PCE
Produkt:
  Artikel:
    Artikelnummer: BKH1M-3000
    Menge: 0

**2.52 BKH1M-3150, Variotherm Bodenkanalheizung mini, einlagig, Länge 3150 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 3150 mm
Artikelnr.  : BKH1M-3150
Menge: 1 PCE
Produkt:
  Artikel:
    Artikelnummer: BKH1M-3150
    Menge: 0

**2.53 BKH1M-3400, Variotherm Bodenkanalheizung mini, einlagig, Länge 3400 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 3400 mm
Artikelnr.  : BKH1M-3400
Menge: 1 PCE
Produkt:
  Artikel:
    Artikelnummer: BKH1M-3400
    Menge: 0

**2.54 BKH1M-3500, Variotherm Bodenkanalheizung mini, einlagig, Länge 3500 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 3500 mm
Artikelnr.  : BKH1M-3500
Menge: 1 PCE
Produkt:
  Artikel:
    Artikelnummer: BKH1M-3500
    Menge: 0

**2.55 BKH1M-3650, Variotherm Bodenkanalheizung mini, einlagig, Länge 3650 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 3650 mm
Artikelnr.  : BKH1M-3650
Menge: 1 PCE
Produkt:
  Artikel:
    Artikelnummer: BKH1M-3650
    Menge: 0

**2.56 BKH1M-3750, Variotherm Bodenkanalheizung mini, einlagig, Länge 3750 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 3750 mm
Artikelnr.  : BKH1M-3750
Menge: 1 PCE
Produkt:
  Artikel:
    Artikelnummer: BKH1M-3750
    Menge: 0

**2.57 BKH1M-3900, Variotherm Bodenkanalheizung mini, einlagig, Länge 3900 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 3900 mm
Artikelnr.  : BKH1M-3900
Menge: 1 PCE
Produkt:
  Artikel:
    Artikelnummer: BKH1M-3900
    Menge: 0

**2.58 BKH1M-4000, Variotherm Bodenkanalheizung mini, einlagig, Länge 4000 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 4000 mm
Artikelnr.  : BKH1M-4000
Menge: 1 PCE
Produkt:
  Artikel:
    Artikelnummer: BKH1M-4000
    Menge: 0

**2.59 BKH1M-4150, Variotherm Bodenkanalheizung mini, einlagig, Länge 4150 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 4150 mm
Artikelnr.  : BKH1M-4150
Menge: 1 PCE
Produkt:
  Artikel:
    Artikelnummer: BKH1M-4150
    Menge: 0

**2.60 BKH1M-4250, Variotherm Bodenkanalheizung mini, einlagig, Länge 4250 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 4250 mm
Artikelnr.  : BKH1M-4250
Menge: 1 PCE
Produkt:
  Artikel:
    Artikelnummer: BKH1M-4250
    Menge: 0

**2.61 BKH1M-4400, Variotherm Bodenkanalheizung mini, einlagig, Länge 4400 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 4400 mm
Artikelnr.  : BKH1M-4400
Menge: 1 PCE
Produkt:
  Artikel:
    Artikelnummer: BKH1M-4400
    Menge: 0

**2.62 BKH1M-4500, Variotherm Bodenkanalheizung mini, einlagig, Länge 4500 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 4500 mm
Artikelnr.  : BKH1M-4500
Menge: 1 PCE
Produkt:
  Artikel:
    Artikelnummer: BKH1M-4500
    Menge: 0

**2.63 BKH1M-4650, Variotherm Bodenkanalheizung mini, einlagig, Länge 4650 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 4650 mm
Artikelnr.  : BKH1M-4650
Menge: 1 PCE
Produkt:
  Artikel:
    Artikelnummer: BKH1M-4650
    Menge: 0

**2.64 BKH1M-4750, Variotherm Bodenkanalheizung mini, einlagig, Länge 4750 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 4750 mm
Artikelnr.  : BKH1M-4750
Menge: 1 PCE
Produkt:
  Artikel:
    Artikelnummer: BKH1M-4750
    Menge: 0

**2.65 BKH1M-4900, Variotherm Bodenkanalheizung mini, einlagig, Länge 4900 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 4900 mm
Artikelnr.  : BKH1M-4900
Menge: 1 PCE
Produkt:
  Artikel:
    Artikelnummer: BKH1M-4900
    Menge: 0

**2.66 BKH1M-5000, Variotherm Bodenkanalheizung mini, einlagig, Länge 5000 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 5000 mm
Artikelnr.  : BKH1M-5000
Menge: 1 PCE
Produkt:
  Artikel:
    Artikelnummer: BKH1M-5000
    Menge: 0

**2.67 BKH2-1000, Variotherm Bodenkanalheizung zweilagig, Länge 1000 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 1000 mm
Artikelnr.  : BKH2-1000
Menge: 1 PCE
Produkt:
  Artikel:
    Artikelnummer: BKH2-1000
    Menge: 0

**2.68 BKH2-1150, Variotherm Bodenkanalheizung zweilagig, Länge 1150 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 1150 mm
Artikelnr.  : BKH2-1150
Menge: 1 PCE
Produkt:
  Artikel:
    Artikelnummer: BKH2-1150
    Menge: 0

**2.69 BKH2-1250, Variotherm Bodenkanalheizung zweilagig, Länge 1250 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 1250 mm
Artikelnr.  : BKH2-1250
Menge: 1 PCE
Produkt:
  Artikel:
    Artikelnummer: BKH2-1250
    Menge: 0

**2.70 BKH2-1400, Variotherm Bodenkanalheizung zweilagig, Länge 1400 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 1400 mm
Artikelnr.  : BKH2-1400
Menge: 1 PCE
Produkt:
  Artikel:
    Artikelnummer: BKH2-1400
    Menge: 0

**2.71 BKH2-1500, Variotherm Bodenkanalheizung zweilagig, Länge 1500 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 1500 mm
Artikelnr.  : BKH2-1500
Menge: 1 PCE
Produkt:
  Artikel:
    Artikelnummer: BKH2-1500
    Menge: 0

**2.72 BKH2-1650, Variotherm Bodenkanalheizung zweilagig, Länge 1650 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 1650 mm
Artikelnr.  : BKH2-1650
Menge: 1 PCE
Produkt:
  Artikel:
    Artikelnummer: BKH2-1650
    Menge: 0

**2.73 BKH2-1750, Variotherm Bodenkanalheizung zweilagig, Länge 1750 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 1750 mm
Artikelnr.  : BKH2-1750
Menge: 1 PCE
Produkt:
  Artikel:
    Artikelnummer: BKH2-1750
    Menge: 0

**2.74 BKH2-1900, Variotherm Bodenkanalheizung zweilagig, Länge 1900 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 1900 mm
Artikelnr.  : BKH2-1900
Menge: 1 PCE
Produkt:
  Artikel:
    Artikelnummer: BKH2-1900
    Menge: 0

**2.75 BKH2-2000, Variotherm Bodenkanalheizung zweilagig, Länge 2000 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 2000 mm
Artikelnr.  : BKH2-2000
Menge: 1 PCE
Produkt:
  Artikel:
    Artikelnummer: BKH2-2000
    Menge: 0

**2.76 BKH2-2150, Variotherm Bodenkanalheizung zweilagig, Länge 2150 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 2150 mm
Artikelnr.  : BKH2-2150
Menge: 1 PCE
Produkt:
  Artikel:
    Artikelnummer: BKH2-2150
    Menge: 0

**2.77 BKH2-2250, Variotherm Bodenkanalheizung zweilagig, Länge 2250 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 2250 mm
Artikelnr.  : BKH2-2250
Menge: 1 PCE
Produkt:
  Artikel:
    Artikelnummer: BKH2-2250
    Menge: 0

**2.78 BKH2-2400, Variotherm Bodenkanalheizung zweilagig, Länge 2400 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 2400 mm
Artikelnr.  : BKH2-2400
Menge: 1 PCE
Produkt:
  Artikel:
    Artikelnummer: BKH2-2400
    Menge: 0

**2.79 BKH2-2500, Variotherm Bodenkanalheizung zweilagig, Länge 2500 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 2500 mm
Artikelnr.  : BKH2-2500
Menge: 1 PCE
Produkt:
  Artikel:
    Artikelnummer: BKH2-2500
    Menge: 0

**2.80 BKH2-2650, Variotherm Bodenkanalheizung zweilagig, Länge 2650 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 2650 mm
Artikelnr.  : BKH2-2650
Menge: 1 PCE
Produkt:
  Artikel:
    Artikelnummer: BKH2-2650
    Menge: 0

**2.81 BKH2-2750, Variotherm Bodenkanalheizung zweilagig, Länge 2750 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 2750 mm
Artikelnr.  : BKH2-2750
Menge: 1 PCE
Produkt:
  Artikel:
    Artikelnummer: BKH2-2750
    Menge: 0

**2.82 BKH2-2900, Variotherm Bodenkanalheizung zweilagig, Länge 2900 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 2900 mm
Artikelnr.  : BKH2-2900
Menge: 1 PCE
Produkt:
  Artikel:
    Artikelnummer: BKH2-2900
    Menge: 0

**2.83 BKH2-3000, Variotherm Bodenkanalheizung zweilagig, Länge 3000 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 3000 mm
Artikelnr.  : BKH2-3000
Menge: 1 PCE
Produkt:
  Artikel:
    Artikelnummer: BKH2-3000
    Menge: 0

**2.84 BKH2-3150, Variotherm Bodenkanalheizung zweilagig, Länge 3150 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 3150 mm
Artikelnr.  : BKH2-3150
Menge: 1 PCE
Produkt:
  Artikel:
    Artikelnummer: BKH2-3150
    Menge: 0

**2.85 BKH2-3250, Variotherm Bodenkanalheizung zweilagig, Länge 3250 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 3250 mm
Artikelnr.  : BKH2-3250
Menge: 1 PCE
Produkt:
  Artikel:
    Artikelnummer: BKH2-3250
    Menge: 0

**2.86 BKH2-3400, Variotherm Bodenkanalheizung zweilagig, Länge 3400 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 3400 mm
Artikelnr.  : BKH2-3400
Menge: 1 PCE
Produkt:
  Artikel:
    Artikelnummer: BKH2-3400
    Menge: 0

**2.87 BKH2-3500, Variotherm Bodenkanalheizung zweilagig, Länge 3500 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 3500 mm
Artikelnr.  : BKH2-3500
Menge: 1 PCE
Produkt:
  Artikel:
    Artikelnummer: BKH2-3500
    Menge: 0

**2.88 BKH2-3650, Variotherm Bodenkanalheizung zweilagig, Länge 3650 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 3650 mm
Artikelnr.  : BKH2-3650
Menge: 1 PCE
Produkt:
  Artikel:
    Artikelnummer: BKH2-3650
    Menge: 0

**2.89 BKH2-3750, Variotherm Bodenkanalheizung zweilagig, Länge 3750 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 3750 mm
Artikelnr.  : BKH2-3750
Menge: 1 PCE
Produkt:
  Artikel:
    Artikelnummer: BKH2-3750
    Menge: 0

**2.90 BKH2-3900 Variotherm Bodenkanalheizung zweilagig, Länge 3900 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 3900 mm
Artikelnr.  : BKH2-3900
Menge: 1 PCE
Produkt:
  Artikel:
    Artikelnummer: BKH2-3900
    Menge: 0

**2.91 BKH2-4000 Variotherm Bodenkanalheizung zweilagig, Länge 4000 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 4000 mm
Artikelnr.  : BKH2-4000
Menge: 1 PCE
Produkt:
  Artikel:
    Artikelnummer: BKH2-4000
    Menge: 0

**2.92 BKH2-4150 Variotherm Bodenkanalheizung zweilagig, Länge 4150 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 4150 mm
Artikelnr.  : BKH2-4150
Menge: 1 PCE
Produkt:
  Artikel:
    Artikelnummer: BKH2-4150
    Menge: 0

**2.93 BKH2-4250 Variotherm Bodenkanalheizung zweilagig, Länge 4250 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 4250 mm
Artikelnr.  : BKH2-4250
Menge: 1 PCE
Produkt:
  Artikel:
    Artikelnummer: BKH2-4250
    Menge: 0

**2.94 BKH2-4400 Variotherm Bodenkanalheizung zweilagig, Länge 4400 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 4400 mm
Artikelnr.  : BKH2-4400
Menge: 1 PCE
Produkt:
  Artikel:
    Artikelnummer: BKH2-4400
    Menge: 0

**2.95 BKH2-4500 Variotherm Bodenkanalheizung zweiteilig, Länge 4500 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 4500 mm
Artikelnr.  : BKH2-4500
Menge: 1 PCE
Produkt:
  Artikel:
    Artikelnummer: BKH2-4500
    Menge: 0

**2.96 BKH2-4650 Variotherm Bodenkanalheizung zweiteilig, Länge 4650 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 4650 mm
Artikelnr.  : BKH2-4650
Menge: 1 PCE
Produkt:
  Artikel:
    Artikelnummer: BKH2-4650
    Menge: 0

**2.97 BKH2-4750 Variotherm Bodenkanalheizung zweiteilig, Länge 4750 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 4750 mm
Artikelnr.  : BKH2-4750
Menge: 1 PCE
Produkt:
  Artikel:
    Artikelnummer: BKH2-4750
    Menge: 0

**2.98 BKH2-4900 Variotherm Bodenkanalheizung zweiteilig, Länge 4900 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 4900 mm
Artikelnr.  : BKH2-4900
Menge: 1 PCE
Produkt:
  Artikel:
    Artikelnummer: BKH2-4900
    Menge: 0

**2.99 BKH2-5000 Variotherm Bodenkanalheizung zweiteilig, Länge 5000 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 5000 mm
Artikelnr.  : BKH2-5000
Menge: 1 PCE
Produkt:
  Artikel:
    Artikelnummer: BKH2-5000
    Menge: 0

**2.100 BKH2M-1000 Variotherm Bodenkanalheizung mini, zweiteilig, Länge 1000 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 1000 mm
Artikelnr.  : BKH2M-1000
Menge: 1 PCE
Produkt:
  Artikel:
    Artikelnummer: BKH2M-1000
    Menge: 0

**2.101 BKH2M-1150 Variotherm Bodenkanalheizung mini, zweiteilig, Länge 1150 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 1150 mm
Artikelnr.  : BKH2M-1150
Menge: 1 PCE
Produkt:
  Artikel:
    Artikelnummer: BKH2M-1150
    Menge: 0

**2.102 BKH2M-1250 Variotherm Bodenkanalheizung mini, zweiteilig, Länge 1250 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 1250 mm
Artikelnr.  : BKH2M-1250
Menge: 1 PCE
Produkt:
  Artikel:
    Artikelnummer: BKH2M-1250
    Menge: 0

**2.103 BKH2M-1400 Variotherm Bodenkanalheizung mini, zweiteilig, Länge 1400 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 1400 mm
Artikelnr.  : BKH2M-1400
Menge: 1 PCE
Produkt:
  Artikel:
    Artikelnummer: BKH2M-1400
    Menge: 0

**2.104 BKH2M-1500 Variotherm Bodenkanalheizung mini, zweiteilig, Länge 1500 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 1500 mm
Artikelnr.  : BKH2M-1500
Menge: 1 PCE
Produkt:
  Artikel:
    Artikelnummer: BKH2M-1500
    Menge: 0

**2.105 BKH2M-1650 Variotherm Bodenkanalheizung mini, zweiteilig, Länge 1650 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 1650 mm
Artikelnr.  : BKH2M-1650
Menge: 1 PCE
Produkt:
  Artikel:
    Artikelnummer: BKH2M-1650
    Menge: 0

**2.106 BKH2M-1750 Variotherm Bodenkanalheizung mini, zweiteilig, Länge 1750 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 1750 mm
Artikelnr.  : BKH2M-1750
Menge: 1 PCE
Produkt:
  Artikel:
    Artikelnummer: BKH2M-1750
    Menge: 0

**2.107 BKH2M-1900 Variotherm Bodenkanalheizung mini, zweiteilig, Länge 1900 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 1900 mm
Artikelnr.  : BKH2M-1900
Menge: 1 PCE
Produkt:
  Artikel:
    Artikelnummer: BKH2M-1900
    Menge: 0

**2.108 BKH2M-2000 Variotherm Bodenkanalheizung mini, zweiteilig, Länge 2000 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 2000 mm
Artikelnr.  : BKH2M-2000
Menge: 1 PCE
Produkt:
  Artikel:
    Artikelnummer: BKH2M-2000
    Menge: 0

**2.109 BKH2M-2150 Variotherm Bodenkanalheizung mini, zweiteilig, Länge 2150 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 2150 mm
Artikelnr.  : BKH2M-2150
Menge: 1 PCE
Produkt:
  Artikel:
    Artikelnummer: BKH2M-2150
    Menge: 0

**2.110 BKH2M-2250 Variotherm Bodenkanalheizung mini, zweiteilig, Länge 2250 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 2250 mm
Artikelnr.  : BKH2M-2250
Menge: 1 PCE
Produkt:
  Artikel:
    Artikelnummer: BKH2M-2250
    Menge: 0

**2.111 BKH2M-2400 Variotherm Bodenkanalheizung mini, zweiteilig, Länge 2400 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 2400 mm
Artikelnr.  : BKH2M-2400
Menge: 1 PCE
Produkt:
  Artikel:
    Artikelnummer: BKH2M-2400
    Menge: 0

**2.112 BKH2M-2500 Variotherm Bodenkanalheizung mini, zweiteilig, Länge 2500 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 2500 mm
Artikelnr.  : BKH2M-2500
Menge: 1 PCE
Produkt:
  Artikel:
    Artikelnummer: BKH2M-2500
    Menge: 0

**2.113 BKH2M-2650 Variotherm Bodenkanalheizung mini, zweiteilig, Länge 2650 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 2650 mm
Artikelnr.  : BKH2M-2650
Menge: 1 PCE
Produkt:
  Artikel:
    Artikelnummer: BKH2M-2650
    Menge: 0

**2.114 BKH2M-2750 Variotherm Bodenkanalheizung mini, zweiteilig, Länge 2750 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 2750 mm
Artikelnr.  : BKH2M-2750
Menge: 1 PCE
Produkt:
  Artikel:
    Artikelnummer: BKH2M-2750
    Menge: 0

**2.115 BKH2M-2900 Variotherm Bodenkanalheizung mini, zweiteilig, Länge 2900 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 2900 mm
Artikelnr.  : BKH2M-2900
Menge: 1 PCE
Produkt:
  Artikel:
    Artikelnummer: BKH2M-2900
    Menge: 0

**2.116 BKH2M-3000 Variotherm Bodenkanalheizung mini, zweiteilig, Länge 3000 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 3000 mm
Artikelnr.  : BKH2M-3000
Menge: 1 PCE
Produkt:
  Artikel:
    Artikelnummer: BKH2M-3000
    Menge: 0

**2.117 BKH2M-3150 Variotherm Bodenkanalheizung mini, zweiteilig, Länge 3150 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 3150 mm
Artikelnr.  : BKH2M-3150
Menge: 1 PCE
Produkt:
  Artikel:
    Artikelnummer: BKH2M-3150
    Menge: 0

**2.118 BKH2M-3250 Variotherm Bodenkanalheizung mini, zweiteilig, Länge 3250 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 3250 mm
Artikelnr.  : BKH2M-3250
Menge: 1 PCE
Produkt:
  Artikel:
    Artikelnummer: BKH2M-3250
    Menge: 0

**2.119 BKH2M-3400 Variotherm Bodenkanalheizung mini, zweiteilig, Länge 3400 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 3400 mm
Artikelnr.  : BKH2M-3400
Menge: 1 PCE
Produkt:
  Artikel:
    Artikelnummer: BKH2M-3400
    Menge: 0

**2.120 BKH2M-3500 Variotherm Bodenkanalheizung mini, zweiteilig, Länge 3500 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 3500 mm
Artikelnr.  : BKH2M-3500
Menge: 1 PCE
Produkt:
  Artikel:
    Artikelnummer: BKH2M-3500
    Menge: 0

**2.121 BKH2M-3650 Variotherm Bodenkanalheizung mini, zweiteilig, Länge 3650 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 3650 mm
Artikelnr.  : BKH2M-3650
Menge: 1 PCE
Produkt:
  Artikel:
    Artikelnummer: BKH2M-3650
    Menge: 0

**2.122 BKH2M-3750 Variotherm Bodenkanalheizung mini, zweiteilig, Länge 3750 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 3750 mm
Artikelnr.  : BKH2M-3750
Menge: 1 PCE
Produkt:
  Artikel:
    Artikelnummer: BKH2M-3750
    Menge: 0

**2.123 BKH2M-3900 Variotherm Bodenkanalheizung mini, zweiteilig, Länge 3900 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 3900 mm
Artikelnr.  : BKH2M-3900
Menge: 1 PCE
Produkt:
  Artikel:
    Artikelnummer: BKH2M-3900
    Menge: 0

**2.124 BKH2M-4000 Variotherm Bodenkanalheizung mini, zweiteilig, Länge 4000 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 4000 mm
Artikelnr.  : BKH2M-4000
Menge: 1 PCE
Produkt:
  Artikel:
    Artikelnummer: BKH2M-4000
    Menge: 0

**2.125 BKH2M-4150 Variotherm Bodenkanalheizung mini, zweiteilig, Länge 4150 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 4150 mm
Artikelnr.  : BKH2M-4150
Menge: 1 PCE
Produkt:
  Artikel:
    Artikelnummer: BKH2M-4150
    Menge: 0

**2.126 BKH2M-4250 Variotherm Bodenkanalheizung mini, zweiteilig, Länge 4250 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 4250 mm
Artikelnr.  : BKH2M-4250
Menge: 1 PCE
Produkt:
  Artikel:
    Artikelnummer: BKH2M-4250
    Menge: 0

**2.127 BKH2M-4400 Variotherm Bodenkanalheizung mini, zweiteilig, Länge 4400 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 4400 mm
Artikelnr.  : BKH2M-4400
Menge: 1 PCE
Produkt:
  Artikel:
    Artikelnummer: BKH2M-4400
    Menge: 0

**2.128 BKH2M-4500 Variotherm Bodenkanalheizung mini, zweiteilig, Länge 4500 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 4500 mm
Artikelnr.  : BKH2M-4500
Menge: 1 PCE
Produkt:
  Artikel:
    Artikelnummer: BKH2M-4500
    Menge: 0

**2.129 BKH2M-4650 Variotherm Bodenkanalheizung mini, zweiteilig, Länge 4650 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 4650 mm
Artikelnr.  : BKH2M-4650
Menge: 1 PCE
Produkt:
  Artikel:
    Artikelnummer: BKH2M-4650
    Menge: 0

**2.130 BKH2M-4750 Variotherm Bodenkanalheizung mini, zweiteilig, Länge 4750 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 4750 mm
Artikelnr.  : BKH2M-4750
Menge: 1 PCE
Produkt:
  Artikel:
    Artikelnummer: BKH2M-4750
    Menge: 0

**2.131 BKH2M-4900 Variotherm Bodenkanalheizung mini, zweiteilig, Länge 4900 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 4900 mm
Artikelnr.  : BKH2M-4900
Menge: 1 PCE
Produkt:
  Artikel:
    Artikelnummer: BKH2M-4900
    Menge: 0

**2.132 BKH2M-5000 Variotherm Bodenkanalheizung mini, zweiteilig, Länge 5000 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 5000 mm
Artikelnr.  : BKH2M-5000
Menge: 1 PCE
Produkt:
  Artikel:
    Artikelnummer: BKH2M-5000
    Menge: 0

**2.133 BKH1M-1150, Variotherm Bodenkanalheizung mini, einlagig, Länge 1150 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 1150 mm
Artikelnr.  : BKH1M-1150
Menge: 1 PCE
Produkt:
  Artikel:
    Artikelnummer: BKH1M-1150
    Menge: 0

**2.134 BKH1M-3250, Variotherm Bodenkanalheizung mini, einlagig, Länge 3250 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 3250 mm
Artikelnr.  : BKH1M-3250
Menge: 1 PCE
Produkt:
  Artikel:
    Artikelnummer: BKH1M-3250
    Menge: 0

**2.135 BKHLA, Variotherm Luftanschluss DN80 für BKH1/BKH2**
Menge: 1 PCE
Produkt:
  Artikel:
    Artikelnummer: BKHLA
    Menge: 0

**2.136 V9052, Variotherm Lochknacken zusätzlich für BKH**
Menge: 1 PCE
Produkt:
  Artikel:
    Artikelnummer: V9052
    Menge: 0

**2.137 V9053, Variotherm Fittinge einbauen für BKH**
Menge: 1 PCE
Produkt:
  Artikel:
    Artikelnummer: V9053
    Menge: 0

**2.138 V9054, Variotherm Ventile einbauen für BKH**
Menge: 1 PCE
Produkt:
  Artikel:
    Artikelnummer: V9054
    Menge: 0

**2.139 BKH1-1200, Variotherm Bodenkanalheizung einlagig, Länge 1200 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 1200 mm
Artikelnr.  : BKH1-1200
Menge: 1 PCE
Produkt:
  Artikel:
    Artikelnummer: BKH1-1200
    Menge: 0

**2.140 BKH1-1600, Variotherm Bodenkanalheizung einlagig, Länge 1600 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 1600 mm
Artikelnr.  : BKH1-1600
Menge: 1 PCE
Produkt:
  Artikel:
    Artikelnummer: BKH1-1600
    Menge: 0

**2.141 BKH1-1800, Variotherm Bodenkanalheizung einlagig, Länge 1800 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 1800 mm
Artikelnr.  : BKH1-1800
Menge: 1 PCE
Produkt:
  Artikel:
    Artikelnummer: BKH1-1800
    Menge: 0

**2.142 BKH1-2200, Variotherm Bodenkanalheizung einlagig, Länge 2200 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 2200 mm
Artikelnr.  : BKH1-2200
Menge: 1 PCE
Produkt:
  Artikel:
    Artikelnummer: BKH1-2200
    Menge: 0

**2.143 BKH1-2600, Variotherm Bodenkanalheizung einlagig, Länge 2600 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 2600 mm
Artikelnr.  : BKH1-2600
Menge: 1 PCE
Produkt:
  Artikel:
    Artikelnummer: BKH1-2600
    Menge: 0

**2.144 BKH1-2800, Variotherm Bodenkanalheizung einlagig, Länge 2800 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 2800 mm
Artikelnr.  : BKH1-2800
Menge: 1 PCE
Produkt:
  Artikel:
    Artikelnummer: BKH1-2800
    Menge: 0

**2.145 BKH1-3200, Variotherm Bodenkanalheizung einlagig, Länge 3200 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 3200 mm
Artikelnr.  : BKH1-3200
Menge: 1 PCE
Produkt:
  Artikel:
    Artikelnummer: BKH1-3200
    Menge: 0

**2.146 BKH1-3600, Variotherm Bodenkanalheizung einlagig, Länge 3600 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 3600 mm
Artikelnr.  : BKH1-3600
Menge: 1 PCE
Produkt:
  Artikel:
    Artikelnummer: BKH1-3600
    Menge: 0

**2.147 BKH1-3800, Variotherm Bodenkanalheizung einlagig, Länge 3800 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 3800 mm
Artikelnr.  : BKH1-3800
Menge: 1 PCE
Produkt:
  Artikel:
    Artikelnummer: BKH1-3800
    Menge: 0

**2.148 BKH1-4200, Variotherm Bodenkanalheizung einlagig, Länge 4200 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 4200 mm
Artikelnr.  : BKH1-4200
Menge: 1 PCE
Produkt:
  Artikel:
    Artikelnummer: BKH1-4200
    Menge: 0

**2.149 BKH1-4600, Variotherm Bodenkanalheizung einlagig, Länge 4600 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 4600 mm
Artikelnr.  : BKH1-4600
Menge: 1 PCE
Produkt:
  Artikel:
    Artikelnummer: BKH1-4600
    Menge: 0

**2.150 BKH1-4800, Variotherm Bodenkanalheizung einlagig, Länge 4800 mm**
Bodenkanalheizung BKH1
einlagig, komplett:
fertig zusammengebaut mit Seitenwänden
und Enddeckel aus Aluminium (schwarz
eloxiert), Boden aus schwarzgrauem
Aluminium, Luftleitstege, Schotts zur
Heizelementaufnahme, innenliegende
Justierschrauben zur Höhenverstellung,
Gitter (Linear oder Roll) Alu eloxiert,
Seitenstreifen grün, Befestigungswinkel,
Heizelement 56 x 78 mm
Höhe  : 140 mm
Breite: 180 mm
Standardfarben: Aluminium-natur (EV1)
Hellbronze (C32)
Schwarz (C35)
Lieferzeiten: kompletter Bodenkanal mit
Gitter innerhalb von 5-7 Werktagen
(ab Werk Leobersdorf)
Fabrikat  : Variotherm
Typ  : BKH1
Länge  : 4800 mm
Artikelnr.  : BKH1-4800
Menge: 1 PCE
Produkt:
  Artikel:
    Artikelnummer: BKH1-4800
    Menge: 0

**2.151 BKH1M-1200, Variotherm Bodenkanalheizung mini, einlagig, Länge 1200 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 1200 mm
Artikelnr.  : BKH1M-1200
Menge: 1 PCE
Produkt:
  Artikel:
    Artikelnummer: BKH1M-1200
    Menge: 0

**2.152 BKH1M-1600, Variotherm Bodenkanalheizung mini, einlagig, Länge 1600 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 1600 mm
Artikelnr.  : BKH1M-1600
Menge: 1 PCE
Produkt:
  Artikel:
    Artikelnummer: BKH1M-1600
    Menge: 0

**2.153 BKH1M-1800, Variotherm Bodenkanalheizung mini, einlagig, Länge 1800 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 1800 mm
Artikelnr.  : BKH1M-1800
Menge: 1 PCE
Produkt:
  Artikel:
    Artikelnummer: BKH1M-1800
    Menge: 0

**2.154 BKH1M-2200, Variotherm Bodenkanalheizung mini, einlagig, Länge 2200 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 2200 mm
Artikelnr.  : BKH1M-2200
Menge: 1 PCE
Produkt:
  Artikel:
    Artikelnummer: BKH1M-2200
    Menge: 0

**2.155 BKH1M-2600, Variotherm Bodenkanalheizung mini, einlagig, Länge 2600 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 2600 mm
Artikelnr.  : BKH1M-2600
Menge: 1 PCE
Produkt:
  Artikel:
    Artikelnummer: BKH1M-2600
    Menge: 0

**2.156 BKH1M-2800, Variotherm Bodenkanalheizung mini, einlagig, Länge 2800 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 2800 mm
Artikelnr.  : BKH1M-2800
Menge: 1 PCE
Produkt:
  Artikel:
    Artikelnummer: BKH1M-2800
    Menge: 0

**2.157 BKH1M-3200, Variotherm Bodenkanalheizung mini, einlagig, Länge 3200 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 3200 mm
Artikelnr.  : BKH1M-3200
Menge: 1 PCE
Produkt:
  Artikel:
    Artikelnummer: BKH1M-3200
    Menge: 0

**2.158 BKH1M-3600, Variotherm Bodenkanalheizung mini, einlagig, Länge 3600 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 3600 mm
Artikelnr.  : BKH1M-3600
Menge: 1 PCE
Produkt:
  Artikel:
    Artikelnummer: BKH1M-3600
    Menge: 0

**2.159 BKH1M-3800, Variotherm Bodenkanalheizung mini, einlagig, Länge 3800 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 3800 mm
Artikelnr.  : BKH1M-3800
Menge: 1 PCE
Produkt:
  Artikel:
    Artikelnummer: BKH1M-3800
    Menge: 0

**2.160 BKH1M-4200, Variotherm Bodenkanalheizung mini, einlagig, Länge 4200 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 4200 mm
Artikelnr.  : BKH1M-4200
Menge: 1 PCE
Produkt:
  Artikel:
    Artikelnummer: BKH1M-4200
    Menge: 0

**2.161 BKH1M-4600, Variotherm Bodenkanalheizung mini, einlagig, Länge 4600 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 4600 mm
Artikelnr.  : BKH1M-4600
Menge: 1 PCE
Produkt:
  Artikel:
    Artikelnummer: BKH1M-4600
    Menge: 0

**2.162 BKH1M-4800, Variotherm Bodenkanalheizung mini, einlagig, Länge 4800 mm**
Bodenkanalheizung BKH1 mini
einlagig, komplett:
fertig zusammengebaut mit Seitenwänden
und Enddeckel aus Aluminium (schwarz
eloxiert), Boden aus schwarzgrauem
Aluminium, Luftleitstege, Schotts zur
Heizelementaufnahme, innenliegende
Justierschrauben zur Höhenverstellung,
Gitter (Linear oder Roll) Alu eloxiert,
Seitenstreifen grün, Befestigungswinkel,
Heizelement 56 x 78 mm
Höhe  :  90 mm
Breite: 180 mm
Standardfarben: Aluminium-natur (EV1)
Hellbronze (C32)
Schwarz (C35)
Lieferzeiten: kompletter Bodenkanal mit
Gitter innerhalb von 5-7 Werktagen
(ab Werk Leobersdorf)
Fabrikat  : Variotherm
Typ  : BKH1 mini
Länge  : 4800 mm
Artikelnr.  : BKH1M-4800
Menge: 1 PCE
Produkt:
  Artikel:
    Artikelnummer: BKH1M-4800
    Menge: 0

**2.163 BKH2-1200, Variotherm Bodenkanalheizung zweilagig, Länge 1200 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 1200 mm
Artikelnr.  : BKH2-1200
Menge: 1 PCE
Produkt:
  Artikel:
    Artikelnummer: BKH2-1200
    Menge: 0

**2.164 BKH2-1600, Variotherm Bodenkanalheizung zweilagig, Länge 1600 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 1600 mm
Artikelnr.  : BKH2-1600
Menge: 1 PCE
Produkt:
  Artikel:
    Artikelnummer: BKH2-1600
    Menge: 0

**2.165 BKH2-1800, Variotherm Bodenkanalheizung zweilagig, Länge 1800 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 1800 mm
Artikelnr.  : BKH2-1800
Menge: 1 PCE
Produkt:
  Artikel:
    Artikelnummer: BKH2-1800
    Menge: 0

**2.166 BKH2-2200, Variotherm Bodenkanalheizung zweilagig, Länge 2200 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 2200 mm
Artikelnr.  : BKH2-2200
Menge: 1 PCE
Produkt:
  Artikel:
    Artikelnummer: BKH2-2200
    Menge: 0

**2.167 BKH2-2600, Variotherm Bodenkanalheizung zweilagig, Länge 2600 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 2600 mm
Artikelnr.  : BKH2-2600
Menge: 1 PCE
Produkt:
  Artikel:
    Artikelnummer: BKH2-2600
    Menge: 0

**2.168 BKH2-2800, Variotherm Bodenkanalheizung zweilagig, Länge 2800 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 2800 mm
Artikelnr.  : BKH2-2800
Menge: 1 PCE
Produkt:
  Artikel:
    Artikelnummer: BKH2-2800
    Menge: 0

**2.169 BKH2-3200, Variotherm Bodenkanalheizung zweilagig, Länge 3200 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 3200 mm
Artikelnr.  : BKH2-3200
Menge: 1 PCE
Produkt:
  Artikel:
    Artikelnummer: BKH2-3200
    Menge: 0

**2.170 BKH2-3600, Variotherm Bodenkanalheizung zweilagig, Länge 3600 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 3600 mm
Artikelnr.  : BKH2-3600
Menge: 1 PCE
Produkt:
  Artikel:
    Artikelnummer: BKH2-3600
    Menge: 0

**2.171 BKH2-3800, Variotherm Bodenkanalheizung zweilagig, Länge 3800 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 3800 mm
Artikelnr.  : BKH2-3800
Menge: 1 PCE
Produkt:
  Artikel:
    Artikelnummer: BKH2-3800
    Menge: 0

**2.172 BKH2-4200, Variotherm Bodenkanalheizung zweilagig, Länge 4200 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 4200 mm
Artikelnr.  : BKH2-4200
Menge: 1 PCE
Produkt:
  Artikel:
    Artikelnummer: BKH2-4200
    Menge: 0

**2.173 BKH2-4600, Variotherm Bodenkanalheizung zweilagig, Länge 4600 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 4600 mm
Artikelnr.  : BKH2-4600
Menge: 1 PCE
Produkt:
  Artikel:
    Artikelnummer: BKH2-4600
    Menge: 0

**2.174 BKH2-4800, Variotherm Bodenkanalheizung zweilagig, Länge 4800 mm**
Bodenkanalheizung BKH2
zweilagig, komplett:
fertig zusammengebaut mit Seitenwänden
und Enddeckel aus Aluminium (schwarz
eloxiert), Boden aus schwarzgrauem
Aluminium, Luftleitstege, Schotts zur
Heizelementaufnahme, innenliegende
Justierschrauben zur Höhenverstellung,
Gitter (Linear oder Roll) Alu eloxiert,
Seitenstreifen grün, Befestigungswinkel,
2x Heizelement 56 x 78 mm
Höhe  : 140 mm
Breite: 260 mm
Standardfarben: Aluminium-natur (EV1)
Hellbronze (C32)
Schwarz (C35)
Lieferzeiten: kompletter Bodenkanal mit
Gitter innerhalb von 5-7 Werktagen
(ab Werk Leobersdorf)
Fabrikat  : Variotherm
Typ  : BKH2
Länge  : 4800 mm
Artikelnr.  : BKH2-4800
Menge: 1 PCE
Produkt:
  Artikel:
    Artikelnummer: BKH2-4800
    Menge: 0

**2.175 BKH2M-1200 Variotherm Bodenkanalheizung mini, zweiteilig, Länge 1200 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 1200 mm
Artikelnr.  : BKH2M-1200
Menge: 1 PCE
Produkt:
  Artikel:
    Artikelnummer: BKH2M-1200
    Menge: 0

**2.176 BKH2M-1600 Variotherm Bodenkanalheizung mini, zweiteilig, Länge 1600 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 1600 mm
Artikelnr.  : BKH2M-1600
Menge: 1 PCE
Produkt:
  Artikel:
    Artikelnummer: BKH2M-1600
    Menge: 0

**2.177 BKH2M-1800 Variotherm Bodenkanalheizung mini, zweiteilig, Länge 1800 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 1800 mm
Artikelnr.  : BKH2M-1800
Menge: 1 PCE
Produkt:
  Artikel:
    Artikelnummer: BKH2M-1800
    Menge: 0

**2.178 BKH2M-2200 Variotherm Bodenkanalheizung mini, zweiteilig, Länge 2200 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 2200 mm
Artikelnr.  : BKH2M-2200
Menge: 1 PCE
Produkt:
  Artikel:
    Artikelnummer: BKH2M-2200
    Menge: 0

**2.179 BKH2M-2600 Variotherm Bodenkanalheizung mini, zweiteilig, Länge 2600 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 2600 mm
Artikelnr.  : BKH2M-2600
Menge: 1 PCE
Produkt:
  Artikel:
    Artikelnummer: BKH2M-2600
    Menge: 0

**2.180 BKH2M-2800 Variotherm Bodenkanalheizung mini, zweiteilig, Länge 2800 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 2800 mm
Artikelnr.  : BKH2M-2800
Menge: 1 PCE
Produkt:
  Artikel:
    Artikelnummer: BKH2M-2800
    Menge: 0

**2.181 BKH2M-3200 Variotherm Bodenkanalheizung mini, zweiteilig, Länge 3200 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 3200 mm
Artikelnr.  : BKH2M-3200
Menge: 1 PCE
Produkt:
  Artikel:
    Artikelnummer: BKH2M-3200
    Menge: 0

**2.182 BKH2M-3600 Variotherm Bodenkanalheizung mini, zweiteilig, Länge 3600 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 3600 mm
Artikelnr.  : BKH2M-3600
Menge: 1 PCE
Produkt:
  Artikel:
    Artikelnummer: BKH2M-3600
    Menge: 0

**2.183 BKH2M-3800 Variotherm Bodenkanalheizung mini, zweiteilig, Länge 3800 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 3800 mm
Artikelnr.  : BKH2M-3800
Menge: 1 PCE
Produkt:
  Artikel:
    Artikelnummer: BKH2M-3800
    Menge: 0

**2.184 BKH2M-4200 Variotherm Bodenkanalheizung mini, zweiteilig, Länge 4200 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 4200 mm
Artikelnr.  : BKH2M-4200
Menge: 1 PCE
Produkt:
  Artikel:
    Artikelnummer: BKH2M-4200
    Menge: 0

**2.185 BKH2M-4600 Variotherm Bodenkanalheizung mini, zweiteilig, Länge 4600 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 4600 mm
Artikelnr.  : BKH2M-4600
Menge: 1 PCE
Produkt:
  Artikel:
    Artikelnummer: BKH2M-4600
    Menge: 0

**2.186 BKH2M-4800 Variotherm Bodenkanalheizung mini, zweiteilig, Länge 4800 mm**
Bodenkanalheizung BKH2 mini
zweilagig, komplett:
fertig zusammengebaut mit Seitenwänden
und Enddeckel aus Aluminium (schwarz
eloxiert), Boden aus schwarzgrauem
Aluminium, Luftleitstege, Schotts zur
Heizelementaufnahme, innenliegende
Justierschrauben zur Höhenverstellung,
Gitter (Linear oder Roll) Alu eloxiert,
Seitenstreifen grün, Befestigungswinkel,
2x Heizelement 56 x 78 mm
Höhe  :  90 mm
Breite: 260 mm
Standardfarben: Aluminium-natur (EV1)
Hellbronze (C32)
Schwarz (C35)
Lieferzeiten: kompletter Bodenkanal mit
Gitter innerhalb von 5-7 Werktagen
(ab Werk Leobersdorf)
Fabrikat  : Variotherm
Typ  : BKH2 mini
Länge  : 4800 mm
Artikelnr.  : BKH2M-4800
Menge: 1 PCE
Produkt:
  Artikel:
    Artikelnummer: BKH2M-4800
    Menge: 0

### 3 EasyFlex-Wandheizung/Kühlung

**3.1 V2722, Variotherm VarioSchiene 11,6**
V2722, VarioSchiene 11,6
VarioSchiene
aus PE mit  nur 17 mm Aufbauhöhe, kann
durch eine spezielle Klick-Technik
beliebig verlängert werden,
Rasterabstand 38,5 mm
Fabrikat  : Variotherm
Verpackungseinheit: 1 m
Gewicht  : 100 g
Artikelnr.  : V2722
Menge: 1 MTR
Produkt:
  Artikel:
    Artikelnummer: V2722
    Menge: 0

### 4 Estrich-Fußbodenheizung 030

**4.1 V277, Variotherm Haltenadel 45 mm rot**
V277, Haltenadel 45 mm
Zur Befestigung der VarioSchiene
K16/100 auf der Wärmedämmung
Fabrikat  : Variotherm
Verpackungseinheit: Beutel zu 500 Stk.
Gewicht  : 700 g
Artikelnr.  : V277
Menge: 100 PCE
Produkt:
  Artikel:
    Artikelnummer: V277
    Menge: 0

**4.2 V278, Variotherm Randdämmstreifen 150 mm nach EN 1264-4**
V278, Randdämmstreifen
nach EN 1264-4, 150 mm hoch, 10 mm
dick,
aus PE-Schaum, mit Knickfalz 40 mm,
Vorderseite mit selbstklebender,
angeschweißter Überlappungsfolie zur
dichten Verbindung von Randdämmstreifen
und Trennlage, Rückseite mit
Bitumen-Klebestreifen
Fabrikat  : Variotherm
Verpackungseinheit: 50 m Rolle
Gewicht  : 2,5 kg/Rolle
Artikelnr.  : V278
Menge: 1 MTR
Produkt:
  Artikel:
    Artikelnummer: V278
    Menge: 0

**4.3 V282, Variotherm Rasterfolie**
V282, Rasterfolie
zur notwendigen Abdeckung der
Wärmedämmung, aus 100 % Polyethylen
Recycling-Granulat mit 50 mm
Rasteraufdruck, Stärke 0,2 mm
Abmessung:  1030 mm x 50 m = 51,5 m²
Nutzfläche: 1000 mm x 50 m = 50,0 m²
Fabrikat  : Variotherm
Typ  : V282
Verpackungseinheit: Rolle zu 50 m²
Gewicht  : 10,4 kg/Rolle
Artikelnr.  : V282
Menge: 1 MTK
Produkt:
  Artikel:
    Artikelnummer: V282
    Menge: 0

**4.4 V285, Variotherm VarioRoll 30-2 Wärme- und Trittschalldämmung**
V285, VarioRoll 30-2 Wärme- und
Trittschalldämmung
* Aus überwachtem Trittschallstyropor
* Deklarierte Wärmeleitfähigkeit
Lambda = 0,040 W/mK
* Dämmung Nenndicke 30 mm,
Zusammendrückbarkeit <= 2 mm
* Trittschallverbesserungswert:
28 dB
* Dynamische Steifigkeit <= 30 MN/m³
* Schnelle und einfache Montage
* Brandverhalten: Euroklasse E
* Optimale Rückhaltekraft für
die Tackernadeln durch
eingearbeitetes Gewebe
* Nutzlast auf dem Estrich
(lt. EN 13163) 5 kN/m²
* Einseitige Überlappung mit
Selbstklebestreifen
für eine stoßfreie Gesamtfläche
* Aufkaschierte Gewebefolie mit
50 mm Raster als Trennlage

Fabrikat  : Variotherm
Verpackungseinheit: 10 m² Rolle
Gewicht  : 6,6 kg/Rolle
Artikelnr.  : V285
Menge: 1 MTK
Produkt:
  Artikel:
    Artikelnummer: V285
    Menge: 0

**4.5 V2893, Variotherm T-Fugenprofil 10/70 für Bewegungsfugen**
V2893, T-Fugenprofil
für Bewegungsfugen
Höhe: 70 mm, Länge 1 m,
mit Klebestreifen
Fabrikat  : Variotherm
Verpackungseinheit: 1 m
Gewicht  : 50 g
Artikelnummer  : V2893
Menge: 1 PCE
Produkt:
  Artikel:
    Artikelnummer: V2893
    Menge: 0

**4.6 V2894, Variotherm Überschubrohr**
V2894, Überschubrohr
zum Schutz des VarioProFil-Rohres im
Bereich von Bewegungsfugen,
Länge: 400 mm
Fabrikat  : Variotherm
Verpackungseinheit: 10 Stk.
Gewicht  : 200 g
Artikelnummer  : V2894
Menge: 1 PCE
Produkt:
  Artikel:
    Artikelnummer: V2894
    Menge: 0

**4.7 V299, Variotherm Randdämmstreifen 75 mm nach EN 1264-4**
V299, Randdämmstreifen
nach EN 1264-4, 75 mm hoch, 10 mm dick,
aus PE-Schaum, Vorderseite mit
selbstklebender, angeschweißter
Überlappungsfolie. Rückseite mit
Bitumen-Klebestreifen.
Fabrikat  : Variotherm
Verpackungseinheit: 25 m Rolle
Gewicht  : 2,5 kg
Artikelnr.  : V299
Menge: 1 MTR
Produkt:
  Artikel:
    Artikelnummer: V299
    Menge: 0

**4.8 VK1610, Variotherm VarioSchiene K16**
VK1610, VarioSchiene K16
aus PE, kann durch eine spezielle
Klick-Technik beliebig verlängert
werden, Rasterabstand 50mm, mit
Klebestreifen
Fabrikat  : Variotherm
Verpackungseinheit: 1 m
Karton à 50 m
Gewicht  : 140 g pro m
Artikelnr.  : VK1610
Menge: 1 MTR
Produkt:
  Artikel:
    Artikelnummer: VK1610
    Menge: 0

**4.9 V2895, Variotherm PE-Baufolie**
V2895, PE-Baufolie
zur Verlegung unter der Kompakt-Platte,
Recyclingmaterial, Stärke 0,1 mm
Abmessung:  1030 mm x 50 m = 51,5 m²
Nutzfläche: 1000 mm x 50 m = 50,0 m²
Fabrikat  : Variotherm
Verpackungseinheit: 50 m² Rolle
Gewicht  : 5,1 kg
Artikelnummer  : V2895
Menge: 1 MTK
Produkt:
  Artikel:
    Artikelnummer: V2895
    Menge: 0

**4.10 V2894R, Variotherm Überschubrohr Rolle 50 m**
V2894R, Überschubrohr 50 m Rolle
zum Schutz des VarioProFil-Rohres im
Bereich von Bewegungsfugen,
Fabrikat  : Variotherm
Verpackungseinheit: 1 Rolle
Gewicht  : 2,5 kg
Artikelnummer  : V2894R
Menge: 1 PCE
Produkt:
  Artikel:
    Artikelnummer: V2894R
    Menge: 0

**4.11 V2771, Variotherm Haltenadel 60 mm grün**
V2771, Haltenadel 60 mm
Zur Befestigung der VarioSchiene
K16/100 auf der Wärmedämmung
Fabrikat  : Variotherm
Verpackungseinheit: Beutel zu 500 Stk.
Gewicht  : 950 g
Artikelnr.  : V2771
Menge: 100 PCE
Produkt:
  Artikel:
    Artikelnummer: V2771
    Menge: 0

**4.12 V2860, Variotherm VarioFix-Platte**
V2860, VarioFix-Platte
* Rohrträger und Trennlage
* Abmessungen: 1450 x 850 mm
Nutzfläche:  1400 x 800 mm = 1,12 m²
* Rohrabstand von mind. 50 mm
* Zwischenstege heben das Vario-
ProFil-Rohr von der Platte ab
* Formschlüssige Verbindung durch
Überlappung der ersten Noppenreihe
* Plattendicke inkl. Noppen 20 mm
* Begehbar durch hohe Oberflächenfestigkeit
Fabrikat  : Variotherm
Verpackungseinheit: 1,12 m²
13,44 m²/Karton
215,04 m²/Palette
Gewicht  : 1,3 kg/Platte
Artikelnr.  : V2860
Menge: 1 MTK
Produkt:
  Artikel:
    Artikelnummer: V2860
    Menge: 0

**4.13 V2890, Variotherm Ausgleichselement für VarioFix**
V2890, Ausgleichselement
für VarioFix im Tür-,
Verteiler- und Randbereich.
Abmessungen: 1400 x 200 mm
Fabrikat  : Variotherm
Verpackungseinheit: 1 Stk.
14 Stk./Karton
Gewicht  : 270 g pro Stk.
Artikelnummer  : V2890
Menge: 1 PCE
Produkt:
  Artikel:
    Artikelnummer: V2890
    Menge: 0

**4.14 V2896, Variotherm Verbindungselement für VarioFix**
V2896, Verbindungselement
für VarioFix zur
Verbindung von Reststücken.
Abmessungen: 1400 x 100 mm
Fabrikat  : Variotherm
Verpackungseinheit: 1 Stk.
20 Stk./Karton
Gewicht  : 120 g pro Stk.
Artikelnummer  : V2896
Menge: 1 PCE
Produkt:
  Artikel:
    Artikelnummer: V2896
    Menge: 0

**4.15 V2853, Variotherm Tackernadeln**
V2853, Tackernadeln
zur Befestigung des VarioProFil-Rohres
an der VarioRoll Wärme- und
Trittschalldämmung. Ein neues System
hält das Tackernadelsystem ohne
Klebestreifen zusammen, somit kein
Verkleben des Tackergerätes
Fabrikat  : Variotherm
Verpackungseinheit: 1 Karton
à 12 Magazine
à 25 Stk.
Gewicht  : 500 g/Karton
Artikelnr.  : V2853
Menge: 1 KT
Produkt:
  Artikel:
    Artikelnummer: V2853
    Menge: 0

**4.16 V2852, Variotherm VarioClip für Variotherm Gittermatte**
V2852, VarioClip
zur Befestigung des VarioProFil-Rohres
16x2 an der Gittermatte d = 2,9 mm

Fabrikat  : Variotherm
Verpackungseinheit: Magazin à 8 Stk.
Gewicht  : 50 g/Magazin
Artikelnr.  : V2852
Menge: 1 MAG
Produkt:
  Artikel:
    Artikelnummer: V2852
    Menge: 0

**4.17 V2897R, Variotherm Überschubrohr Rolle 50 m**
V2897R, Überschubrohr 50 m Rolle
zum Schutz des VarioModul-Rohres 20x2 im
Bereich von Bewegungsfugen,
Fabrikat  : Variotherm
Verpackungseinheit: 1 Rolle
Gewicht  : 3,6 kg
Artikelnummer  : V2897R
Menge: 1 PCE
Produkt:
  Artikel:
    Artikelnummer: V2897R
    Menge: 0

**4.18 V2854, Variotherm Drahtspule für Bindewerkzeug**
V2854, Drahtspule für Bindewerkzeug
Solide Drahtspule für Bindewerkzeug
(W044/W045) mit 95 m blankem Draht, für
ca. 120 Bindungen
Verbrauch: 1 Bindung/1,5 m Rohr
Fabrikat  : Variotherm
Verpackungseinheit: 1 Stk.
Gewicht  : 450 g
Artikelnummer  : V2854
Menge: 1 PCE
Produkt:
  Artikel:
    Artikelnummer: V2854
    Menge: 0

**4.19 V2855, Variotherm VarioRoll 20-2 Wärme- und Trittschalldämmung**
V285, VarioRoll 20-2 Wärme- und
Trittschalldämmung
* Aus überwachtem Trittschallstyropor
* Deklarierte Wärmeleitfähigkeit
Lambda = 0,040 W/mK
* Dämmung Nenndicke 20 mm,
Zusammendrückbarkeit <= 2 mm
* Trittschallverbesserungswert:
26 dB
* Dynamische Steifigkeit <= 30 MN/m³
* Schnelle und einfache Montage
* Brandverhalten: Euroklasse E
* Optimale Rückhaltekraft für
die Tackernadeln durch
eingearbeitetes Gewebe
* Nutzlast auf dem Estrich
(lt. EN 13163) 5 kN/m²
* Einseitige Überlappung mit
Selbstklebestreifen
für eine stoßfreie Gesamtfläche
* Aufkaschierte Gewebefolie mit
50 mm Raster als Trennlage

Fabrikat  : Variotherm
Verpackungseinheit: 10 m² Rolle
Gewicht  : 4,1 kg/Rolle
Artikelnr.  : V2855
Menge: 1 MTK
Produkt:
  Artikel:
    Artikelnummer: V2855
    Menge: 0

**4.20 V2875, Variotherm Gittermatte**
V2875, Gittermatte
Punktgeschweißtes Gitter aus verzinktem
Draht, mit Randdraht
Drahtstärke d = 2,9 mm
Maschenweite: 100 x 100 mm
Abmessungen: 2103 x 1203 mm = 2,53 m²
Fabrikat  : Variotherm
Verpackungseinheit: 2,53 m²
Palette  : 303,6 m²
Gewicht  : 3,0 kg
Artikelnr.  : V2875
Menge: 1 MTK
Produkt:
  Artikel:
    Artikelnummer: V2875
    Menge: 0

**4.21 V2856, Variotherm Gittermatten-Verbinder**
V2856, Gittermatten-Verbinder
zum Zusammenfügen der Gittermatten

Fabrikat  : Variotherm
Verpackungseinheit: Beutel à 30 Stk.
Gewicht  : 100 g/Beutel
Artikelnr.  : V2856
Menge: 30 PCE
Produkt:
  Artikel:
    Artikelnummer: V2856
    Menge: 0

**4.22 V2898, Variotherm Unterlagsplatte XPS Wärmedämmplatte 10 mm**
V2898, Variotherm Unterlagsplatte XPS,
Polystyrol-Hartschaumplatte.
Zur Verwendung als
Wärmedämmplatte direkt
unter der VarioKomp. Ideale Ergänzung
zwischen ungedämmten Untergründen (z.B.
ebener Estrich) und Kompakt-Platte.
Plattendicke 10 mm
Druckspannung 200 kPa (20 t/m²)
Wärmeleitfähigkeit 0,035 W/mK
Trittschallverminderung: bis zu 14 dB
Abmessung: 1250 x 600 mm
Nutzfläche: 0,75 m²
Fabrikat  : Variotherm
Verpackungseinheit: 1 Stk. à 0,75 m²
30 m²/Packung
Gewicht  : 250 g pro Stk.
Artikelnummer  : V2898
Menge: 1 MTK
Produkt:
  Artikel:
    Artikelnummer: V2898
    Menge: 0

**4.23 V2775, Variotherm Halteanker**
V2775, Halteanker
zur Befestigung der
Gittermatten/VarioFix-Platten auf der
Wärmedämmung.
Inkl. Fixierwerkzeug pro VPE
Fabrikat  : Variotherm
Verpackungseinheit: 100 Stk.
Gewicht  : 1,25 kg
Artikelnr.  : V2775
Menge: 100 PCE
Produkt:
  Artikel:
    Artikelnummer: V2775
    Menge: 0

**4.24 V2899, Variotherm Unterlagsplatte SILENT Trittschalldämmplatte 5 mm**
V2899, Variotherm Unterlagsplatte
SILENT, Holzfaserplatte.
Zur Verwendung als
Trittschalldämmplatte direkt
unter der VarioKomp. Ideale Ergänzung
zwischen ungedämmten Untergründen (z.B.
ebener Estrich) und Kompakt-Platte.
Plattendicke 5 mm
Druckspannung 150 kPa (15 t/m²)
Wärmeleitfähigkeit 0,071 W/mK
Trittschallverminderung: bis zu 17 dB
Abmessung: 790 x 590 mm
Nutzfläche: 0,466 m²
Fabrikat  : Variotherm
Verpackungseinheit: 1 Stk.
7 m²/Packung
Gewicht  : 600 g pro Stk.
Artikelnummer  : V2899
Menge: 1 MTK
Produkt:
  Artikel:
    Artikelnummer: V2899
    Menge: 0

### 5 Estrich-Fußbodenheizung 031

**5.1 V279, Variotherm Estrichzusatzmittel 5 kg Kanister**
V279, Zementestrich-Zusatzmittel zur
Verflüssigung und Plastifizierung des
Estrichs, erhöht die Biegezugfähigkeit
und steigert die Anfangsfestigkeit.
0,2 kg/m2 sind bei 70 mm Zementestrich
erforderlich.
Fabrikat  : Variotherm
Verpackungseinheit: 5 kg Kanister
Gewicht  : 5 kg
Artikelnr.  : V279
Menge: 1 KA
Produkt:
  Artikel:
    Artikelnummer: V279
    Menge: 0

**5.2 V284, Variotherm Estrichzusatzmittel 10 kg Kanister**
V284, Zementestrich-Zusatzmittel zur
Verflüssigung und Plastifizierung des
Estrichs, erhöht die Biegezugfähigkeit
und steigert die Anfangsfestigkeit.
0,2 kg/m2 sind bei 70 mm Zementestrich
erforderlich.
Fabrikat  : Variotherm
Verpackungseinheit: 10 kg Kanister
Gewicht  : 10 kg
Artikelnr.  : V284
Menge: 1 KA
Produkt:
  Artikel:
    Artikelnummer: V284
    Menge: 0

**5.3 V288, Variotherm Klebeband**
V288, Klebeband
Rolle 50 mm x 66 m
Fabrikat  : Variotherm
Verpackungseinheit: 1 Stk.
Gewicht  : 210 g
Artikelnr.  : V288
Menge: 1 PCE
Produkt:
  Artikel:
    Artikelnummer: V288
    Menge: 0

### 6 Heizelemente

**6.1 HL18, Variotherm Heizelement 56 x 78 mm Karton à 1 x 2,5 m**
HL18, Heizelement 56 x 78 mm
* Kupfer-Rohr D = 18 x 0,5 mm mit Alu-
Lamellen 56 x 78 mm
* Für Niedertemperaturen geeignet
* Optimierte Wärmeübertragung
* Austria Qualitätssiegel
Fabrikat  : Variotherm
Verpackungseinheit: 2,5 m
Gewicht  : 2,7 kg
Artikelnr.  : HL18-1
Menge: 1 MTR
Produkt:
  Artikel:
    Artikelnummer: HL18-01
    Menge: 0

**6.2 HL18, Variotherm Heizelement 56 x 78 mm Karton à 4 x 2,5 m**
HL18, Heizelement 56 x 78 mm
* Kupfer-Rohr D = 18 x 0,5 mm mit Alu-
Lamellen 56 x 78 mm
* Für Niedertemperaturen geeignet
* Optimierte Wärmeübertragung
* Austria Qualitätssiegel
Fabrikat  : Variotherm
Verpackungseinheit: 4 x 2,5 m
Gewicht  : 10,0 kg
Artikelnr.  : HL18-4
Menge: 1 MTR
Produkt:
  Artikel:
    Artikelnummer: HL18-04
    Menge: 0

**6.3 HLm18, Variotherm Heizelement mini 35 x 78 mm, Karton à 1 x 2,5 m**
HLm18, Heizelement mini 35 x 78 mm
* Kupfer-Rohr D = 18 x 0,5 mm mit
Alu-Lamellen 35 x 78 mm
* Für Niedertemperatur geeignet
* Optimierte Wärmeübertragung
* Austria Qualitätssiegel
Fabrikat  : Variotherm
Verpackungseinheit: 1 x 2,5 m
Gewicht  : 2,2 kg
Artikelnr.  : HLm18-1
Menge: 1 MTR
Produkt:
  Artikel:
    Artikelnummer: HLm18-01
    Menge: 0

**6.4 HLm18, Variotherm Heizelement mini Karton à 6 x 2,5 m**
HLm18, Heizelement mini 35 x 78 mm
* Kupfer-Rohr D = 18 x 0,5 mm mit
Alu-Lamellen 35 x 78 mm
* Für Niedertemperatur geeignet
* Optimierte Wärmeübertragung
* Austria Qualitätssiegel
Fabrikat  : Variotherm
Verpackungseinheit: 6 x 2,5 m
Gewicht  : 11,0 kg
Artikelnr.  : HLm18-6
Menge: 1 MTR
Produkt:
  Artikel:
    Artikelnummer: HLm18-06
    Menge: 0

### 7 Heizkreisverteiler, Schränke, PVS/PMS

**7.1 VSA1, Variotherm Aufputzschrank**
VSA, Aufputzschrank
* Schrankgehäuse aus
feuerverzinktem Stahlblech
* Weiß pulverbeschichtet (RAL 9016)
* mit integrierter Stecktüre mit
Drehriegel
* Rohrumlenkschiene abnehmbar
* mit Rückwand
max. Einbautiefe für Verteiler: 120 mm
Fabrikat  : Variotherm
Breite  : 452 mm
Tiefe  : 125 mm
Gewicht  : 7,8 kg
Artikelnummer: VSA1
Menge: 1 PCE
Produkt:
  Artikel:
    Artikelnummer: VSA1
    Menge: 0

**7.2 VSA2, Variotherm Aufputzschrank**
VSA, Aufputzschrank
* Schrankgehäuse aus
feuerverzinktem Stahlblech
* Weiß pulverbeschichtet (RAL 9016)
* mit integrierter Stecktüre mit
Drehriegel
* Rohrumlenkschiene abnehmbar
* mit Rückwand
max. Einbautiefe für Verteiler: 120 mm
Fabrikat  : Variotherm
Breite  : 652 mm
Tiefe  : 125 mm
Gewicht  : 10,6 kg
Artikelnummer: VSA2
Menge: 1 PCE
Produkt:
  Artikel:
    Artikelnummer: VSA2
    Menge: 0

**7.3 VSA3, Variotherm Aufputzschrank**
VSA, Aufputzschrank
* Schrankgehäuse aus
feuerverzinktem Stahlblech
* Weiß pulverbeschichtet (RAL 9016)
* mit integrierter Stecktüre mit
Drehriegel
* Rohrumlenkschiene abnehmbar
* mit Rückwand
max. Einbautiefe für Verteiler: 120 mm
Fabrikat  : Variotherm
Breite  : 952 mm
Tiefe  : 125 mm
Gewicht  : 13,4 kg
Artikelnummer: VSA3
Menge: 1 PCE
Produkt:
  Artikel:
    Artikelnummer: VSA3
    Menge: 0

**7.4 VSA4, Variotherm Aufputzschrank**
VSA, Aufputzschrank
* Schrankgehäuse aus
feuerverzinktem Stahlblech
* Weiß pulverbeschichtet (RAL 9016)
* mit integrierter Stecktüre mit
Drehriegel
* Rohrumlenkschiene abnehmbar
* mit Rückwand
max. Einbautiefe für Verteiler: 120 mm
Fabrikat  : Variotherm
Breite  : 1252 mm
Tiefe  : 125 mm
Gewicht  : 16,2 kg
Artikelnummer: VSA4
Menge: 1 PCE
Produkt:
  Artikel:
    Artikelnummer: VSA4
    Menge: 0

**7.5 VT58, Variotherm Gewindestange M8**
Menge: 1 MTR
Produkt:
  Artikel:
    Artikelnummer: VT58
    Menge: 0

**7.6 VT59, Variotherm Handentlüfter 1/2" selbstdichtend**
Menge: 1 PCE
Produkt:
  Artikel:
    Artikelnummer: VT59
    Menge: 0

**7.7 VT60, Variotherm Blindstopfen 1/2" selbstdichtend**
Menge: 1 PCE
Produkt:
  Artikel:
    Artikelnummer: VT60
    Menge: 0

**7.8 PVX44, Variotherm WHR36 Witterungsgeführter Heizungsregler**
PMX44, Witterungsgeführter
Heizungsregler WHR36
für PVS/PMS, bestehend aus:
- Regler
- Stellantrieb VT30FC
- Außenfühler und Vorlauffühler
- Drehknopf zur Parallelverschiebung
der Heizkurve (+/- 10 K)
- Befestigung mit Klettstreifen
- 230 V AC
Nicht kombinierbar mit TOUCH HK (RT48)

Fabrikat  : Variotherm
Verpackungseinheit: 1 Stk.
Gewicht  : 550 g
Artikelnummer  : PVX44
Menge: 1 PCE
Produkt:
  Artikel:
    Artikelnummer: PVX44
    Menge: 0

**7.9 PVX42, Variotherm Festwertregler**
Festwertregler
für PVST/PMST, inkl. Fernfühler
Einstellbereich: 20-70°C
Menge: 1 PCE
Produkt:
  Artikel:
    Artikelnummer: PVX42
    Menge: 0

**7.10 PMX42, Variotherm Ersatzventil PVS/PMS**
PMX42, als Einspritzventil PVS/PMS bzw.
Rücklaufventil PMS. Inkl. Abdeckkappe
Fabrikat  : Variotherm
Verpackungseinheit: 1 Stk.
Gewicht  : 90 g
Artikelnummer  : PMX42
Menge: 1 PCE
Produkt:
  Artikel:
    Artikelnummer: PMX42
    Menge: 0

**7.11 PVX45, Variotherm Ersatzpumpe WILO PARA 15/6**
für PumpenMikrostation PMS und
Vario-PumpenVerteilerstation PVS
Menge: 1 PCE
Produkt:
  Artikel:
    Artikelnummer: PVX45
    Menge: 0

**7.12 VT68, Variotherm Isoliertülle für Klemmverschraubungen**
VT68, Variotherm Isoliertülle
für Variotherm Klemmverschraubungen
3/4"EURO, passend für alle Variotherm
Rohrdurchmesser, kann im Kühlfall
Kondensation an den Klemmverschraubungen
verhindern.
Fabrikat  : Variotherm
Verpackungseinheit: 1 Stk.
Gewicht  : 15 g
Artikelnummer  : VT68
Menge: 1 PCE
Produkt:
  Artikel:
    Artikelnummer: VT68
    Menge: 0

**7.13 VT916, Variotherm Anschluss-Winkel 6/4" 90°**
VT916, Anschluss-Winkel 6/4" 90°, für
senkrechte Zuleitungsführung zum
Verteiler
Fabrikat  : Variotherm
Verpackungseinheit: 1 Stk.
Gewicht  : 480 g
Artikelnummer  : VT916
Menge: 1 PCE
Produkt:
  Artikel:
    Artikelnummer: VT916
    Menge: 0

**7.14 VT551, Variotherm Bezeichnungsetiketten hellblau**
VT551, Variotherm Bezeichnungsetiketten
hellblau, 1 Set für 64 Heiz-/Kühlkreise
Menge: 1 PCE
Produkt:
  Artikel:
    Artikelnummer: VT551
    Menge: 0

**7.15 PVX451, Variotherm Molexkabel für Pumpe WILO PARA 15/6**
Menge: 1 PCE
Produkt:
  Artikel:
    Artikelnummer: PVX451
    Menge: 0

**7.16 PVS02, Vario-PumpenVerteilerstation 5.0 elektronische Pumpe, exkl. Regler**
Vario-PumpenVerteilerstation 5.0 PVS
(exkl. Regler), zum Einbau von
Flächenheizungen in
Hochtemperatur-Heizungsanlagen mit
bestehender Umwälzpumpe, ohne
Klemmverschraubungen, bestehend aus:
- VarioVerteiler 5.0
- 2 Stk. Kugelhähne kesselseitig
- Einspritzventil
- Regulierventil
- Durchlussanzeiger (60-170 l/h)
im Kesselkreis
- Temperaturbegrenzer 60 °C werkseitig
verdrahtet mit Umwälzpumpe
WILO PARA 15/6
- Spül-Kugelhahn

Anschluss Kessel Vor- und Rücklauf:
3/4" IG,
Tiefe: 96 mm

Regler (PVX42 oder PVX44) separat
bestellen!
Fabrikat  : Variotherm
Verpackungseinheit: 1 Stk.
Gewicht  : 7,1 kg
Artikelnummer  : PVS02
Menge: 1 PCE
Produkt:
  Artikel:
    Artikelnummer: PVS02
    Menge: 0

**7.17 VT102, Variotherm VarioVerteiler 5.0 2 Heizkreise, ohne Klemmverschraubungen**
Kunststoffverteiler mit internen Luftkammern als Isolierung, Absperrventil im
Rücklauf - leichtes Umrüsten auf
Thermostatbetrieb, voreinstellbares
Regelventil mit Durchflussanzeiger (10 -
160 l/h)im Vorlauf, absolut
sauerstoffdicht, bestehend aus:
- Vor- und Rücklaufsegmente
- 2 Stk. Anschlussblöcke
- 2 Stk. Endplatten (isoliert)
- Bezeichnungsetiketten
- Halterset inkl. Befestigungsmaterial
- 2 Stk. Thermometer
- 2 Stk. KFE-Hähne
- 2 Stk. Handentlüfter inkl.
Entlüftungsschlüssel
- 2 Stk. Blindstopfen
- 2 Stk. Hauptabsperrkugelhähne
6/4“x1“ Innengewinde
Verteiler links und rechts einsetzbar
Tiefe: 96 mm bzw. 83 mm mit demontierten
Thermometern
Fabrikat  : Variotherm
Typ  : für 2 Heizkreise
Länge  : 245 mm
Gewicht  : 3,0 kg
Artikelnr. : VT102
Menge: 1 PCE
Produkt:
  Artikel:
    Artikelnummer: VT102
    Menge: 0

**7.18 VT103, Variotherm VarioVerteiler 5.0 3 Heizkreise, ohne Klemmverschraubungen**
Kunststoffverteiler mit internen Luftkammern als Isolierung, Absperrventil im
Rücklauf - leichtes Umrüsten auf
Thermostatbetrieb, voreinstellbares
Regelventil mit Durchflussanzeiger (10 -
160 l/h)im Vorlauf, absolut
sauerstoffdicht, bestehend aus:
- Vor- und Rücklaufsegmente
- 2 Stk. Anschlussblöcke
- 2 Stk. Endplatten (isoliert)
- Bezeichnungsetiketten
- Halterset inkl. Befestigungsmaterial
- 2 Stk. Thermometer
- 2 Stk. KFE-Hähne
- 2 Stk. Handentlüfter inkl.
Entlüftungsschlüssel
- 2 Stk. Blindstopfen
- 2 Stk. Hauptabsperrkugelhähne
6/4“x1“ Innengewinde
Verteiler links und rechts einsetzbar
Tiefe: 96 mm bzw. 83 mm mit demontierten
Thermometern
Fabrikat  : Variotherm
Typ  : für 3 Heizkreise
Länge  : 295 mm
Gewicht  : 3,4 kg
Artikelnr. : VT103
Menge: 1 PCE
Produkt:
  Artikel:
    Artikelnummer: VT103
    Menge: 0

**7.19 VT104, Variotherm VarioVerteiler 5.0 4 Heizkreise, ohne Klemmverschraubungen**
Kunststoffverteiler mit internen Luftkammern als Isolierung, Absperrventil im
Rücklauf - leichtes Umrüsten auf
Thermostatbetrieb, voreinstellbares
Regelventil mit Durchflussanzeiger (10 -
160 l/h)im Vorlauf, absolut
sauerstoffdicht, bestehend aus:
- Vor- und Rücklaufsegmente
- 2 Stk. Anschlussblöcke
- 2 Stk. Endplatten (isoliert)
- Bezeichnungsetiketten
- Halterset inkl. Befestigungsmaterial
- 2 Stk. Thermometer
- 2 Stk. KFE-Hähne
- 2 Stk. Handentlüfter inkl.
Entlüftungsschlüssel
- 2 Stk. Blindstopfen
- 2 Stk. Hauptabsperrkugelhähne
6/4“x1“ Innengewinde
Verteiler links und rechts einsetzbar
Tiefe: 96 mm bzw. 83 mm mit demontierten
Thermometern
Fabrikat  : Variotherm
Typ  : für 4 Heizkreise
Länge  : 345 mm
Gewicht  : 3,7 kg
Artikelnr. : VT104
Menge: 1 PCE
Produkt:
  Artikel:
    Artikelnummer: VT104
    Menge: 0

**7.20 VT105, Variotherm VarioVerteiler 5.0 5 Heizkreise, ohne Klemmverschraubungen**
Kunststoffverteiler mit internen Luftkammern als Isolierung, Absperrventil im
Rücklauf - leichtes Umrüsten auf
Thermostatbetrieb, voreinstellbares
Regelventil mit Durchflussanzeiger (10 -
160 l/h)im Vorlauf, absolut
sauerstoffdicht, bestehend aus:
- Vor- und Rücklaufsegmente
- 2 Stk. Anschlussblöcke
- 2 Stk. Endplatten (isoliert)
- Bezeichnungsetiketten
- Halterset inkl. Befestigungsmaterial
- 2 Stk. Thermometer
- 2 Stk. KFE-Hähne
- 2 Stk. Handentlüfter inkl.
Entlüftungsschlüssel
- 2 Stk. Blindstopfen
- 2 Stk. Hauptabsperrkugelhähne
6/4“x1“ Innengewinde
Verteiler links und rechts einsetzbar
Tiefe: 96 mm bzw. 83 mm mit demontierten
Thermometern
Fabrikat  : Variotherm
Typ  : für 5 Heizkreise
Länge  : 395 mm
Gewicht  : 4,0 kg
Artikelnr. : VT105
Menge: 1 PCE
Produkt:
  Artikel:
    Artikelnummer: VT105
    Menge: 0

**7.21 VT106, Variotherm VarioVerteiler 5.0 6 Heizkreise, ohne Klemmverschraubungen**
Kunststoffverteiler mit internen Luftkammern als Isolierung, Absperrventil im
Rücklauf - leichtes Umrüsten auf
Thermostatbetrieb, voreinstellbares
Regelventil mit Durchflussanzeiger (10 -
160 l/h)im Vorlauf, absolut
sauerstoffdicht, bestehend aus:
- Vor- und Rücklaufsegmente
- 2 Stk. Anschlussblöcke
- 2 Stk. Endplatten (isoliert)
- Bezeichnungsetiketten
- Halterset inkl. Befestigungsmaterial
- 2 Stk. Thermometer
- 2 Stk. KFE-Hähne
- 2 Stk. Handentlüfter inkl.
Entlüftungsschlüssel
- 2 Stk. Blindstopfen
- 2 Stk. Hauptabsperrkugelhähne
6/4“x1“ Innengewinde
Verteiler links und rechts einsetzbar
Tiefe: 96 mm bzw. 83 mm mit demontierten
Thermometern
Fabrikat  : Variotherm
Typ  : für 6 Heizkreise
Länge  : 445 mm
Gewicht  : 4,4 kg
Artikelnr. : VT106
Menge: 1 PCE
Produkt:
  Artikel:
    Artikelnummer: VT106
    Menge: 0

**7.22 VT107, Variotherm VarioVerteiler 5.0 7 Heizkreise, ohne Klemmverschraubungen**
Kunststoffverteiler mit internen Luftkammern als Isolierung, Absperrventil im
Rücklauf - leichtes Umrüsten auf
Thermostatbetrieb, voreinstellbares
Regelventil mit Durchflussanzeiger (10 -
160 l/h)im Vorlauf, absolut
sauerstoffdicht, bestehend aus:
- Vor- und Rücklaufsegmente
- 2 Stk. Anschlussblöcke
- 2 Stk. Endplatten (isoliert)
- Bezeichnungsetiketten
- Halterset inkl. Befestigungsmaterial
- 2 Stk. Thermometer
- 2 Stk. KFE-Hähne
- 2 Stk. Handentlüfter inkl.
Entlüftungsschlüssel
- 2 Stk. Blindstopfen
- 2 Stk. Hauptabsperrkugelhähne
6/4“x1“ Innengewinde
Verteiler links und rechts einsetzbar
Tiefe: 96 mm bzw. 83 mm mit demontierten
Thermometern
Fabrikat  : Variotherm
Typ  : für 7 Heizkreise
Länge  : 495 mm
Gewicht  : 4,7 kg
Artikelnr. : VT107
Menge: 1 PCE
Produkt:
  Artikel:
    Artikelnummer: VT107
    Menge: 0

**7.23 VT108, Variotherm VarioVerteiler 5.0 8 Heizkreise, ohne Klemmverschraubungen**
Kunststoffverteiler mit internen Luftkammern als Isolierung, Absperrventil im
Rücklauf - leichtes Umrüsten auf
Thermostatbetrieb, voreinstellbares
Regelventil mit Durchflussanzeiger (10 -
160 l/h)im Vorlauf, absolut
sauerstoffdicht, bestehend aus:
- Vor- und Rücklaufsegmente
- 2 Stk. Anschlussblöcke
- 2 Stk. Endplatten (isoliert)
- Bezeichnungsetiketten
- Halterset inkl. Befestigungsmaterial
- 2 Stk. Thermometer
- 2 Stk. KFE-Hähne
- 2 Stk. Handentlüfter inkl.
Entlüftungsschlüssel
- 2 Stk. Blindstopfen
- 2 Stk. Hauptabsperrkugelhähne
6/4“x1“ Innengewinde
Verteiler links und rechts einsetzbar
Tiefe: 96 mm bzw. 83 mm mit demontierten
Thermometern
Fabrikat  : Variotherm
Typ  : für 8 Heizkreise
Länge  : 545 mm
Gewicht  : 5,0 kg
Artikelnr. : VT108
Menge: 1 PCE
Produkt:
  Artikel:
    Artikelnummer: VT108
    Menge: 0

**7.24 VT109, Variotherm VarioVerteiler 5.0 9 Heizkreise, ohne Klemmverschraubungen**
Kunststoffverteiler mit internen Luftkammern als Isolierung, Absperrventil im
Rücklauf - leichtes Umrüsten auf
Thermostatbetrieb, voreinstellbares
Regelventil mit Durchflussanzeiger (10 -
160 l/h)im Vorlauf, absolut
sauerstoffdicht, bestehend aus:
- Vor- und Rücklaufsegmente
- 2 Stk. Anschlussblöcke
- 2 Stk. Endplatten (isoliert)
- Bezeichnungsetiketten
- Halterset inkl. Befestigungsmaterial
- 2 Stk. Thermometer
- 2 Stk. KFE-Hähne
- 2 Stk. Handentlüfter inkl.
Entlüftungsschlüssel
- 2 Stk. Blindstopfen
- 2 Stk. Hauptabsperrkugelhähne
6/4“x1“ Innengewinde
Verteiler links und rechts einsetzbar
Tiefe: 96 mm bzw. 83 mm mit demontierten
Thermometern
Fabrikat  : Variotherm
Typ  : für 9 Heizkreise
Länge  : 595 mm
Gewicht  : 5,3 kg
Artikelnr. : VT109
Menge: 1 PCE
Produkt:
  Artikel:
    Artikelnummer: VT109
    Menge: 0

**7.25 VT110, Variotherm VarioVerteiler 5.0 10 Heizkreise, ohne Klemmverschraubungen**
Kunststoffverteiler mit internen Luftkammern als Isolierung, Absperrventil im
Rücklauf - leichtes Umrüsten auf
Thermostatbetrieb, voreinstellbares
Regelventil mit Durchflussanzeiger (10 -
160 l/h)im Vorlauf, absolut
sauerstoffdicht, bestehend aus:
- Vor- und Rücklaufsegmente
- 2 Stk. Anschlussblöcke
- 2 Stk. Endplatten (isoliert)
- Bezeichnungsetiketten
- Halterset inkl. Befestigungsmaterial
- 2 Stk. Thermometer
- 2 Stk. KFE-Hähne
- 2 Stk. Handentlüfter inkl.
Entlüftungsschlüssel
- 2 Stk. Blindstopfen
- 2 Stk. Hauptabsperrkugelhähne
6/4“x1“ Innengewinde
Verteiler links und rechts einsetzbar
Tiefe: 96 mm bzw. 83 mm mit demontierten
Thermometern
Fabrikat  : Variotherm
Typ  : für 10 Heizkreise
Länge  : 645 mm
Gewicht  : 5,7 kg
Artikelnr. : VT110
Menge: 1 PCE
Produkt:
  Artikel:
    Artikelnummer: VT110
    Menge: 0

**7.26 VT111, Variotherm VarioVerteiler 5.0 11 Heizkreise, ohne Klemmverschraubungen**
Kunststoffverteiler mit internen Luftkammern als Isolierung, Absperrventil im
Rücklauf - leichtes Umrüsten auf
Thermostatbetrieb, voreinstellbares
Regelventil mit Durchflussanzeiger (10 -
160 l/h)im Vorlauf, absolut
sauerstoffdicht, bestehend aus:
- Vor- und Rücklaufsegmente
- 2 Stk. Anschlussblöcke
- 2 Stk. Endplatten (isoliert)
- Bezeichnungsetiketten
- Halterset inkl. Befestigungsmaterial
- 2 Stk. Thermometer
- 2 Stk. KFE-Hähne
- 2 Stk. Handentlüfter inkl.
Entlüftungsschlüssel
- 2 Stk. Blindstopfen
- 2 Stk. Hauptabsperrkugelhähne
6/4“x1“ Innengewinde
Verteiler links und rechts einsetzbar
Tiefe: 96 mm bzw. 83 mm mit demontierten
Thermometern
Fabrikat  : Variotherm
Typ  : für 11 Heizkreise
Länge  : 695 mm
Gewicht  : 6,0 kg
Artikelnr. : VT111
Menge: 1 PCE
Produkt:
  Artikel:
    Artikelnummer: VT111
    Menge: 0

**7.27 VT112, Variotherm VarioVerteiler 5.0 12 Heizkreise, ohne Klemmverschraubungen**
Kunststoffverteiler mit internen Luftkammern als Isolierung, Absperrventil im
Rücklauf - leichtes Umrüsten auf
Thermostatbetrieb, voreinstellbares
Regelventil mit Durchflussanzeiger (10 -
160 l/h)im Vorlauf, absolut
sauerstoffdicht, bestehend aus:
- Vor- und Rücklaufsegmente
- 2 Stk. Anschlussblöcke
- 2 Stk. Endplatten (isoliert)
- Bezeichnungsetiketten
- Halterset inkl. Befestigungsmaterial
- 2 Stk. Thermometer
- 2 Stk. KFE-Hähne
- 2 Stk. Handentlüfter inkl.
Entlüftungsschlüssel
- 2 Stk. Blindstopfen
- 2 Stk. Hauptabsperrkugelhähne
6/4“x1“ Innengewinde
Verteiler links und rechts einsetzbar
Tiefe: 96 mm bzw. 83 mm mit demontierten
Thermometern
Fabrikat  : Variotherm
Typ  : für 12 Heizkreise
Länge  : 745 mm
Gewicht  : 6,4 kg
Artikelnr. : VT112
Menge: 1 PCE
Produkt:
  Artikel:
    Artikelnummer: VT112
    Menge: 0

**7.28 VT113, Variotherm VarioVerteiler 5.0 13 Heizkreise, ohne Klemmverschraubungen**
Kunststoffverteiler mit internen Luftkammern als Isolierung, Absperrventil im
Rücklauf - leichtes Umrüsten auf
Thermostatbetrieb, voreinstellbares
Regelventil mit Durchflussanzeiger (10 -
160 l/h)im Vorlauf, absolut
sauerstoffdicht, bestehend aus:
- Vor- und Rücklaufsegmente
- 2 Stk. Anschlussblöcke
- 2 Stk. Endplatten (isoliert)
- Bezeichnungsetiketten
- Halterset inkl. Befestigungsmaterial
- 2 Stk. Thermometer
- 2 Stk. KFE-Hähne
- 2 Stk. Handentlüfter inkl.
Entlüftungsschlüssel
- 2 Stk. Blindstopfen
- 2 Stk. Hauptabsperrkugelhähne
6/4“x1“ Innengewinde
Verteiler links und rechts einsetzbar
Tiefe: 96 mm bzw. 83 mm mit demontierten
Thermometern
Fabrikat  : Variotherm
Typ  : für 13 Heizkreise
Länge  : 795 mm
Gewicht  : 6,7 kg
Artikelnr. : VT113
Menge: 1 PCE
Produkt:
  Artikel:
    Artikelnummer: VT113
    Menge: 0

**7.29 VT114, Variotherm VarioVerteiler 5.0 14 Heizkreise, ohne Klemmverschraubungen**
Kunststoffverteiler mit internen Luftkammern als Isolierung, Absperrventil im
Rücklauf - leichtes Umrüsten auf
Thermostatbetrieb, voreinstellbares
Regelventil mit Durchflussanzeiger (10 -
160 l/h)im Vorlauf, absolut
sauerstoffdicht, bestehend aus:
- Vor- und Rücklaufsegmente
- 2 Stk. Anschlussblöcke
- 2 Stk. Endplatten (isoliert)
- Bezeichnungsetiketten
- Halterset inkl. Befestigungsmaterial
- 2 Stk. Thermometer
- 2 Stk. KFE-Hähne
- 2 Stk. Handentlüfter inkl.
Entlüftungsschlüssel
- 2 Stk. Blindstopfen
- 2 Stk. Hauptabsperrkugelhähne
6/4“x1“ Innengewinde
Verteiler links und rechts einsetzbar
Tiefe: 96 mm bzw. 83 mm mit demontierten
Thermometern
Fabrikat  : Variotherm
Typ  : für 14 Heizkreise
Länge  : 845 mm
Gewicht  : 7,0 kg
Artikelnr. : VT114
Menge: 1 PCE
Produkt:
  Artikel:
    Artikelnummer: VT114
    Menge: 0

**7.30 VT115, Variotherm VarioVerteiler 5.0 15 Heizkreise, ohne Klemmverschraubungen**
Kunststoffverteiler mit internen Luftkammern als Isolierung, Absperrventil im
Rücklauf - leichtes Umrüsten auf
Thermostatbetrieb, voreinstellbares
Regelventil mit Durchflussanzeiger (10 -
160 l/h)im Vorlauf, absolut
sauerstoffdicht, bestehend aus:
- Vor- und Rücklaufsegmente
- 2 Stk. Anschlussblöcke
- 2 Stk. Endplatten (isoliert)
- Bezeichnungsetiketten
- Halterset inkl. Befestigungsmaterial
- 2 Stk. Thermometer
- 2 Stk. KFE-Hähne
- 2 Stk. Handentlüfter inkl.
Entlüftungsschlüssel
- 2 Stk. Blindstopfen
- 2 Stk. Hauptabsperrkugelhähne
6/4“x1“ Innengewinde
Verteiler links und rechts einsetzbar
Tiefe: 96 mm bzw. 83 mm mit demontierten
Thermometern
Fabrikat  : Variotherm
Typ  : für 15 Heizkreise
Länge  : 895 mm
Gewicht  : 7,4 kg
Artikelnr. : VT115
Menge: 1 PCE
Produkt:
  Artikel:
    Artikelnummer: VT115
    Menge: 0

**7.31 VT116, Variotherm VarioVerteiler 5.0 16 Heizkreise, ohne Klemmverschraubungen**
Kunststoffverteiler mit internen Luftkammern als Isolierung, Absperrventil im
Rücklauf - leichtes Umrüsten auf
Thermostatbetrieb, voreinstellbares
Regelventil mit Durchflussanzeiger (10 -
160 l/h)im Vorlauf, absolut
sauerstoffdicht, bestehend aus:
- Vor- und Rücklaufsegmente
- 2 Stk. Anschlussblöcke
- 2 Stk. Endplatten (isoliert)
- Bezeichnungsetiketten
- Halterset inkl. Befestigungsmaterial
- 2 Stk. Thermometer
- 2 Stk. KFE-Hähne
- 2 Stk. Handentlüfter inkl.
Entlüftungsschlüssel
- 2 Stk. Blindstopfen
- 2 Stk. Hauptabsperrkugelhähne
6/4“x1“ Innengewinde
Verteiler links und rechts einsetzbar
Tiefe: 96 mm bzw. 83 mm mit demontierten
Thermometern
Fabrikat  : Variotherm
Typ  : für 16 Heizkreise
Länge  : 945 mm
Gewicht  : 7,7 kg
Artikelnr. : VT116
Menge: 1 PCE
Produkt:
  Artikel:
    Artikelnummer: VT116
    Menge: 0

**7.32 VT117, Variotherm VarioVerteiler 5.0 17 Heizkreise, ohne Klemmverschraubungen**
Kunststoffverteiler mit internen Luftkammern als Isolierung, Absperrventil im
Rücklauf - leichtes Umrüsten auf
Thermostatbetrieb, voreinstellbares
Regelventil mit Durchflussanzeiger (10 -
160 l/h)im Vorlauf, absolut
sauerstoffdicht, bestehend aus:
- Vor- und Rücklaufsegmente
- 2 Stk. Anschlussblöcke
- 2 Stk. Endplatten (isoliert)
- Bezeichnungsetiketten
- Halterset inkl. Befestigungsmaterial
- 2 Stk. Thermometer
- 2 Stk. KFE-Hähne
- 2 Stk. Handentlüfter inkl.
Entlüftungsschlüssel
- 2 Stk. Blindstopfen
- 2 Stk. Hauptabsperrkugelhähne
6/4“x1“ Innengewinde
Verteiler links und rechts einsetzbar
Tiefe: 96 mm bzw. 83 mm mit demontierten
Thermometern
Fabrikat  : Variotherm
Typ  : für 17 Heizkreise
Länge  : 995 mm
Gewicht  : 8,0 kg
Artikelnr. : VT117
Menge: 1 PCE
Produkt:
  Artikel:
    Artikelnummer: VT117
    Menge: 0

**7.33 VSU1, Variotherm Unterputzschrank**
VSU, Unterputzschrank
* Einbauzarge und Schrankgehäuse
aus feuerverzinktem Stahlblech
* Fronttüre und Frontrahmen Weiß
pulverbeschichtet (RAL 9016)
* Frontblende abnehmbar mit
integrierter Stecktüre mit Drehriegel

max Einbautiefe: 110 mm
Fabrikat  : Variotherm
Höhe  : 716 bis 896 mm
Breite innen  : 395 mm
Gewicht  : 8,6 kg
Artikelnr.  : VSU1
Menge: 1 PCE
Produkt:
  Artikel:
    Artikelnummer: VSU1
    Menge: 0

**7.34 VSU2, Variotherm Unterputzschrank**
VSU, Unterputzschrank
* Einbauzarge und Schrankgehäuse
aus feuerverzinktem Stahlblech
* Fronttüre und Frontrahmen Weiß
pulverbeschichtet (RAL 9016)
* Frontblende abnehmbar mit
integrierter Stecktüre mit Drehriegel

max Einbautiefe: 110 mm
Fabrikat  : Variotherm
Höhe  : 716 bis 896 mm
Breite innen  : 534 mm
Gewicht  : 10,6 kg
Artikelnr.  : VSU2
Menge: 1 PCE
Produkt:
  Artikel:
    Artikelnummer: VSU2
    Menge: 0

**7.35 VSU3, Variotherm Unterputzschrank**
VSU, Unterputzschrank
* Einbauzarge und Schrankgehäuse
aus feuerverzinktem Stahlblech
* Fronttüre und Frontrahmen Weiß
pulverbeschichtet (RAL 9016)
* Frontblende abnehmbar mit
integrierter Stecktüre mit Drehriegel

max Einbautiefe: 110 mm
Fabrikat  : Variotherm
Höhe  : 716 bis 896 mm
Breite innen  : 834 mm
Gewicht  : 15,0 kg
Artikelnr.  : VSU3
Menge: 1 PCE
Produkt:
  Artikel:
    Artikelnummer: VSU3
    Menge: 0

**7.36 VSU4, Variotherm Unterputzschrank**
VSU, Unterputzschrank
* Einbauzarge und Schrankgehäuse
aus feuerverzinktem Stahlblech
* Fronttüre und Frontrahmen Weiß
pulverbeschichtet (RAL 9016)
* Frontblende abnehmbar mit
integrierter Stecktüre mit Drehriegel

max Einbautiefe: 110 mm
Fabrikat  : Variotherm
Höhe  : 716 bis 896 mm
Breite innen  : 1134 mm
Gewicht  : 19,5 kg
Artikelnr.  : VSU4
Menge: 1 PCE
Produkt:
  Artikel:
    Artikelnummer: VSU4
    Menge: 0

**7.37 VT101, Variotherm VarioVerteiler 5.0 1 Heizkreis, ohne Klemmverschraubungen**
Kunststoffverteiler mit internen Luftkammern als Isolierung, Absperrventil im
Rücklauf - leichtes Umrüsten auf
Thermostatbetrieb, voreinstellbares
Regelventil mit Durchflussanzeiger (10 -
160 l/h)im Vorlauf, absolut
sauerstoffdicht, bestehend aus:
- Vor- und Rücklaufsegmente
- 2 Stk. Anschlussblöcke
- 2 Stk. Endplatten (isoliert)
- Bezeichnungsetiketten
- Halterset inkl. Befestigungsmaterial
- 2 Stk. Thermometer
- 2 Stk. KFE-Hähne
- 2 Stk. Handentlüfter inkl.
Entlüftungsschlüssel
- 2 Stk. Blindstopfen
- 2 Stk. Hauptabsperrkugelhähne
6/4“x1“ Innengewinde
Verteiler links und rechts einsetzbar
Tiefe: 96 mm bzw. 83 mm mit demontierten
Thermometern
Fabrikat  : Variotherm
Typ  : für 1 Heizkreis
Länge  : 345 mm (1-Balken Variante)
Gewicht  : 2,6 kg
Artikelnr. : VT101
Menge: 1 PCE
Produkt:
  Artikel:
    Artikelnummer: VT101
    Menge: 0

**7.38 PVS03, Vario-PumpenVerteilerstation 5.0 elektronische Pumpe, exkl. Regler**
Vario-PumpenVerteilerstation 5.0 PVS
(exkl. Regler), zum Einbau von
Flächenheizungen in
Hochtemperatur-Heizungsanlagen mit
bestehender Umwälzpumpe, ohne
Klemmverschraubungen, bestehend aus:
- VarioVerteiler 5.0
- 2 Stk. Kugelhähne kesselseitig
- Einspritzventil
- Regulierventil
- Durchlussanzeiger (60-170 l/h)
im Kesselkreis
- Temperaturbegrenzer 60 °C werkseitig
verdrahtet mit Umwälzpumpe
WILO PARA 15/6
- Spül-Kugelhahn

Anschluss Kessel Vor- und Rücklauf:
3/4" IG,
Tiefe: 96 mm

Regler (PVX42 oder PVX44) separat
bestellen!
Fabrikat  : Variotherm
Verpackungseinheit: 1 Stk.
Gewicht  : 7,5 kg
Artikelnummer  : PVS03
Menge: 1 PCE
Produkt:
  Artikel:
    Artikelnummer: PVS03
    Menge: 0

**7.39 PVS04, Vario-PumpenVerteilerstation 5.0 elektronische Pumpe, exkl. Regler**
Vario-PumpenVerteilerstation 5.0 PVS
(exkl. Regler), zum Einbau von
Flächenheizungen in
Hochtemperatur-Heizungsanlagen mit
bestehender Umwälzpumpe, ohne
Klemmverschraubungen, bestehend aus:
- VarioVerteiler 5.0
- 2 Stk. Kugelhähne kesselseitig
- Einspritzventil
- Regulierventil
- Durchlussanzeiger (60-170 l/h)
im Kesselkreis
- Temperaturbegrenzer 60 °C werkseitig
verdrahtet mit Umwälzpumpe
WILO PARA 15/6
- Spül-Kugelhahn

Anschluss Kessel Vor- und Rücklauf:
3/4" IG,
Tiefe: 96 mm

Regler (PVX42 oder PVX44) separat
bestellen!
Fabrikat  : Variotherm
Verpackungseinheit: 1 Stk.
Gewicht  : 7,8 kg
Artikelnummer  : PVS04
Menge: 1 PCE
Produkt:
  Artikel:
    Artikelnummer: PVS04
    Menge: 0

**7.40 PVS05, Vario-PumpenVerteilerstation 5.0 elektronische Pumpe, exkl. Regler**
Vario-PumpenVerteilerstation 5.0 PVS
(exkl. Regler), zum Einbau von
Flächenheizungen in
Hochtemperatur-Heizungsanlagen mit
bestehender Umwälzpumpe, ohne
Klemmverschraubungen, bestehend aus:
- VarioVerteiler 5.0
- 2 Stk. Kugelhähne kesselseitig
- Einspritzventil
- Regulierventil
- Durchlussanzeiger (60-170 l/h)
im Kesselkreis
- Temperaturbegrenzer 60 °C werkseitig
verdrahtet mit Umwälzpumpe
WILO PARA 15/6
- Spül-Kugelhahn

Anschluss Kessel Vor- und Rücklauf:
3/4" IG,
Tiefe: 96 mm

Regler (PVX42 oder PVX44) separat
bestellen!
Fabrikat  : Variotherm
Verpackungseinheit: 1 Stk.
Gewicht  : 8,1 kg
Artikelnummer  : PVS05
Menge: 1 PCE
Produkt:
  Artikel:
    Artikelnummer: PVS05
    Menge: 0

**7.41 PVS06, Vario-PumpenVerteilerstation 5.0 elektronische Pumpe, exkl. Regler**
Vario-PumpenVerteilerstation 5.0 PVS
(exkl. Regler), zum Einbau von
Flächenheizungen in
Hochtemperatur-Heizungsanlagen mit
bestehender Umwälzpumpe, ohne
Klemmverschraubungen, bestehend aus:
- VarioVerteiler 5.0
- 2 Stk. Kugelhähne kesselseitig
- Einspritzventil
- Regulierventil
- Durchlussanzeiger (60-170 l/h)
im Kesselkreis
- Temperaturbegrenzer 60 °C werkseitig
verdrahtet mit Umwälzpumpe
WILO PARA 15/6
- Spül-Kugelhahn

Anschluss Kessel Vor- und Rücklauf:
3/4" IG,
Tiefe: 96 mm

Regler (PVX42 oder PVX44) separat
bestellen!
Fabrikat  : Variotherm
Verpackungseinheit: 1 Stk.
Gewicht  : 8,5 kg
Artikelnummer  : PVS06
Menge: 1 PCE
Produkt:
  Artikel:
    Artikelnummer: PVS06
    Menge: 0

**7.42 PVS07, Vario-PumpenVerteilerstation 5.0 elektronische Pumpe, exkl. Regler**
Vario-PumpenVerteilerstation 5.0 PVS
(exkl. Regler), zum Einbau von
Flächenheizungen in
Hochtemperatur-Heizungsanlagen mit
bestehender Umwälzpumpe, ohne
Klemmverschraubungen, bestehend aus:
- VarioVerteiler 5.0
- 2 Stk. Kugelhähne kesselseitig
- Einspritzventil
- Regulierventil
- Durchlussanzeiger (60-170 l/h)
im Kesselkreis
- Temperaturbegrenzer 60 °C werkseitig
verdrahtet mit Umwälzpumpe
WILO PARA 15/6
- Spül-Kugelhahn

Anschluss Kessel Vor- und Rücklauf:
3/4" IG,
Tiefe: 96 mm

Regler (PVX42 oder PVX44) separat
bestellen!
Fabrikat  : Variotherm
Verpackungseinheit: 1 Stk.
Gewicht  : 8,8 kg
Artikelnummer  : PVS07
Menge: 1 PCE
Produkt:
  Artikel:
    Artikelnummer: PVS07
    Menge: 0

**7.43 PVS08, Vario-PumpenVerteilerstation 5.0 elektronische Pumpe, exkl. Regler**
Vario-PumpenVerteilerstation 5.0 PVS
(exkl. Regler), zum Einbau von
Flächenheizungen in
Hochtemperatur-Heizungsanlagen mit
bestehender Umwälzpumpe, ohne
Klemmverschraubungen, bestehend aus:
- VarioVerteiler 5.0
- 2 Stk. Kugelhähne kesselseitig
- Einspritzventil
- Regulierventil
- Durchlussanzeiger (60-170 l/h)
im Kesselkreis
- Temperaturbegrenzer 60 °C werkseitig
verdrahtet mit Umwälzpumpe
WILO PARA 15/6
- Spül-Kugelhahn

Anschluss Kessel Vor- und Rücklauf:
3/4" IG,
Tiefe: 96 mm

Regler (PVX42 oder PVX44) separat
bestellen!
Fabrikat  : Variotherm
Verpackungseinheit: 1 Stk.
Gewicht  : 9,1 kg
Artikelnummer  : PVS08
Menge: 1 PCE
Produkt:
  Artikel:
    Artikelnummer: PVS08
    Menge: 0

**7.44 PVS09, Vario-PumpenVerteilerstation 5.0 elektronische Pumpe, exkl. Regler**
Vario-PumpenVerteilerstation 5.0 PVS
(exkl. Regler), zum Einbau von
Flächenheizungen in
Hochtemperatur-Heizungsanlagen mit
bestehender Umwälzpumpe, ohne
Klemmverschraubungen, bestehend aus:
- VarioVerteiler 5.0
- 2 Stk. Kugelhähne kesselseitig
- Einspritzventil
- Regulierventil
- Durchlussanzeiger (60-170 l/h)
im Kesselkreis
- Temperaturbegrenzer 60 °C werkseitig
verdrahtet mit Umwälzpumpe
WILO PARA 15/6
- Spül-Kugelhahn

Anschluss Kessel Vor- und Rücklauf:
3/4" IG,
Tiefe: 96 mm

Regler (PVX42 oder PVX44) separat
bestellen!
Fabrikat  : Variotherm
Verpackungseinheit: 1 Stk.
Gewicht  : 9,5 kg
Artikelnummer  : PVS09
Menge: 1 PCE
Produkt:
  Artikel:
    Artikelnummer: PVS09
    Menge: 0

**7.45 PVS10, Vario-PumpenVerteilerstation 5.0 elektronische Pumpe, exkl. Regler**
Vario-PumpenVerteilerstation 5.0 PVS
(exkl. Regler), zum Einbau von
Flächenheizungen in
Hochtemperatur-Heizungsanlagen mit
bestehender Umwälzpumpe, ohne
Klemmverschraubungen, bestehend aus:
- VarioVerteiler 5.0
- 2 Stk. Kugelhähne kesselseitig
- Einspritzventil
- Regulierventil
- Durchlussanzeiger (60-170 l/h)
im Kesselkreis
- Temperaturbegrenzer 60 °C werkseitig
verdrahtet mit Umwälzpumpe
WILO PARA 15/6
- Spül-Kugelhahn

Anschluss Kessel Vor- und Rücklauf:
3/4" IG,
Tiefe: 96 mm

Regler (PVX42 oder PVX44) separat
bestellen!
Fabrikat  : Variotherm
Verpackungseinheit: 1 Stk.
Gewicht  : 9,8 kg
Artikelnummer  : PVS10
Menge: 1 PCE
Produkt:
  Artikel:
    Artikelnummer: PVS10
    Menge: 0

**7.46 PVS11, Vario-PumpenVerteilerstation 5.0 elektronische Pumpe, exkl. Regler**
Vario-PumpenVerteilerstation 5.0 PVS
(exkl. Regler), zum Einbau von
Flächenheizungen in
Hochtemperatur-Heizungsanlagen mit
bestehender Umwälzpumpe, ohne
Klemmverschraubungen, bestehend aus:
- VarioVerteiler 5.0
- 2 Stk. Kugelhähne kesselseitig
- Einspritzventil
- Regulierventil
- Durchlussanzeiger (60-170 l/h)
im Kesselkreis
- Temperaturbegrenzer 60 °C werkseitig
verdrahtet mit Umwälzpumpe
WILO PARA 15/6
- Spül-Kugelhahn

Anschluss Kessel Vor- und Rücklauf:
3/4" IG,
Tiefe: 96 mm

Regler (PVX42 oder PVX44) separat
bestellen!
Fabrikat  : Variotherm
Verpackungseinheit: 1 Stk.
Gewicht  : 10,1 kg
Artikelnummer  : PVS11
Menge: 1 PCE
Produkt:
  Artikel:
    Artikelnummer: PVS11
    Menge: 0

**7.47 PVS13, Vario-PumpenVerteilerstation 5.0 elektronische Pumpe, exkl. Regler**
Vario-PumpenVerteilerstation 5.0 PVS
(exkl. Regler), zum Einbau von
Flächenheizungen in
Hochtemperatur-Heizungsanlagen mit
bestehender Umwälzpumpe, ohne
Klemmverschraubungen, bestehend aus:
- VarioVerteiler 5.0
- 2 Stk. Kugelhähne kesselseitig
- Einspritzventil
- Regulierventil
- Durchlussanzeiger (60-170 l/h)
im Kesselkreis
- Temperaturbegrenzer 60 °C werkseitig
verdrahtet mit Umwälzpumpe
WILO PARA 15/6
- Spül-Kugelhahn

Anschluss Kessel Vor- und Rücklauf:
3/4" IG,
Tiefe: 96 mm

Regler (PVX42 oder PVX44) separat
bestellen!
Fabrikat  : Variotherm
Verpackungseinheit: 1 Stk.
Gewicht  : 10,8 kg
Artikelnummer  : PVS13
Menge: 1 PCE
Produkt:
  Artikel:
    Artikelnummer: PVS13
    Menge: 0

**7.48 PVS14, Vario-PumpenVerteilerstation 5.0 elektronische Pumpe, exkl. Regler**
Vario-PumpenVerteilerstation 5.0 PVS
(exkl. Regler), zum Einbau von
Flächenheizungen in
Hochtemperatur-Heizungsanlagen mit
bestehender Umwälzpumpe, ohne
Klemmverschraubungen, bestehend aus:
- VarioVerteiler 5.0
- 2 Stk. Kugelhähne kesselseitig
- Einspritzventil
- Regulierventil
- Durchlussanzeiger (60-170 l/h)
im Kesselkreis
- Temperaturbegrenzer 60 °C werkseitig
verdrahtet mit Umwälzpumpe
WILO PARA 15/6
- Spül-Kugelhahn

Anschluss Kessel Vor- und Rücklauf:
3/4" IG,
Tiefe: 96 mm

Regler (PVX42 oder PVX44) separat
bestellen!
Fabrikat  : Variotherm
Verpackungseinheit: 1 Stk.
Gewicht  : 11,1 kg
Artikelnummer  : PVS14
Menge: 1 PCE
Produkt:
  Artikel:
    Artikelnummer: PVS14
    Menge: 0

**7.49 PVS15, Vario-PumpenVerteilerstation 5.0 elektronische Pumpe, exkl. Regler**
Vario-PumpenVerteilerstation 5.0 PVS
(exkl. Regler), zum Einbau von
Flächenheizungen in
Hochtemperatur-Heizungsanlagen mit
bestehender Umwälzpumpe, ohne
Klemmverschraubungen, bestehend aus:
- VarioVerteiler 5.0
- 2 Stk. Kugelhähne kesselseitig
- Einspritzventil
- Regulierventil
- Durchlussanzeiger (60-170 l/h)
im Kesselkreis
- Temperaturbegrenzer 60 °C werkseitig
verdrahtet mit Umwälzpumpe
WILO PARA 15/6
- Spül-Kugelhahn

Anschluss Kessel Vor- und Rücklauf:
3/4" IG,
Tiefe: 96 mm

Regler (PVX42 oder PVX44) separat
bestellen!
Fabrikat  : Variotherm
Verpackungseinheit: 1 Stk.
Gewicht  : 11,5 kg
Artikelnummer  : PVS15
Menge: 1 PCE
Produkt:
  Artikel:
    Artikelnummer: PVS15
    Menge: 0

**7.50 VT545, Halteschienen VarioVerteiler 5.0 inkl. Befestigungsmateri**
VT545, Halteschienen,
für direkte Wand- und Deckenmontage von
VarioVerteiler 5.0,
Vario-PumpenVerteilerstation 5.0 inkl.
Befestigungsmaterial
Fabrikat  : Variotherm
Verpackungseinheit: 1 Stk.
Gewicht  : 225 g
Artikelnummer  : VT545
Menge: 1 SET
Produkt:
  Artikel:
    Artikelnummer: VT545
    Menge: 0

**7.51 VT500, Variotherm Anschlussblock 6/4" inkl. O-Ring**
Menge: 1 PCE
Produkt:
  Artikel:
    Artikelnummer: VT500
    Menge: 0

**7.52 VT510, Variotherm Vorlaufsegment VarioVerteiler 5.0**
Menge: 1 PCE
Produkt:
  Artikel:
    Artikelnummer: VT510
    Menge: 0

**7.53 VT511, Variotherm Bezeichnungsschild or. Vorlaufsegment VarioVerteiler 5.0**
Menge: 1 PCE
Produkt:
  Artikel:
    Artikelnummer: VT511
    Menge: 0

**7.54 VT620, Variotherm Durchflussanzeiger 10-160 l/h, für Vorlaufsegment 5.0**
Menge: 1 PCE
Produkt:
  Artikel:
    Artikelnummer: VT620
    Menge: 0

**7.55 VT521, Variotherm Bezeichnungsschild bl. Rücklaufsegment VarioVerteiler 5.0**
Menge: 1 PCE
Produkt:
  Artikel:
    Artikelnummer: VT521
    Menge: 0

**7.56 VT520, Variotherm Rücklaufsegment VarioVerteiler 5.0**
Menge: 1 PCE
Produkt:
  Artikel:
    Artikelnummer: VT520
    Menge: 0

**7.57 VT630, Variotherm Absperrventil für Rücklaufsegment VarioVerteiler 5.0**
Menge: 1 PCE
Produkt:
  Artikel:
    Artikelnummer: VT630
    Menge: 0

**7.58 VT621, Variotherm Schauglas für Durchflussanzeiger VarioVerteiler**
Menge: 1 PCE
Produkt:
  Artikel:
    Artikelnummer: VT621
    Menge: 0

**7.59 VT530, Variotherm Endplattenset isoliert, VarioVerteiler 5.0**
Menge: 1 PCE
Produkt:
  Artikel:
    Artikelnummer: VT530
    Menge: 0

**7.60 VT913, Variotherm Kugelhahn 1"IGx6/4" Holländer, voller Durchgang, Griff rot**
Menge: 1 PCE
Produkt:
  Artikel:
    Artikelnummer: VT913
    Menge: 0

**7.61 VT914, Variotherm Kugelhahn 1"IGx6/4" Holländer, voller Durchgang, Griff blau**
Menge: 1 PCE
Produkt:
  Artikel:
    Artikelnummer: VT914
    Menge: 0

**7.62 VT640, Variotherm Anschluss-Set VarioVerteiler 5.0**
Menge: 1 PCE
Produkt:
  Artikel:
    Artikelnummer: VT640
    Menge: 0

**7.63 VT360, Variotherm Schutzkappe M8 für Sechskantmutter M8**
Menge: 100 PCE
Produkt:
  Artikel:
    Artikelnummer: VT360
    Menge: 0

**7.64 VT370, Variotherm Sechskantmutter M8 für VarioVerteiler 5.0**
Menge: 100 PCE
Produkt:
  Artikel:
    Artikelnummer: VT370
    Menge: 0

**7.65 VT570, Variotherm 1-Balken Verteiler Kombination**
Menge: 1 PCE
Produkt:
  Artikel:
    Artikelnummer: VT570
    Menge: 0

**7.66 VT880, Variotherm Thermometer mit Tauchhülse 1/2"**
Menge: 1 PCE
Produkt:
  Artikel:
    Artikelnummer: VT880
    Menge: 0

**7.67 VT91, Variotherm Entlüftungsschlüssel rot, für Handentlüfter 1/2"**
Menge: 1 PCE
Produkt:
  Artikel:
    Artikelnummer: VT91
    Menge: 0

**7.68 VT660, Variotherm O-Ring für Verteilersegmente**
Menge: 1 PCE
Produkt:
  Artikel:
    Artikelnummer: VT660
    Menge: 0

**7.69 VT540, Variotherm Halterset VarioVerteiler 5.0, inkl. Schrauben**
Menge: 1 PCE
Produkt:
  Artikel:
    Artikelnummer: VT540
    Menge: 0

**7.70 PVS43, Variotherm Grundblock für PVS mit Pumpe WILO PARA 15/6**
Menge: 1 PCE
Produkt:
  Artikel:
    Artikelnummer: PVS43
    Menge: 0

**7.71 PVS12, Vario-PumpenVerteilerstation 5.0 elektronische Pumpe, exkl. Regler**
Vario-PumpenVerteilerstation 5.0 PVS
(exkl. Regler), zum Einbau von
Flächenheizungen in
Hochtemperatur-Heizungsanlagen mit
bestehender Umwälzpumpe, ohne
Klemmverschraubungen, bestehend aus:
- VarioVerteiler 5.0
- 2 Stk. Kugelhähne kesselseitig
- Einspritzventil
- Regulierventil
- Durchlussanzeiger (60-170 l/h)
im Kesselkreis
- Temperaturbegrenzer 60 °C werkseitig
verdrahtet mit Umwälzpumpe
WILO PARA 15/6
- Spül-Kugelhahn

Anschluss Kessel Vor- und Rücklauf:
3/4" IG,
Tiefe: 96 mm

Regler (PVX42 oder PVX44) separat
bestellen!
Fabrikat  : Variotherm
Verpackungseinheit: 1 Stk.
Gewicht  : 10,5 kg
Artikelnummer  : PVS12
Menge: 1 PCE
Produkt:
  Artikel:
    Artikelnummer: PVS12
    Menge: 0

**7.72 VT542, Variotherm Distanzstück für Halterset**
VT542, Distanzstück für Halterset, um
Abstand zwischen Wand und
Verteilerbalken zu vergrößern.
1-fach verwendet: +10 mm
2-fach verwendet: +20 mm
Fabrikat  : Variotherm
Verpackungseinheit: 1 Stk.
Gewicht  : 5 g
Artikelnummer  : VT542
Menge: 1 PCE
Produkt:
  Artikel:
    Artikelnummer: VT542
    Menge: 0

**7.73 PMS02, Variotherm PumpenMikrostation elektronische Pumpe, exkl. Regler**
PMS02, PumpenMikrostation PMS (exkl.
Regler), ohne Klemmverschraubungen,
bestehend aus:
- 2 Stk. Kugelhähne kesselseitig
- Einspritzventil
- Regulierventil
- 2 Stk. KFE-Hähne
- Rückschlagventil
- Umwälzpumpe WILO PARA 15/6
- 2 Stk. Haltebügel  (inkl.
Befestigungsmaterial)
- Handentlüfter
- 2 Stk. Thermometer
- 2 Stk. Regelventile mit
Durchflussanzeiger (0-200 l/h) im
Vorlauf
- 2 Stk. Rücklaufventile mit Abdeckkappe
für leichtes Umrüsten auf Stellantrieb
- 2 Stk. Blindverschraubungen 3/4"
- Durchflussanzeiger im Kesselkreis
(60-170 l/h)

Anschluss Kessel Vor- und Rücklauf:
3/4" IG
Anschluss Flächenheizung Vor- und
Rücklauf: 3/4" Eurkokonus
Tiefe: 105 mm, Länge 310 mm

Regler (PVX42 oder PVX44) separat
bestellen!

Fabrikat  : Variotherm
Verpackungseinheit: 1 Stk.
Gewicht  : 7,3 kg
Artikelnummer  : PMS02
Menge: 1 PCE
Produkt:
  Artikel:
    Artikelnummer: PMS02
    Menge: 0

**7.74 VT560, Variotherm Blindverschraubung 3/4" für Verteilersegment**
Menge: 1 PCE
Produkt:
  Artikel:
    Artikelnummer: VT560
    Menge: 0

**7.75 VT912, Variotherm KFE-Hahn 1/2" selbstdichtend, drehbar**
Menge: 1 PCE
Produkt:
  Artikel:
    Artikelnummer: VT912
    Menge: 0

**7.76 VT549, Halteschienen für Fremdverteilerschrank, Länge 590 mm**
VT549, Halteschienen
Fremdverteilerschrank,
Länge 590 mm
Fabrikat  : Variotherm
Verpackungseinheit: 1 Stk.
Gewicht  : 270 g
Artikelnummer  : VT549
Menge: 1 SET
Produkt:
  Artikel:
    Artikelnummer: VT549
    Menge: 0

**7.77 VT623, Variotherm Durchflussanzeiger 0,5-4 l/min, für Vorlaufsegment 5.0**
Menge: 1 PCE
Produkt:
  Artikel:
    Artikelnummer: VT623
    Menge: 0

**7.78 VT5501, Variotherm Bezeichnungsetiketten hellblau (DE)**
VT551, Variotherm Bezeichnungsetiketten
hellblau, 1 Set für 64 Heiz-/Kühlkreise
Menge: 1 PCE
Produkt:
  Artikel:
    Artikelnummer: VT5501
    Menge: 0

**7.79 VT917, Variotherm 3-Wege-Kugelhahn 2x 1"IG x 6/4" Holländer, Griff rot**
Menge: 1 PCE
Produkt:
  Artikel:
    Artikelnummer: VT917
    Menge: 0

**7.80 VT918, Variotherm 3-Wege-Kugelhahn 2x 1"IG x 6/4" Holländer, Griff blau**
Menge: 1 PCE
Produkt:
  Artikel:
    Artikelnummer: VT918
    Menge: 0

**7.81 VT919, Variotherm KFE-Hahn 1/2" selbstdichtend, drehbar**
Menge: 1 PCE
Produkt:
  Artikel:
    Artikelnummer: VT919
    Menge: 0

**7.82 VT8801, VarioThermometer mit Tauchhülse 1/2" und O-Ring**
Menge: 1 PCE
Produkt:
  Artikel:
    Artikelnummer: VT8801
    Menge: 0

### 8 Heizleisten-Zubehör

**8.1 V200-01, Variotherm Halterset mini Classic**
V200-01, Halterset mini Classic
aus glasfaserverstärktem Polyethylen,
weiß, 130 mm hoch, 44 mm tief,
inkl. Befestigungsmaterial
Abstände zwischen den Haltern 600 - 800
mm
Fabrikat  : Variotherm
Heizleistentyp  : mini Classic
Verpackungseinheit: 1 Stk.
Gewicht  : 60 g
Artikelnr.  : V200-01
Menge: 1 PCE
Produkt:
  Artikel:
    Artikelnummer: V200-01
    Menge: 0

**8.2 V210-01, Variotherm Halterset Ia Classic**
V210-01, Halterset Ia Classic
aus glasfaserverstärktem Polyethylen,
weiß, 200 mm hoch, 65 mm tief,
inkl. Befestigungsmaterial
Abstände zwischen den Haltern 600 - 800
mm
Fabrikat  : Variotherm
Heizleistentyp  : Ia Classic
Verpackungseinheit: 1 Stk.
Gewicht  : 80 g
Artikelnr.  : V210-01
Menge: 1 PCE
Produkt:
  Artikel:
    Artikelnummer: V210-01
    Menge: 0

**8.3 V230-01, Variotherm Halterset IIa + IIIa Classic**
V230-01, Halterset IIa + IIIa Classic
aus glasfaserverstärktem Polyethylen,
weiß, 200 mm hoch, 88 mm tief,
inkl. Befestigungsmaterial
Abstände zwischen den Haltern 600 - 800
mm
Fabrikat  : Variotherm
Heizleistentyp  : IIa + IIIa Classic
Verpackungseinheit: 1 Stk.
Gewicht  : 100 g
Artikelnr.  : V230-01
Menge: 1 PCE
Produkt:
  Artikel:
    Artikelnummer: V230-01
    Menge: 0

**8.4 Z101, Variotherm, Heizleisten- Anschlussset 16**
Z101, Heizleisten-Anschlussset 16
zum Befestigen der vorisolierten
VarioModul-Rohre 16x2 am Boden unter
den Heizleistenenden bevor der Boden
(Estrich) fertig gemacht wird.
1 Stk. besteht aus: 2 Stk. Steckbögen,
2 Stk. Sicherheitskeile, 2 Stk.
Klappmanschetten
Fabrikat  : Variotherm
Verpackungseinheit: 1 Stk.
Gewicht  : 200 g
Artikelnummer  : Z101
Menge: 1 PCE
Produkt:
  Artikel:
    Artikelnummer: Z101
    Menge: 0

**8.5 Z119, Variotherm Entlüftungswinkel händisch**
Z119, Entlüftungswinkel händisch
90 ° Entlüftungswinkel inkl.
Klemmverschraubung Cu 18 auf das
Heizelement (mit Stützhülse), 3/4"
Euroverschraubung für die
Anschlussleitung (Klemmverschraubung
nicht vergessen!)
Fabrikat  : Variotherm
Verpackungseinheit: 1 Stk.
Gewicht  : 300 g
Artikelnr.  : Z119
Menge: 1 MTR
Produkt:
  Artikel:
    Artikelnummer: Z119
    Menge: 0

**8.6 Z133, Variotherm Stützhülse 18 x 17 mm für das Heizelement mit Kupfer-Rohr**
Z133, Stützhülse für das Heizelement mit
Kupfer-Rohr, Verwendung bei
Klemmverschraubungen und für
Kupfer-Pressverbindungen
Fabrikat  : Variotherm
Verpackungseinheit: 1 Stk.
Gewicht  : 6 g
Artikelnr.  : Z133
Menge: 1 PCE
Produkt:
  Artikel:
    Artikelnummer: Z133
    Menge: 0

**8.7 V200-10, Variotherm Halterset mini Classic (10 Sets)**
V200-10, Halterset mini Classic
aus glasfaserverstärktem Polyethylen,
weiß, 130 mm hoch, 44 mm tief,
inkl. Befestigungsmaterial
Abstände zwischen den Haltern 600 - 800
mm
Fabrikat  : Variotherm
Heizleistentyp  : mini Classic
Verpackungseinheit: 10 Set
Gewicht  : 600 g pro 10 Set
Artikelnr.  : V200-10
Menge: 1 PCE
Produkt:
  Artikel:
    Artikelnummer: V200-10
    Menge: 0

**8.8 V210-10, Variotherm Halterset Ia Classic (10 Set)**
V210-10, Halterset Ia Classic
aus glasfaserverstärktem Polyethylen,
weiß, 200 mm hoch, 65 mm tief,
inkl. Befestigungsmaterial
Abstände zwischen den Haltern 600 - 800
mm
Fabrikat  : Variotherm
Heizleistentyp  : Ia Classic
Verpackungseinheit: 10 Set
Gewicht  : 800 g pro 10 Set
Artikelnr.  : V210-10
Menge: 1 PCE
Produkt:
  Artikel:
    Artikelnummer: V210-10
    Menge: 0

**8.9 V230-10, Variotherm Halterset IIa + IIIa Classic (10 Set)**
V230-10, Halterset IIa + IIIa Classic
aus glasfaserverstärktem Polyethylen,
weiß, 200 mm hoch, 88 mm tief,
inkl. Befestigungsmaterial
Abstände zwischen den Haltern 600 - 800
mm
Fabrikat  : Variotherm
Heizleistentyp  : IIa + IIIa Classic
Verpackungseinheit: 10 Set
Gewicht  : 1 kg pro 10 Set
Artikelnr.  : V230-10
Menge: 1 PCE
Produkt:
  Artikel:
    Artikelnummer: V230-10
    Menge: 0

**8.10 V1200-01, Variotherm Halterset mini Delta**
V1200-01, Halterset mini Delta
aus glasfaserverstärktem Polyethylen,
weiß, 130 mm hoch, 41 mm tief,
inkl. Befestigungsmaterial
Abstände zwischen den Haltern 600 - 800
mm
Fabrikat  : Variotherm
Typ  : mini
Verpackungseinheit: 1 Set
Gewicht  : 50 g
Artikelnr.  : V1200-01
Menge: 1 PCE
Produkt:
  Artikel:
    Artikelnummer: V1200-01
    Menge: 0

**8.11 V1200-10, Variotherm Halterset mini Delta (10 Set)**
V1200-10, Halterset mini Delta
aus glasfaserverstärktem Polyethylen,
weiß, 130 mm hoch, 41 mm tief,
inkl. Befestigungsmaterial
Abstände zwischen den Haltern 600 - 800
mm
Fabrikat  : Variotherm
Typ  : mini
Verpackungseinheit: 10 Set
Gewicht  : 500 g
Artikelnr.  : V1200-10
Menge: 1 PCE
Produkt:
  Artikel:
    Artikelnummer: V1200-10
    Menge: 0

**8.12 V1210-01, Variotherm Halterset Ia Delta**
V1210-01, Halterset Ia Delta
aus glasfaserverstärktem Polyethylen,
weiß, 200 mm hoch, 62 mm tief,
inkl. Befestigungsmaterial
Abstände zwischen den Haltern 600 - 800
mm
Fabrikat  : Variotherm
Typ  : Ia
Verpackungseinheit: 1 Set
Gewicht  : 70 g
Artikelnr.  : V1210-01
Menge: 1 PCE
Produkt:
  Artikel:
    Artikelnummer: V1210-01
    Menge: 0

**8.13 V1210-10, Variotherm Halterset Ia Delta (10 Set)**
V1210-10, Halterset Ia Delta
aus glasfaserverstärktem Polyethylen,
weiß, 200 mm hoch, 62 mm tief,
inkl. Befestigungsmaterial
Abstände zwischen den Haltern 600 - 800
mm
Fabrikat  : Variotherm
Typ  : Ia
Verpackungseinheit: 10 Set
Gewicht  : 700 g
Artikelnr.  : V1210-10
Menge: 1 PCE
Produkt:
  Artikel:
    Artikelnummer: V1210-10
    Menge: 0

**8.14 V1223-10, Variotherm Halterset IIa+IIIa Delta (10 Set)**
V1223-10, Halterset IIa + IIIa Delta
aus glasfaserverstärktem Polyethylen,
weiß, 200 mm hoch, 85 mm tief,
inkl. Befestigungsmaterial
Abstände zwischen den Haltern 600 - 800
mm
Fabrikat  : Variotherm
Typ  : IIa + IIIa
Verpackungseinheit: 10 Set
Gewicht  : 900 g
Artikelnr.  : V1223-10
Menge: 1 PCE
Produkt:
  Artikel:
    Artikelnummer: V1223-10
    Menge: 0

**8.15 V1223-01, Variotherm Halterset IIa+IIIa Delta**
V1223-01, Halterset IIa + IIIa Delta
aus glasfaserverstärktem Polyethylen,
weiß, 200 mm hoch, 85 mm tief,
inkl. Befestigungsmaterial
Abstände zwischen den Haltern 600 - 800
mm
Fabrikat  : Variotherm
Typ  : IIa + IIIa
Verpackungseinheit: 1 Set
Gewicht  : 90 g
Artikelnr.  : V1223-01
Menge: 1 PCE
Produkt:
  Artikel:
    Artikelnummer: V1223-01
    Menge: 0

**8.16 V2005-01, Variotherm Classic mini Erweiterungsset**
V2005-01, Erweiterungsset mini Classic,
für die Umrüstung des Haltersets Delta
auf das Halterset Classic
Fabrikat  : Variotherm
Typ  : mini
Verpackungseinheit: 1 Set
Gewicht  : 30 g
Artikelnr.  : V2005-01
Menge: 1 PCE
Produkt:
  Artikel:
    Artikelnummer: V2005-01
    Menge: 0

**8.17 V2005-10, Variotherm Classic mini Erweiterungsset**
V2005-10, Erweiterungsset mini Classic,
für die Umrüstung des Haltersets Delta
auf das Halterset Classic
Fabrikat  : Variotherm
Typ  : mini
Verpackungseinheit: 10 Set
Gewicht  : 300 g
Artikelnr.  : V2005-10
Menge: 1 PCE
Produkt:
  Artikel:
    Artikelnummer: V2005-10
    Menge: 0

**8.18 V2105-01, Variotherm Classic Ia Erweiterungsset**
V2105-01, Erweiterungsset Ia Classic,
für die Umrüstung des Haltersets Delta
auf das Halterset Classic
Fabrikat  : Variotherm
Typ  : Ia
Verpackungseinheit: 1 Set
Gewicht  : 30 g
Artikelnr.  : V2105-01
Menge: 1 PCE
Produkt:
  Artikel:
    Artikelnummer: V2105-01
    Menge: 0

**8.19 V2105-10, Variotherm Classic Ia Erweiterungsset**
V2105-10, Erweiterungsset Ia Classic,
für die Umrüstung des Haltersets Delta
auf das Halterset Classic
Fabrikat  : Variotherm
Typ  : Ia
Verpackungseinheit: 10 Set
Gewicht  : 300 g
Artikelnr.  : V2105-10
Menge: 1 PCE
Produkt:
  Artikel:
    Artikelnummer: V2105-10
    Menge: 0

**8.20 V2305-01, Variotherm Classic IIa + IIIa Erweiterungsset**
V2305-01, Erweiterungsset IIa + IIIa
Classic,
für die Umrüstung des Haltersets Delta
auf das Halterset Classic
Fabrikat  : Variotherm
Typ  : IIa + IIIa
Verpackungseinheit: 1 Set
Gewicht  : 35 g
Artikelnr.  : V2305-01
Menge: 1 PCE
Produkt:
  Artikel:
    Artikelnummer: V2305-01
    Menge: 0

**8.21 V2305-10, Variotherm Classic IIa + IIIa Erweiterungsset**
V2305-10, Erweiterungsset IIa + IIIa
Classic,
für die Umrüstung des Haltersets Delta
auf das Halterset Classic
Fabrikat  : Variotherm
Typ  : IIa + IIIa
Verpackungseinheit: 10 Set
Gewicht  : 350 g
Artikelnr.  : V2305-10
Menge: 1 PCE
Produkt:
  Artikel:
    Artikelnummer: V2305-10
    Menge: 0

**8.22 Z110, Variotherm FlexBogen für Heizelement mit Kupfer-Rohr**
Edelstahl Flexbogen, inkl. Pressmuffen
für Heizelement mir Kupfer-Rohr
(Verpressung mit Presszange V18), zum
Verbinden zweier Heizelemente bei BKH2,
BKH2 mini und Heizleisten Typ IIIa
inkl. 2 Stk. Stützhülsen 18 x 17 mm,
Innendurchmesser = 18 mm, l = 200 mm

Fabrikat  : Variotherm
Gewicht  : 270 g
Artikelnr.  : Z110
Menge: 1 PCE
Produkt:
  Artikel:
    Artikelnummer: Z110
    Menge: 0

**8.23 Z114, Variotherm Thermostatventil Durchgang mit 2 Entlüftungen**
Z114, 1/2" Ventil Durchgang mit 2
Entlüftungen, mit Thermostatkopf, inkl.
Klemmverschraubung Cu18 auf das
Heizelement (mit Stützhülse).
3/4" Eurokonus für die Anschlussleitung
(Klemmverschraubungen nicht vergessen!),
mit zwei Entlüftungen, gerader
Durchgang, voreinstellbar
Fabrikat  : Variotherm
Verpackungseinheit: 1 Stk.
Gewicht  : 350 g
Artikelnummer  : Z114
Menge: 1 PCE
Produkt:
  Artikel:
    Artikelnummer: Z114
    Menge: 0

**8.24 Z116L, Variotherm Thermostatventil Eck links mit Entlüftung**
Z116L, 1/2" Ventil Eck links mit
Entlüftung, mit Thermostatkopf, inkl.
Klemmverschraubung Cu18 auf das
Heizelement (mit Stützhülse).
3/4" Eurokonus für die Anschlussleitung
(Klemmverschraubungen nicht vergessen!),
mit einer Entlüftung, 90°linksseitig,
voreinstellbar
Fabrikat  : Variotherm
Verpackungseinheit: 1 Stk.
Gewicht  : 350 g
Artikelnummer  : Z116L
Menge: 1 PCE
Produkt:
  Artikel:
    Artikelnummer: Z116L
    Menge: 0

**8.25 Z116R, Variotherm Thermostatventil Eck rechts mit Entlüftung**
Z116R, 1/2" Ventil Eck rechts mit
Entlüftung, mit Thermostatkopf, inkl.
Klemmverschraubung Cu18 auf das
Heizelement (mit Stützhülse).
3/4" Eurokonus für die Anschlussleitung
(Klemmverschraubungen nicht vergessen!),
mit einer Entlüftung, 90°rechtsseitig,
voreinstellbar
Fabrikat  : Variotherm
Verpackungseinheit: 1 Stk.
Gewicht  : 350 g
Artikelnummer  : Z116R
Menge: 1 PCE
Produkt:
  Artikel:
    Artikelnummer: Z116R
    Menge: 0

**8.26 Z115, Variotherm Handradventil Durchgang mit 2 Entlüftungen**
Z115, 1/2" Ventil Durchgang mit
2 Entlüftungen, mit Handrad, inkl.
Klemmverschraubung Cu18 auf das
Heizelement (mit Stützhülse).
3/4" Eurokonus für die Anschlussleitung
(Klemmverschraubungen nicht vergessen!),
mit zwei Entlüftungen, gerader
Durchgang, voreinstellbar
Fabrikat  : Variotherm
Verpackungseinheit: 1 Stk.
Gewicht  : 300 g
Artikelnummer  : Z115
Menge: 1 PCE
Produkt:
  Artikel:
    Artikelnummer: Z115
    Menge: 0

**8.27 Z117L, Variotherm Handradventil Eck links mit Entlüftung**
Z117L, 1/2" Ventil Eck links mit
Entlüftung, mit Handrad, inkl.
Klemmverschraubung Cu18 auf das
Heizelement (mit Stützhülse).
3/4" Eurokonus für die Anschlussleitung
(Klemmverschraubungen nicht vergessen!),
mit einer Entlüftung, 90° linksseitig,
voreinstellbar
Fabrikat  : Variotherm
Verpackungseinheit: 1 Stk.
Gewicht  : 300 g
Artikelnummer  : Z117L
Menge: 1 PCE
Produkt:
  Artikel:
    Artikelnummer: Z117L
    Menge: 0

**8.28 Z117R, Variotherm Handradventil Eck rechts mit Entlüftung**
Z117R, 1/2" Ventil Eck rechts mit
Entlüftung, mit Handrad, inkl.
Klemmverschraubung Cu18 auf das
Heizelement (mit Stützhülse).
3/4" Eurokonus für die Anschlussleitung
(Klemmverschraubungen nicht vergessen!),
mit einer Entlüftung, 90° rechtsseitig,
voreinstellbar
Fabrikat  : Variotherm
Verpackungseinheit: 1 Stk.
Gewicht  : 300 g
Artikelnummer  : Z117R
Menge: 1 PCE
Produkt:
  Artikel:
    Artikelnummer: Z117R
    Menge: 0

**8.29 Z129, Variotherm Rücklaufventil Durchgang**
Z129, Rücklaufventil Durchgang,
1/2" Ventil inkl. Klemmverschraubung
Cu 18 auf das Heizelement (mit
Stützhülse), 3/4" Eurokonus für die
Anschlussleitung (Klemmverschraubung
nicht vergessen!), voreinstellbar
Fabrikat  : Variotherm
Verpackungseinheit: 1 Stk.
Gewicht  : 200 g
Artikelnr.  : Z129
Menge: 1 PCE
Produkt:
  Artikel:
    Artikelnummer: Z129
    Menge: 0

**8.30 Z130, Variotherm Rücklaufventil Eck 90°**
Z130, Rücklaufventil Eck 90°,
1/2" Ventil inkl. Klemmverschraubung
Cu 18 auf das Heizelement (mit
Stützhülse), 3/4" Eurokonus für die
Anschlussleitung (Klemmverschraubung
nicht vergessen!), voreinstellbar
Fabrikat  : Variotherm
Verpackungseinheit: 1 Stk.
Gewicht  : 200 g
Artikelnr.  : Z130
Menge: 1 PCE
Produkt:
  Artikel:
    Artikelnummer: Z130
    Menge: 0

**8.31 Z1140, Variotherm 1/2" Durchgangsventil mit 2 Entlüftungen ohne Zubehör**
Z1140, Durchgangsventil 1/2" mit zwei
Entlüftungen, 3/4"EURO, ohne Zubehör,
voreinstellbar
Fabrikat  : Variotherm
Verpackungseinheit: 1 Stk.
Gewicht  : 200 g
Artikelnummer  : Z1140
Menge: 1 PCE
Produkt:
  Artikel:
    Artikelnummer: Z1140
    Menge: 0

**8.32 Z1160L, Variotherm 1/2" Eckventil links mit Entlüftung ohne Zubehör**
Z1160L, Eckventil 1/2" mit Entlüftung,
3/4"EURO, voreinstellbar, ohne Zubehör
Fabrikat  : Variotherm
Verpackungseinheit: 1 Stk.
Gewicht  : 200 g
Artikelnummer  : Z1160L
Menge: 1 PCE
Produkt:
  Artikel:
    Artikelnummer: Z1160L
    Menge: 0

**8.33 Z1160R, Variotherm 1/2" Eckventil rechts mit Entlüftung ohne Zubehör**
Z1160R, Eckventil 1/2" mit Entlüftung,
3/4"EURO, voreinstellbar, ohne Zubehör
Fabrikat  : Variotherm
Verpackungseinheit: 1 Stk.
Gewicht  : 200 g
Artikelnummer  : Z1160R
Menge: 1 PCE
Produkt:
  Artikel:
    Artikelnummer: Z1160R
    Menge: 0

**8.34 Z114V, Variotherm Thermostatventil Durchgang mit Entlüftung und Fernfühler**
Z114V, 1/2" Ventil Durchgang mit
2 Entlüftungen, voreinstellbar,
Thermostatkopf und Fernfühler (5 m
Leitung), inkl. Klemmverschraubung Cu18
auf das Heizelement (mit Stützhülse).
3/4" Eurokonus für die Anschlussleitung
(Klemmverschraubungen nicht vergessen!)
Fabrikat  : Variotherm
Verpackungseinheit: 1 Stk.
Gewicht  : 350 g
Artikelnummer  : Z114S
Menge: 1 PCE
Produkt:
  Artikel:
    Artikelnummer: Z114V
    Menge: 0

**8.35 Z116LV, Variotherm Thermostatventil Eck links mit Entlüftung und Fernfühler**
Z116LV, 1/2" Ventil Eck links mit
Entlüftung, voreinstellbar, mit
Thermostatkopf und Fernfühler (5 m
Leitung), inkl. Klemmverschraubung Cu18
auf das Heizelement (mit Stützhülse.
3/4" Eurokonus für die Anschlussleitung
(Klemmverschraubungen nicht vergessen!),
mit einer Entlüftung, 90°linksseitig
Fabrikat  : Variotherm
Verpackungseinheit: 1 Stk.
Gewicht  : 400 g
Artikelnummer  : Z116LV
Menge: 1 PCE
Produkt:
  Artikel:
    Artikelnummer: Z116LV
    Menge: 0

**8.36 Z116RV, Variotherm Thermostatventil Eck links mit Entlüftung und Fernfühler**
Z116RV, 1/2" Ventil Eck rechts mit
Entlüftung, voreinstellbar, mit
Thermostatkopf und Fernfühler (5 m
Leitung), inkl. Klemmverschraubung Cu18
auf das Heizelement (mit Stützhülse)
3/4" Eurokonus für die Anschlussleitung
(Klemmverschraubungen nicht vergessen!),
mit einer Entlüftung, 90° linksseitig
Fabrikat  : Variotherm
Verpackungseinheit: 1 Stk.
Gewicht  : 400 g
Artikelnummer  : Z116RV
Menge: 1 PCE
Produkt:
  Artikel:
    Artikelnummer: Z116RV
    Menge: 0

**8.37 Z116RS, Variotherm Stellantriebventil Eck rechts mit Entlüftung**
Z116RS, 1/2" Ventil Eck rechts mit
Entlüftung, voreinstellbar, mit
Stellantrieb 230V + Adapter rot,
stromlos geschlossen, inkl.
Klemmverschraubung Cu18 auf das
Heizelement (mit Stützhülse), 3/4"
Eurokonus für die Anschlussleitung
(Klemmverschraubung nicht vergessen!)
Fabrikat  : Variotherm
Verpackungseinheit: 1 Stk.
Gewicht  : 400 g
Artikelnummer  : Z116RS
Menge: 1 PCE
Produkt:
  Artikel:
    Artikelnummer: Z116RS
    Menge: 0

**8.38 Z116LS, Variotherm Stellantriebventil Eck rechts mit Entlüftung**
Z116LS, 1/2" Ventil Eck links mit
Entlüftung, voreinstellbar, mit
Stellantrieb 230V + Adapter rot,
stromlos geschlossen, inkl.
Klemmverschraubung Cu18 auf das
Heizelement (mit Stützhülse), 3/4"
Eurokonus für die Anschlussleitung
(Klemmverschraubung nicht vergessen!)
Fabrikat  : Variotherm
Verpackungseinheit: 1 Stk.
Gewicht  : 400 g
Artikelnummer  : Z116LS
Menge: 1 PCE
Produkt:
  Artikel:
    Artikelnummer: Z116LS
    Menge: 0

**8.39 Z114S, Variotherm Stellantriebventil Durchgang mit Entlüftung**
Z114S, 1/2" Ventil Durchgang mit
Entlüftung, voreinstellbar, mit
Stellantrieb 230 V + Adapter rot,
stromlos geschlossen, inkl.
Klemmverschraubung Cu18 auf das
Heizelement (mit Stützhülse), 3/4"
Eurokonus für die Anschlussleitung
(Klemmverschraubung nicht vergessen!)
Fabrikat  : Variotherm
Verpackungseinheit: 1 Stk.
Gewicht  : 400 g
Artikelnummer  : Z114S
Menge: 1 PCE
Produkt:
  Artikel:
    Artikelnummer: Z114S
    Menge: 0

**8.40 Z112, Variotherm Verbindungsset HL IIIa Verbindungsset für Heizleiste IIIa**
Z112, Variotherm Verbindungsset HL IIIa
zum Verbinden zweier Heizelemente.
Achsabstand 58 mm.
Bestehend aus 2 Steckverbinder:
1x 90° i/a (F922) und 1x 90° i/i (F921)
Fabrikat  : Variotherm
Verpackungseinheit: 1 Stk.
Gewicht  : 142 g
Artikelnummer  : Z112
Menge: 1 PCE
Produkt:
  Artikel:
    Artikelnummer: Z112
    Menge: 0

**8.41 Z113, Variotherm Verbindungsset BKH Verbindungsset für BKH2 / BKH2 mini**
Z113, Variotherm Verbindungsset
BKH2/BKH2 mini
zum Verbinden zweier Heizelemente.
Achsabstand 81 mm.
Bestehend aus 2x Steckfitting
90° Winkel 18 (i/i) (F921) und 1x 60 mm
Kupferrohr 18 x 0,5 mm.
Fabrikat  : Variotherm
Verpackungseinheit: 1 Stk.
Gewicht  : 163 g
Artikelnummer  : Z113
Menge: 1 PCE
Produkt:
  Artikel:
    Artikelnummer: Z113
    Menge: 0

**8.42 Z1167, Variotherm Thermostatkopf Verlängerung für HL IIa/IIIa Classic**
Z1167, Verlängerung Thermostatkopf 10
mm, für Heizleisten Typ IIa und IIIa ab
einer Verkleidungsstärke von 10 mm.
Fabrikat  : Variotherm
Verpackungseinheit: 1 Stk.
Gewicht  : 40 g
Artikelnummer  : Z1167
Menge: 1 PCE
Produkt:
  Artikel:
    Artikelnummer: Z1167
    Menge: 0

### 9 HL-Verkleidung Delta

**9.1 V1250, Variotherm Verbinder Heizleiste mini Delta**
V1250, Verbinder
zur Abdeckung der Stoßfugen bei gerader
Weiterführung der Verkleidung mini
Delta, verzinkt, standardmäßig weiß RAL
9001 (Cremeweiß) pulverbeschichtet,
Sonderfarben möglich - Preis auf
Anfrage!
Fabrikat  : Variotherm
Heizleistentyp  : mini Delta
Verpackungseinheit: 1 Stk.
Gewicht  : 41 g
Artikelnr.  : V1250
Menge: 1 PCE
Produkt:
  Artikel:
    Artikelnummer: V1250
    Menge: 0

**9.2 V1251, Variotherm Verbinder Heizleiste Ia Delta**
V1251, Verbinder
zur Abdeckung der Stoßfugen bei gerader
Weiterführung der Verkleidung Ia Delta,
verzinkt, standardmäßig weiß RAL 9001
(Cremeweiß) pulverbeschichtet,
Sonderfarben möglich - Preis auf
Anfrage!
Fabrikat  : Variotherm
Heizleistentyp  : Ia Delta
Verpackungseinheit: 1 Stk.
Gewicht  : 60 g
Artikelnr.  : V1251
Menge: 1 PCE
Produkt:
  Artikel:
    Artikelnummer: V1251
    Menge: 0

**9.3 V1252, Variotherm Verbinder Heizleiste IIa + IIIa Delta**
V1252, Verbinder
zur Abdeckung der Stoßfugen bei gerader
Weiterführung der Verkleidung IIa + IIIa
Delta, verzinkt, standardmäßig weiß RAL
9001 (Cremeweiß) pulverbeschichtet,
Sonderfarben möglich - Preis auf
Anfrage!
Fabrikat  : Variotherm
Heizleistentyp  : IIa/IIIa Delta
Verpackungseinheit: 1 Stk.
Gewicht  : 60 g
Akrtikelnr.  : V1252
Menge: 1 PCE
Produkt:
  Artikel:
    Artikelnummer: V1252
    Menge: 0

**9.4 V1300, Variotherm Innenecke 90 Grad Heizleiste mini Delta**
V1300, Innenecke 90°
zur Abdeckung der Stoßfugen der
Verkleidung des Heizleistentypes
mini Delta bei 90° Innenecken, verzinkt,
standardmäßig weiß RAL 9001
(Cremeweiß) pulverbeschichtet,
Sonderfarben möglich - Preis auf
Anfrage!
Fabrikat  : Variotherm
Heizleistentyp  : mini Delta
Verpackungseinheit: 1 Stk.
Gewicht  : 58 g
Artikelnr.  : V1300
Menge: 1 PCE
Produkt:
  Artikel:
    Artikelnummer: V1300
    Menge: 0

**9.5 V1301, Variotherm Innenecke 90 Grad Heizleiste Ia Delta**
V1301, Innenecke 90°
zur Abdeckung der Stoßfugen der
Verkleidung des Heizleistentypes
Ia Delta bei 90° Innenecken, verzinkt,
standardmäßig weiß RAL 9001
(Cremeweiß) pulverbeschichtet,
Sonderfarben möglich - Preis auf
Anfrage!
Fabrikat  : Variotherm
Heizleistentyp  : Ia Delta
Verpackungseinheiten: 1 Stk.
Gewicht  : 120 g
Artikelnr.  : V1301
Menge: 1 PCE
Produkt:
  Artikel:
    Artikelnummer: V1301
    Menge: 0

**9.6 V1302, Variotherm Innenecke 90 Grad Heizleiste IIa + IIIa Delta**
V1302, Innenecke 90°
zur Abdeckung der Stoßfugen der
Verkleidung der Heizleistentypen
IIa + IIIa Delta bei 90° Innenecken,
verzinkt, standardmäßig weiß RAL 9001
(Cremeweiß) pulverbeschichtet,
Sonderfarben möglich - Preis auf
Anfrage!
Fabrikat  : Variotherm
Heizleistentyp  : IIa/IIIa Delta
Verpackungseinheit: 1 Stk.
Gewicht  : 136 g
Artikelnr.  : V1302
Menge: 1 PCE
Produkt:
  Artikel:
    Artikelnummer: V1302
    Menge: 0

**9.7 V1350, Variotherm Außenecke 90 Grad Heizleiste mini Delta**
V1350, Außenecke 90°
zur Abdeckung der Stroßfugen der
Verkleidung des Heizleistentypes
mini Delta bei 90° Außenecken, verzinkt,
standardmäßig weiß RAL 9001
(Cremeweiß) pulverbeschichtet,
Sonderfarben möglich - Preis auf
Anfrage!
Fabrikat  : Variotherm
Heizleistentyp  : mini Delta
Verpackungseinheiten: 1 Stk.
Gewicht  : 90 g
Artikelnr.  : V1350
Menge: 1 PCE
Produkt:
  Artikel:
    Artikelnummer: V1350
    Menge: 0

**9.8 V1351, Variotherm Außenecke 90 Grad Heizleiste Ia Delta**
V1351, Außenecke 90°
zur Abdeckung der Stoßfugen der
Verkleidung des Heizleistentypes Ia
Delta bei 90° Außenecken, verzinkt,
verzinkt, standardmäßig weiß RAL 9001
(Cremeweiß) pulverbeschichtet,
Sonderfarben möglich - Preis auf
Anfrage!
Fabrikat  : Variotherm
Heizleistentyp  : Ia
Verpackungseinheiten: 1 Stk.
Gewicht  : 175 g
Artikelnr.  : V1351
Menge: 1 PCE
Produkt:
  Artikel:
    Artikelnummer: V1351
    Menge: 0

**9.9 V1352, Variotherm Außenecke 90 Grad Heizleiste IIa + IIIa Delta**
V1352, Außenecke 90°
zur Abdeckung der Stoßfugen der
Verkleidung der Heizleistentypen
IIa + IIIa Delta bei 90° Außenecken,
verzinkt, standardmäßig weiß RAL 9001
pulverbeschichtet, Sonderfarben möglich
- Preis auf Anfrage!
Fabrikat  : Variotherm
Heizleistentyp  : IIa/IIIa Delta
Verpackungseinheiten: 1 Stk.
Gewicht  : 230 g
Artikelnr.  : V1352
Menge: 1 PCE
Produkt:
  Artikel:
    Artikelnummer: V1352
    Menge: 0

**9.10 V1400, Variotherm Endkappe links Heizleiste mini Delta**
V1400, Endkappe links
Endabschluss der Verkleidung des
Heizleistentypes mini Delta, verzinkt,
standardmäßig weiß RAL 9001
(Cremeweiß) pulverbeschichtet,
Sonderfarben möglich - Preis auf
Anfrage!
Fabrikat  : Variotherm
Heizleistentyp  : mini Delta
Verpackungseinheit: 1 Stk.
Gewicht  : 60 g
Artikelnr.  : V1400
Menge: 1 PCE
Produkt:
  Artikel:
    Artikelnummer: V1400
    Menge: 0

**9.11 V1401, Variotherm Endkappe links Heizleiste Ia Delta**
V1401, Endkappe links
Endabschluss der Verkleidung des
Heizleistentypes Ia Delta, verzinkt,
standardmäßig weiß RAL 9001
(Cremeweiß) pulverbeschichtet,
Sonderfarben möglich - Preis auf
Anfrage!
Fabrikat  : Variotherm
Heizleistentyp  : Ia Delta
Verpackungseinheit: 1 Stk.
Gewicht  : 120 g
Artikelnr.  : V1401
Menge: 1 PCE
Produkt:
  Artikel:
    Artikelnummer: V1401
    Menge: 0

**9.12 V1402, Variotherm Endkappe links Heizleisten IIa + IIIa Delta**
V1402, Endkappe links
Endabschluss der Verkleidung der
Heizleistentypen IIa + IIIa Delta,
verzinkt, standardmäßig weiß RAL 9001
(Cremeweiß) pulverbeschichtet,
Sonderfarben möglich - Preis auf
Anfrage!
Fabrikat  : Variotherm
Heizleistentyp  : IIa/IIIa Delta
Verpackungseinheit: 1 Stk.
Gewicht  : 160 g
Artikelnr.  : V1402
Menge: 1 PCE
Produkt:
  Artikel:
    Artikelnummer: V1402
    Menge: 0

**9.13 V1450, Variotherm Endkappe rechts Heizleiste mini Delta**
V1450, Endkappe rechts
Endabschluss der Verkleidung des
Heizleistentypes mini Delta, verzinkt,
standardmäßig weiß RAL 9001
(Cremeweiß) pulverbeschichtet,
Sonderfarben möglich - Preis auf
Anfrage!
Fabrikat  : Variotherm
Heizleistentyp  : mini Delta
Verpackungseinheit: 1 Stk.
Gewicht  : 60 g
Artikelnr.  : V1450
Menge: 1 PCE
Produkt:
  Artikel:
    Artikelnummer: V1450
    Menge: 0

**9.14 V1451, Variotherm Endkappe rechts Heizleiste Ia Delta**
V1451, Endkappe rechts
Endabschluss der Verkleidung des
Heizleistentypes Ia Delta, verzinkt,
standardmäßig weiß RAL 9001
(Cremeweiß) pulverbeschichtet,
Sonderfarben möglich - Preis auf
Anfrage!
Fabrikat  : Variotherm
Heizleistentyp  : Ia Delta
Verpackunsgeinheit: 1 Stk.
Gewicht  : 120 g
Artikelnr.  : V1451
Menge: 1 PCE
Produkt:
  Artikel:
    Artikelnummer: V1451
    Menge: 0

**9.15 V1452, Variotherm Endkappe rechts Heizleiste IIa + IIIa Delta**
V1452, Endkappe rechts
Endabschluss der Verkleidung der
Heizleistentypen IIa + IIIa Delta,
verzinkt, standardmäßig weiß RAL 9001
(Cremeweiß) pulverbeschichtet,
Sonderfarben möglich - Preis auf
Anfrage!
Fabrikat  : Variotherm
Heizleistentyp  : IIa/IIIa Delta
Verpackungseinheit: 1 Stk.
Gewicht  : 160 g
Artikelnr.  : V1452
Menge: 1 PCE
Produkt:
  Artikel:
    Artikelnummer: V1452
    Menge: 0

**9.16 V51, Variotherm Ausbesserungs-Lackstift für Metallverkleidung RAL 9001**
V51, Ausbesserungs-Lackstift
12 ml, für Metallverkleidung RAL 9001
Fabrikat  : Variotherm
Farbe  : RAL 9001
Verpackungseinheit: 1 Stk.
Gewicht  : 30 g
Artikelnr  : V51
Menge: 1 PCE
Produkt:
  Artikel:
    Artikelnummer: V51
    Menge: 0

**9.17 V1100, Variotherm Verkleidung mini Delta 1,5 m**
V1100, Verkleidung für Heizleistentyp
mini Delta
fertig kartonverpackt, Stahlblech 1,0
mm, verzinkt, standardmäßig RAL 9001
(Cremeweiß) pulverbeschichtet,
Sonderfarben möglich - Preis auf
Anfrage!
Fabrikat  : Variotherm
Typ  : mini
Verpackungseinheit: 1 Stk. zu 1500 mm
Gewicht  : 2,2 kg/Stk.
Artikelnr.  : V1100
Menge: 1 MTR
Produkt:
  Artikel:
    Artikelnummer: V1100
    Menge: 0

**9.18 V1110, Variotherm Verkleidung Ia Delta 1,5 m**
V1110, Verkleidung für Heizleistentyp
Ia Delta
fertig kartonverpackt, Stahlblech 1,0
mm, verzinkt, standardmäßig RAL 9001
(Cremeweiß) pulverbeschichtet,
Sonderfarben möglich - Preis auf
Anfrage!
Fabrikat  : Variotherm
Typ  : Ia
Verpackungseinheit: 1 Stk. zu 1500 mm
Gewicht  : 3,3 kg/Stk.
Artikelnr.  : V1110
Menge: 1 MTR
Produkt:
  Artikel:
    Artikelnummer: V1110
    Menge: 0

**9.19 V1123, Variotherm Verkleidung IIa + IIIa Delta 1,5 m**
V1123, Verkleidung für Heizleistentyp
IIa+IIIa Delta
fertig kartonverpackt, Stahlblech 1,0
mm, verzinkt, standardmäßig RAL 9001
(Cremeweiß) pulverbeschichtet,
Sonderfarben möglich - Preis auf
Anfrage!
Fabrikat  : Variotherm
Typ  : IIa + IIIa
Verpackungseinheit: 1 Stk. zu 1500 mm
Gewicht  : 3,6 kg/Stk.
Artikelnr.  : V1123
Menge: 1 MTR
Produkt:
  Artikel:
    Artikelnummer: V1123
    Menge: 0

### 10 Kompakt-Fußbodenheizung

**10.1 V290, Variotherm Kompakt-Platte RA100**
V290, Kompakt-Platte
* Rohrträger und Wärmeleitplatte für
Rohrabstände von 100 mm.
* Baubiologisch geprüfte
Gipsfaser-Platte 18 mm
Plattenmaß = Nutzfläche
1000 x 600 mm = 0,6 m²/Platte
Fabrikat  : Variotherm
Verpackungseinheit: 0,6 m² (= 1 Platte)
Palette  : 30 m²
Gewicht  : 10,0 kg
Artikelnr.  : V290
Menge: 1 MTK
Produkt:
  Artikel:
    Artikelnummer: V290
    Menge: 0

**10.2 V291, Variotherm Kompakt-Füllmasse T7**
V291, Kompakt-Füllmasse T7
Spezial Füllmasse zum Ausfüllen
der fertig verlegten Kompakt-Platten
mit eingelegtem VarioProFil-Rohr
11,6x1,5.
Fabrikat  : Variotherm
Verpackungseinheit: 1 Sack
Gewicht  : 25 kg
Artikelnr.  : V291
Menge: 1 SCK
Produkt:
  Artikel:
    Artikelnummer: V291
    Menge: 0

**10.3 V295, Variotherm Kompakt-Platte RA150**
V295, Kompakt-Platte
* Rohrträger und Wärmeleitplatte für
Rohrabstände von 150 mm.
* Baubiologisch geprüfte
Gipsfaser-Platte 18 mm
Nicht für Wohn- und Barfußbereiche
empfohlen!
Plattenmaß = Nutzfläche
900 x 600 mm = 0,54 m²/Platte
Fabrikat  : Variotherm
Verpackungseinheit: 0,54 m² (= 1 Platte)
Palette  : 27 m²
Gewicht  : 9,6 kg
Artikelnr.  : V295
Menge: 1 MTK
Produkt:
  Artikel:
    Artikelnummer: V295
    Menge: 0

### 11 ModulAusbauPlatten-Classic/Akustik

**11.1 V021-100, Variotherm ModulPlatte ModulAusbauPlatte-Classic**
ModulAusbauPlatte 18 mm,
für den Ausgleich freibleibender,
unbeheizter Flächen
Fabrikat  : Variotherm
Typ  : MAC-2000-625
Verpackungseinheit: 1 Stk.
Palette zu  : 40 Stk.
Gewicht  : 27,1 kg
Abmessungen  : 2000 x 625 mm
Artikelnr.  : V021-100
Menge: 1 PCE
Produkt:
  Artikel:
    Artikelnummer: V021-100
    Menge: 0

**11.2 V021-101, Variotherm ModulPlatte ModulAusbauPlatte-Classic / Füllpl. FBHK**
ModulAusbauPlatte 18 mm,
für den Ausgleich freibleibender,
unbeheizter Flächen
Fabrikat  : Variotherm
Typ  : MAC-2000-600
Verpackungseinheit: 1 Stk.
Palette zu  : 40 Stk.
Gewicht  : 26,0 kg
Abmessungen  : 2000 x 600 mm
Artikelnr.  : V021-101
Menge: 1 PCE
Produkt:
  Artikel:
    Artikelnummer: V021-101
    Menge: 0

**11.3 V021-102, Variotherm ModulPlatte ModulAusbauPlatte-Classic**
ModulAusbauPlatte 18 mm,
für den Ausgleich freibleibender,
unbeheizter Flächen
Fabrikat  : Variotherm
Typ  : MAC-1000-625
Verpackungseinheit: 1 Stk.
Palette zu  : 50 Stk.
Gewicht  : 13,6 kg
Abmessungen  : 1000 x 625 mm
Artikelnr.  : V021-102
Menge: 1 PCE
Produkt:
  Artikel:
    Artikelnummer: V021-102
    Menge: 0

**11.4 V021-103, Variotherm ModulPlatte ModulAusbauPlatte-Classic**
ModulAusbauPlatte 18 mm,
für den Ausgleich freibleibender,
unbeheizter Flächen
Fabrikat  : Variotherm
Typ  : MAC-1000-600
Verpackungseinheit: 1 Stk.
Palette zu  : 50 Stk.
Gewicht  : 13,0 kg
Abmessungen  : 1000 x 600 mm
Artikelnr.  : V021-103
Menge: 1 PCE
Produkt:
  Artikel:
    Artikelnummer: V021-103
    Menge: 0

**11.5 V021-108, Variotherm ModulPlatte ModulAusbauPlatte-Akustik**
ModulAusbauPlatte 18 mm,
für den Ausgleich freibleibender,
unbeheizter Flächen,
Lochung zur Verbesserung der Akustik,
Akustikvlies an der Rückseite
Fabrikat  : Variotherm
Typ  : MAA-1000-625-B08
Blocklochung  : 8 mm
Lochraster R1  : 15 mm
Lochraster R2  : 16 mm
Verpackungseinheit: 1 Stk.
Palette zu  : 50 Stk.
Gewicht  : 11,6 kg
Abmessungen  : 1000 x 625 mm
Artikelnr.  : V021-108
Menge: 1 PCE
Produkt:
  Artikel:
    Artikelnummer: V021-108
    Menge: 0

**11.6 F120-0250, Variotherm Schnellbauschraube**
F120, Schnellbauschraube
zur Anbringung von ModulPlatten auf
Holz-/Metallkonstruktionen, optimale
Schaftlänge, inkl. dazugehöriger Bit.
Verbrauch Wand/Decke-Classic 22 Stk./m²
bzw. Decke-Akustik 16 Stk./m²
Verpackungseinheit: Karton à 250 Stk.
Gewicht  : 600 g pro Karton
Artikelnr.  : F120-0250
Menge: 100 PCE
Produkt:
  Artikel:
    Artikelnummer: F120-0250
    Menge: 0

**11.7 F120-1000, Variotherm Schnellbauschraube**
F120, Schnellbauschraube
zur Anbringung von ModulPlatten auf
Holz-/Metallkonstruktionen, optimale
Schaftlänge, inkl. dazugehöriger Bit.
Verbrauch Wand/Decke-Classic 22 Stk./m²
bzw. Decke-Akustik 16 Stk./m²
Verpackungseinheit: Karton à 1000 Stk.
Gewicht  : 2,4 kg pro Karton
Artikelnr.  : F120-1000
Menge: 100 PCE
Produkt:
  Artikel:
    Artikelnummer: F120-1000
    Menge: 0

**11.8 F111, Variotherm Fugenkleber greenline**
F111, Fugenkleber greenline
zur Verbindung der stumpf gestoßenen
ModulPlatten, z.B. bei horizontalen
und vertikalen Fugen, 1 Kartusche (310
ml) reicht für 7 m² Wand/Decke-Classic
bzw. 6 m² Decke-Akustik
Verpackungseinheit : 1 Kartusche
Karton zu  : 25 Stk.
Gewicht  : 550 g
Artikelnr.  : F111
Menge: 1 KTU
Produkt:
  Artikel:
    Artikelnummer: F111
    Menge: 0

**11.9 V021-128, Variotherm ModulPlatte ModulAusbauPlatte-Classic**
ModulAusbauPlatte 18 mm,
für den Ausgleich freibleibender,
unbeheizter Flächen
Fabrikat  : Variotherm
Typ  : MAC-1500-625
Verpackungseinheit: 1 Stk.
Palette zu  : 40 Stk.
Gewicht  : 20,4 kg
Abmessungen  : 1500 x 625 mm
Artikelnr.  : V021-128
Menge: 1 PCE
Produkt:
  Artikel:
    Artikelnummer: V021-128
    Menge: 0

**11.10 V021-129, Variotherm ModulPlatte ModulAusbauPlatte-Classic**
ModulAusbauPlatte 18 mm,
für den Ausgleich freibleibender,
unbeheizter Flächen
Fabrikat  : Variotherm
Typ  : MAC-1500-600
Verpackungseinheit: 1 Stk.
Palette zu  : 40 Stk.
Gewicht  : 19,5 kg
Abmessungen  : 1500 x 600 mm
Artikelnr.  : V021-129
Menge: 1 PCE
Produkt:
  Artikel:
    Artikelnummer: V021-129
    Menge: 0

**11.11 V021-126, Variotherm ModulPlatte ModulAusbauPlatte-Classic**
ModulAusbauPlatte 18 mm,
für den Ausgleich freibleibender,
unbeheizter Flächen
Fabrikat  : Variotherm
Typ  : MAC-2500-625
Verpackungseinheit: 1 Stk.
Palette zu  : 40 Stk.
Gewicht  : 33,9 kg
Abmessungen  : 2500 x 625 mm
Artikelnr.  : V021-126
Menge: 1 PCE
Produkt:
  Artikel:
    Artikelnummer: V021-126
    Menge: 0

**11.12 V021-127, Variotherm ModulPlatte ModulAusbauPlatte-Classic**
ModulAusbauPlatte 18 mm,
für den Ausgleich freibleibender,
unbeheizter Flächen
Fabrikat  : Variotherm
Typ  : MAC-2500-600
Verpackungseinheit: 1 Stk.
Palette zu  : 40 Stk.
Gewicht  : 32,6 kg
Abmessungen  : 2500 x 600 mm
Artikelnr.  : V021-127
Menge: 1 PCE
Produkt:
  Artikel:
    Artikelnummer: V021-127
    Menge: 0

**11.13 V021-029, Variotherm Füllplatte FBHK**
Füllplatte FBHK
für den Ausgleich freibleibender,
unbeheizter Flächen ohne Rohrbelegung
(z.B. Küchenzeilen).
Baubiologisch geprüfte Gipsfaser-Platte
18 mm
Fabrikat  : Variotherm
Verpackungseinheit: 1 Stk.
Palette zu  : 50 Stk.
Gewicht  : 12,6 kg
Abmessungen  : 1000 x 600 mm
Artikelnr.  : V021-029
Menge: 1 PCE
Produkt:
  Artikel:
    Artikelnummer: V021-029
    Menge: 0

**11.14 V021-125, Variotherm ModulPlatte ModulAusbauPlatte-Classic**
ModulAusbauPlatte 18 mm,
für den Ausgleich freibleibender,
unbeheizter Flächen
Fabrikat  : Variotherm
Typ  : MAC-2000-312
Verpackungseinheit: 1 Stk.
Palette zu  : 80 Stk.
Gewicht  : 13,5 kg
Abmessungen  : 2000 x 312 mm
Artikelnr.  : V021-125
Menge: 1 PCE
Produkt:
  Artikel:
    Artikelnummer: V021-125
    Menge: 0

**11.15 F115, Variotherm Duo Kleber**
F115, Duo Kleber
zum nachträglichen Verkleben der
ModulPlatten. Breite der Montagefugen 3
bis 8 mm.
1 Kartusche reicht für ca. 7 m Fuge (bei
4 mm Breite und 18 mm Höhe).
Pro Kartusche empfehlen wir 3 Stk.
Statikmischrohr (F116).
Achtung: Spezielle Handdruckpistole W048
notwendig!
Verpackungseinheit : 1 Kartusche
Karton zu  : 10 Stk.
Gewicht  : 1,4 kg
Artikelnr.  : F115
Menge: 1 KTU
Produkt:
  Artikel:
    Artikelnummer: F115
    Menge: 0

**11.16 F116, Variotherm Statikmischrohr**
F116, Statikmischrohr
für Duo Kleber
Verpackungseinheit : 1 Stück
Karton zu  : 75 Stk.
Gewicht  : 15 g
Artikelnr.  : F116
Menge: 1 PCE
Produkt:
  Artikel:
    Artikelnummer: F116
    Menge: 0

**11.17 V021-113, Variotherm ModulPlatte ModulAusbauPlatte-Akustik**
ModulAusbauPlatte 18 mm,
für den Ausgleich freibleibender,
unbeheizter Flächen,
Lochung zur Verbesserung der Akustik,
Akustikvlies an der Rückseite
Fabrikat  : Variotherm
Typ  : MAA-1000-625-F06
Flächenlochung  : 6 mm
Lochraster R1  : 25 mm
Lochraster R2  : 16 mm
Verpackungseinheit: 1 Stk.
Palette zu  : 50 Stk.
Gewicht  : 12,7 kg
Abmessungen  : 1000 x 625 mm
Artikelnr.  : V021-113
Menge: 1 PCE
Produkt:
  Artikel:
    Artikelnummer: V021-113
    Menge: 0

**11.18 V021-114, Variotherm ModulPlatte ModulAusbauPlatte-Akustik**
ModulAusbauPlatte 18 mm,
für den Ausgleich freibleibender,
unbeheizter Flächen,
Lochung zur Verbesserung der Akustik,
Akustikvlies an der Rückseite
Fabrikat  : Variotherm
Typ  : MAA-1000-625-F12
Flächenlochung  : 12 mm
Lochraster R1  : 37,5 mm
Lochraster R2  : 32,0 mm
Verpackungseinheit: 1 Stk.
Palette zu  : 50 Stk.
Gewicht  : 12,5 kg
Abmessungen  : 1000 x 625 mm
Artikelnr.  : V021-114
Menge: 1 PCE
Produkt:
  Artikel:
    Artikelnummer: V021-114
    Menge: 0

### 12 ModulDecke-Akustik

**12.1 V024-104, Variotherm ModulPlatte ModulPlatte-Akustik**
Baubiologisch geprüfte Gipsfaser-Platte
18 mm mit fertig
integriertem VarioModul-Rohr
11,6x1,5, Lochung zur Verbesserung
der Akustik, Akustikvlies an der
Rückseite
b  : 625 mm
h  : 1000 mm
Blocklochung  : 8 mm
Lochraster R1  : 15 mm
Lochraster R2  : 16 mm
A  : 0,63 m²
Heiz-/Kühlfläche  : 0,63 m²
Fabrikat  : Variotherm
Typ  : MDA-1000-625-B08
Verpackungseinheit: 1 Stk.
Palette zu  : 50 Stk.
Gewicht  : 10,5 kg
Artikelnr.  : V024-104
Menge: 1 PCE
Produkt:
  Artikel:
    Artikelnummer: V024-104
    Menge: 0

**12.2 V024-109, Variotherm ModulPlatte ModulPlatte-Akustik**
Baubiologisch geprüfte Gipsfaser-Platte
18 mm mit fertig
integriertem VarioModul-Rohr
11,6x1,5, Lochung zur Verbesserung
der Akustik, Akustikvlies an der
Rückseite
b  : 625 mm
h  : 1000 mm
Flächenlochung  : 6 mm
Lochraster R1  : 25 mm
Lochraster R2  : 16 mm
A  : 0,63 m²
Heiz-/Kühlfläche  : 0,63 m²
Fabrikat  : Variotherm
Typ  : MDA-1000-625-F06
Verpackungseinheit: 1 Stk.
Palette zu  : 50 Stk.
Gewicht  : 11,6 kg
Artikelnr.  : V024-109
Menge: 1 PCE
Produkt:
  Artikel:
    Artikelnummer: V024-109
    Menge: 0

**12.3 V024-110, Variotherm ModulPlatte ModulPlatte-Akustik**
Baubiologisch geprüfte Gipsfaser-Platte
18 mm mit fertig
integriertem VarioModul-Rohr
11,6x1,5, Lochung zur Verbesserung
der Akustik, Akustikvlies an der
Rückseite
b  : 625 mm
h  : 1000 mm
Flächenlochung  : 12 mm
Lochraster R1  : 37,5 mm
Lochraster R2  : 32,0 mm
A  : 0,63 m²
Heiz-/Kühlfläche  : 0,63 m²
Fabrikat  : Variotherm
Typ  : MDA-1000-625-F12
Verpackungseinheit: 1 Stk.
Palette zu  : 50 Stk.
Gewicht  : 11,4 kg
Artikelnr.  : V024-110
Menge: 1 PCE
Produkt:
  Artikel:
    Artikelnummer: V024-110
    Menge: 0

### 13 Modul-Sonderplatten für Wand und Decke

### 14 ModulWand/Decke-Classic

**14.1 V020-100, Variotherm ModulPlatte ModulPlatte-Classic**
* Baubiologisch geprüfte Gipsfaserplatte
18 mm
* mit fertig integriertem
VarioModul-Rohr 11,6x1,5 im
Rasterabstand 75 mm
* Markierungen der Schraubpunkte an der
Vorderseite
b  : 625 mm
h  : 2000 mm
hv  : -
A  : 1,25 m²
Heiz-/Kühlfläche  : 1,25 m²
Fabrikat  : Variotherm
Typ (Wand)  : MWC-2000-625
Typ (Decke)  : MDC-2000-625
Verpackungseinheit: 1 Stk.
Palette zu  : 40 Stk.
Gewicht  : 25,5 kg
Artikelnr.  : V020-100
Menge: 1 PCE
Produkt:
  Artikel:
    Artikelnummer: V020-100
    Menge: 0

**14.2 V020-101, Variotherm ModulPlatte ModulPlatte-Classic**
* Baubiologisch geprüfte Gipsfaserplatte
18 mm
* mit fertig integriertem
VarioModul-Rohr 11,6x1,5 im
Rasterabstand 75 mm
* Markierungen der Schraubpunkte an der
Vorderseite
b  : 600 mm
h  : 2000 mm
hv  : -
A  : 1,20 m²
Heiz-/Kühlfläche  : 1,20 m²
Fabrikat  : Variotherm
Typ (Wand)  : MWC-2000-600
Typ (Decke)  : MDC-2000-600
Verpackungseinheit: 1 Stk.
Palette zu  : 40 Stk.
Gewicht  : 24,5 kg
Artikelnr.  : V020-101
Menge: 1 PCE
Produkt:
  Artikel:
    Artikelnummer: V020-101
    Menge: 0

**14.3 V020-102, Variotherm ModulPlatte ModulPlatte-Classic**
* Baubiologisch geprüfte Gipsfaserplatte
18 mm
* mit fertig integriertem
VarioModul-Rohr 11,6x1,5 im
Rasterabstand 75 mm
* Markierungen der Schraubpunkte an der
Vorderseite
b  : 625 mm
h  : 1000 mm
hv  : -
A  : 0,63 m²
Heiz-/Kühlfläche  : 0,63 m²
Fabrikat  : Variotherm
Typ (Wand)  : MWC-1000-625
Typ (Decke)  : MDC-1000-625
Verpackungseinheit: 1 Stk.
Palette zu  : 50 Stk.
Gewicht  : 12,8 kg
Artikelnr.  : V020-102
Menge: 1 PCE
Produkt:
  Artikel:
    Artikelnummer: V020-102
    Menge: 0

**14.4 V020-103, Variotherm ModulPlatte ModulPlatte-Classic**
* Baubiologisch geprüfte Gipsfaserplatte
18 mm
* mit fertig integriertem
VarioModul-Rohr 11,6x1,5 im
Rasterabstand 75 mm
* Markierungen der Schraubpunkte an der
Vorderseite
b  : 600 mm
h  : 1000 mm
hv  : -
A  : 0,60 m²
Heiz-/Kühlfläche  : 0,60 m²
Fabrikat  : Variotherm
Typ (Wand)  : MWC-1000-600
Typ (Decke)  : MDC-1000-600
Verpackungseinheit: 1 Stk.
Palette zu  : 50 Stk.
Gewicht  : 12,2 kg
Artikelnr.  : V020-103
Menge: 1 PCE
Produkt:
  Artikel:
    Artikelnummer: V020-103
    Menge: 0

**14.5 V020-104, Variotherm ModulPlatte ModulPlatte-Classic**
* Baubiologisch geprüfte Gipsfaserplatte
18 mm
* mit fertig integriertem
VarioModul-Rohr 11,6x1,5 im
Rasterabstand 75 mm
* Markierungen der Schraubpunkte an der
Vorderseite
b  : 312 mm
h  : 2000 mm
hv  : -
A  : 0,62 m²
Heiz-/Kühlfläche  : 0,62 m²
Fabrikat  : Variotherm
Typ (Wand)  : MWC-2000-312
Typ (Decke)  : MDC-2000-312
Verpackungseinheit: 1 Stk.
Palette zu  : 80 Stk.
Gewicht  : 12,6 kg
Artikelnr.  : V020-104
Menge: 1 PCE
Produkt:
  Artikel:
    Artikelnummer: V020-104
    Menge: 0

**14.6 V020-120, Variotherm ModulPlatte ModulPlatte-Classic**
* Baubiologisch geprüfte Gipsfaserplatte
18 mm
* mit fertig integriertem
VarioModul-Rohr 11,6x1,5 im
Rasterabstand 75 mm
* Markierungen der Schraubpunkte an der
Vorderseite
b  : 625 mm
h  : 1000 mm
hv  : 300 mm
A  : 0,63 m²
Heiz-/Kühlfläche  : 0,48 m²
Fabrikat  : Variotherm
Typ (Wand)  : MWC-1000-625-V300
Typ (Decke)  : MDC-1000-625-V300
Verpackungseinheit: 1 Stk.
Palette zu  : 50 Stk.
Gewicht  : 13,0 kg
Artikelnr.  : V020-120
Menge: 1 PCE
Produkt:
  Artikel:
    Artikelnummer: V020-120
    Menge: 0

**14.7 V020-121, Variotherm ModulPlatte ModulPlatte-Classic**
* Baubiologisch geprüfte Gipsfaserplatte
18 mm
* mit fertig integriertem
VarioModul-Rohr 11,6x1,5 im
Rasterabstand 75 mm
* Markierungen der Schraubpunkte an der
Vorderseite
b  : 600 mm
h  : 1000 mm
hv  : 300 mm
A  : 0,60 m²
Heiz-/Kühlfläche  : 0,46 m²
Fabrikat  : Variotherm
Typ (Wand)  : MWC-1000-600-V300
Typ (Decke)  : MDC-1000-600-V300
Verpackungseinheit: 1 Stk.
Palette zu  : 50 Stk.
Gewicht  : 12,5 kg
Artikelnr.  : V020-121
Menge: 1 PCE
Produkt:
  Artikel:
    Artikelnummer: V020-121
    Menge: 0

**14.8 V020-122, Variotherm ModulPlatte ModulPlatte-Classic**
* Baubiologisch geprüfte Gipsfaserplatte
18 mm
* mit fertig integriertem
VarioModul-Rohr 11,6x1,5 im
Rasterabstand 75 mm
* Markierungen der Schraubpunkte an der
Vorderseite
b  : 625 mm
h  : 2000 mm
hv  : 200 mm
A  : 1,25 m²
Heiz-/Kühlfläche  : 1,17 m²
Fabrikat  : Variotherm
Typ (Wand)  : MWC-2000-625-V200
Typ (Decke)  : MDC-2000-625-V200
Verpackungseinheit: 1 Stk.
Palette zu  : 40 Stk.
Gewicht  : 24,8 kg
Artikelnr.  : V020-122
Menge: 1 PCE
Produkt:
  Artikel:
    Artikelnummer: V020-122
    Menge: 0

**14.9 V020-123, Variotherm ModulPlatte ModulPlatte-Classic**
* Baubiologisch geprüfte Gipsfaserplatte
18 mm
* mit fertig integriertem
VarioModul-Rohr 11,6x1,5 im
Rasterabstand 75 mm
* Markierungen der Schraubpunkte an der
Vorderseite
b  : 600 mm
h  : 2000 mm
hv  : 200 mm
A  : 1,20 m²
Heiz-/Kühlfläche  : 1,12 m²
Fabrikat  : Variotherm
Typ (Wand)  : MWC-2000-600-V200
Typ (Decke)  : MDC-2000-600-V200
Verpackungseinheit: 1 Stk.
Palette zu  : 40 Stk.
Gewicht  : 24,0 kg
Artikelnr.  : V020-123
Menge: 1 PCE
Produkt:
  Artikel:
    Artikelnummer: V020-123
    Menge: 0

**14.10 V020-124, Variotherm ModulPlatte ModulPlatte-Classic**
* Baubiologisch geprüfte Gipsfaserplatte
18 mm
* mit fertig integriertem
VarioModul-Rohr 11,6x1,5 im
Rasterabstand 75 mm
* Markierungen der Schraubpunkte an der
Vorderseite
b  : 625 mm
h  : 2000 mm
hv  : 400 mm
A  : 1,25 m²
Heiz-/Kühlfläche  : 1,04 m²
Fabrikat  : Variotherm
Typ (Wand)  : MWC-2000-600-V400
Typ (Decke)  : MDC-2000-600-V400
Verpackungseinheit: 1 Stk.
Palette zu  : 40 Stk.
Gewicht  : 25,8 kg
Artikelnr.  : V020-124
Menge: 1 PCE
Produkt:
  Artikel:
    Artikelnummer: V020-124
    Menge: 0

**14.11 V020-125, Variotherm ModulPlatte ModulPlatte-Classic**
* Baubiologisch geprüfte Gipsfaserplatte
18 mm
* mit fertig integriertem
VarioModul-Rohr 11,6x1,5 im
Rasterabstand 75 mm
* Markierungen der Schraubpunkte an der
Vorderseite
b  : 600 mm
h  : 2000 mm
hv  : 400 mm
A  : 1,20 m²
Heiz-/Kühlfläche  : 1,00 m²
Fabrikat  : Variotherm
Typ (Wand)  : MWC-2000-600-V400
Typ (Decke)  : MDC-2000-600-V400
Verpackungseinheit: 1 Stk.
Palette zu  : 40 Stk.
Gewicht  : 24,8 kg
Artikelnr.  : V020-125
Menge: 1 PCE
Produkt:
  Artikel:
    Artikelnummer: V020-125
    Menge: 0

**14.12 V020-126, Variotherm ModulPlatte ModulPlatte-Classic**
* Baubiologisch geprüfte Gipsfaserplatte
18 mm
* mit fertig integriertem
VarioModul-Rohr 11,6x1,5 im
Rasterabstand 75 mm
* Markierungen der Schraubpunkte an der
Vorderseite
b  : 625 mm
h  : 2000 mm
hv  : 600 mm
A  : 1,25 m²
Heiz-/Kühlfläche  : 0,92 m²
Fabrikat  : Variotherm
Typ (Wand)  : MWC-2000-625-V600
Typ (Decke)  : MDC-2000-625-V600
Verpackungseinheit: 1 Stk.
Palette zu  : 40 Stk.
Gewicht  : 25,4 kg
Artikelnr.  : V020-126
Menge: 1 PCE
Produkt:
  Artikel:
    Artikelnummer: V020-126
    Menge: 0

**14.13 V020-127, Variotherm ModulPlatte ModulPlatte-Classic**
* Baubiologisch geprüfte Gipsfaserplatte
18 mm
* mit fertig integriertem
VarioModul-Rohr 11,6x1,5 im
Rasterabstand 75 mm
* Markierungen der Schraubpunkte an der
Vorderseite
b  : 600 mm
h  : 2000 mm
hv  : 600 mm
A  : 1,20 m²
Heiz-/Kühlfläche  : 0,88 m²
Fabrikat  : Variotherm
Typ (Wand)  : MWC-2000-600-V600
Typ (Decke)  : MDC-2000-600-V600
Verpackungseinheit: 1 Stk.
Palette zu  : 40 Stk.
Gewicht  : 24,6 kg
Artikelnr.  : V020-127
Menge: 1 PCE
Produkt:
  Artikel:
    Artikelnummer: V020-127
    Menge: 0

**14.14 V020-128, Variotherm ModulPlatte ModulPlatte-Classic**
* Baubiologisch geprüfte Gipsfaserplatte
18 mm
* mit fertig integriertem
VarioModul-Rohr 11,6x1,5 im
Rasterabstand 75 mm
* Markierungen der Schraubpunkte an der
Vorderseite
b  : 625 mm
h  : 2000 mm
hv  : 800 mm
A  : 1,25 m²
Heiz-/Kühlfläche  : 0,79 m²
Fabrikat  : Variotherm
Typ (Wand)  : MWC-2000-625-V800
Typ (Decke)  : MDC-2000-625-V800
Verpackungseinheit: 1 Stk.
Palette zu  : 40 Stk.
Gewicht  : 26,2 kg
Artikelnr.  : V020-128
Menge: 1 PCE
Produkt:
  Artikel:
    Artikelnummer: V020-128
    Menge: 0

**14.15 V020-129, Variotherm ModulPlatte ModulPlatte-Classic**
* Baubiologisch geprüfte Gipsfaserplatte
18 mm
* mit fertig integriertem
VarioModul-Rohr 11,6x1,5 im
Rasterabstand 75 mm
* Markierungen der Schraubpunkte an der
Vorderseite
b  : 600 mm
h  : 2000 mm
hv  : 800 mm
A  : 1,20 m²
Heiz-/Kühlfläche  : 0,76 m²
Fabrikat  : Variotherm
Typ (Wand)  : MWC-2000-600-V800
Typ (Decke)  : MDC-2000-600-V800
Verpackungseinheit: 1 Stk.
Palette zu  : 40 Stk.
Gewicht  : 25,1 kg
Artikelnr.  : V020-129
Menge: 1 PCE
Produkt:
  Artikel:
    Artikelnummer: V020-129
    Menge: 0

**14.16 V020-105, Variotherm ModulPlatte ModulPlatte-Classic**
* Baubiologisch geprüfte Gipsfaserplatte
18 mm
* mit fertig integriertem
VarioModul-Rohr 11,6x1,5 im
Rasterabstand 75 mm
* Markierungen der Schraubpunkte an der
Vorderseite
b  : 625 mm
h  : 1500 mm
hv  : -
A  : 0,94 m²
Heiz-/Kühlfläche  : 0,94 m²
Fabrikat  : Variotherm
Typ (Wand)  : MWC-1500-625
Typ (Decke)  : MDC-1500-625
Verpackungseinheit: 1 Stk.
Palette zu  : 40 Stk.
Gewicht  : 19,2 kg
Artikelnr.  : V020-105
Menge: 1 PCE
Produkt:
  Artikel:
    Artikelnummer: V020-105
    Menge: 0

**14.17 V020-106, Variotherm ModulPlatte ModulPlatte-Classic**
* Baubiologisch geprüfte Gipsfaserplatte
18 mm
* mit fertig integriertem
VarioModul-Rohr 11,6x1,5 im
Rasterabstand 75 mm
* Markierungen der Schraubpunkte an der
Vorderseite
b  : 600 mm
h  : 1500 mm
hv  : -
A  : 0,90 m²
Heiz-/Kühlfläche  : 0,90 m²
Fabrikat  : Variotherm
Typ (Wand)  : MWC-1500-600
Typ (Decke)  : MDC-1500-600
Verpackungseinheit: 1 Stk.
Palette zu  : 40 Stk.
Gewicht  : 19,2 kg
Artikelnr.  : V020-106
Menge: 1 PCE
Produkt:
  Artikel:
    Artikelnummer: V020-106
    Menge: 0

**14.18 V020-107, Variotherm ModulPlatte ModulPlatte-Classic**
* Baubiologisch geprüfte Gipsfaserplatte
18 mm
* mit fertig integriertem
VarioModul-Rohr 11,6x1,5 im
Rasterabstand 75 mm
* Markierungen der Schraubpunkte an der
Vorderseite
b  : 625 mm
h  : 2500 mm
hv  : -
A  : 1,56 m²
Heiz-/Kühlfläche  : 1,56 m²
Fabrikat  : Variotherm
Typ (Wand)  : MWC-2500-625
Typ (Decke)  : MDC-2500-625
Verpackungseinheit: 1 Stk.
Palette zu  : 40 Stk.
Gewicht  : 31,8 kg
Artikelnr.  : V020-107
Menge: 1 PCE
Produkt:
  Artikel:
    Artikelnummer: V020-107
    Menge: 0

**14.19 V020-108, Variotherm ModulPlatte ModulPlatte-Classic**
* Baubiologisch geprüfte Gipsfaserplatte
18 mm
* mit fertig integriertem
VarioModul-Rohr 11,6x1,5 im
Rasterabstand 75 mm
* Markierungen der Schraubpunkte an der
Vorderseite
b  : 600 mm
h  : 2500 mm
hv  : -
A  : 1,50 m²
Heiz-/Kühlfläche  : 1,50 m²
Fabrikat  : Variotherm
Typ (Wand)  : MWC-2500-600
Typ (Decke)  : MDC-2500-600
Verpackungseinheit: 1 Stk.
Palette zu  : 40 Stk.
Gewicht  : 31,8 kg
Artikelnr.  : V020-108
Menge: 1 PCE
Produkt:
  Artikel:
    Artikelnummer: V020-108
    Menge: 0

**14.20 V020-140, Variotherm ModulPlatte ModulPlatte-Classic, Rohrabstand 105 mm**
* Baubiologisch geprüfte Gipsfaserplatte
18 mm
* mit fertig integriertem
VarioModul-Rohr 11,6x1,5 im
Rasterabstand 105 mm
* Markierungen der Schraubpunkte an der
Vorderseite
b  : 625 mm
h  : 2000 mm
hv  : -
A  : 1,25 m²
Heiz-/Kühlfläche  : 1,25 m²
Fabrikat  : Variotherm
Typ (Wand)  : MWC-2000-625-105
Typ (Decke)  : MDC-2000-625-105
Verpackungseinheit: 1 Stk.
Palette zu  : 40 Stk.
Gewicht  : 25,6 kg
Artikelnr.  : V020-140
Menge: 1 PCE
Produkt:
  Artikel:
    Artikelnummer: V020-140
    Menge: 0

**14.21 V020-141, Variotherm ModulPlatte ModulPlatte-Classic, Rohrabstand 105 mm**
* Baubiologisch geprüfte Gipsfaserplatte
18 mm
* mit fertig integriertem
VarioModul-Rohr 11,6x1,5 im
Rasterabstand 105 mm
* Markierungen der Schraubpunkte an der
Vorderseite
b  : 625 mm
h  : 1500 mm
hv  : -
A  : 0,94 m²
Heiz-/Kühlfläche  : 0,94 m²
Fabrikat  : Variotherm
Typ (Wand)  : MWC-1500-625-105
Typ (Decke)  : MDC-1500-625-105
Verpackungseinheit: 1 Stk.
Palette zu  : 40 Stk.
Gewicht  : 19,2 kg
Artikelnr.  : V020-141
Menge: 1 PCE
Produkt:
  Artikel:
    Artikelnummer: V020-141
    Menge: 0

**14.22 V020-142, Variotherm ModulPlatte ModulPlatte-Classic, Rohrabstand 105 mm**
* Baubiologisch geprüfte Gipsfaserplatte
18 mm
* mit fertig integriertem
VarioModul-Rohr 11,6x1,5 im
Rasterabstand 105 mm
* Markierungen der Schraubpunkte an der
Vorderseite
b  : 625 mm
h  : 1000 mm
hv  : -
A  : 0,63 m²
Heiz-/Kühlfläche  : 0,63 m²
Fabrikat  : Variotherm
Typ (Wand)  : MWC-1000-625-105
Typ (Decke)  : MDC-1000-625-105
Verpackungseinheit: 1 Stk.
Palette zu  : 50 Stk.
Gewicht  : 12,9 kg
Artikelnr.  : V020-142
Menge: 1 PCE
Produkt:
  Artikel:
    Artikelnummer: V020-142
    Menge: 0

**14.23 V020-130, Variotherm ModulPlatte ModulPlatte-Classic**
* Baubiologisch geprüfte Gipsfaserplatte
18 mm
* mit fertig integriertem
VarioModul-Rohr 11,6x1,5 im
Rasterabstand 75 mm
* Markierungen der Schraubpunkte an der
Vorderseite
b  : 312 mm
h  : 2000 mm
hv  : 500 mm
A  : 0,62 m²
Heiz-/Kühlfläche  : 0,47 m²
Fabrikat  : Variotherm
Typ (Wand)  : MWC-2000-312-V500
Typ (Decke)  : MDC-2000-312-V500
Verpackungseinheit: 1 Stk.
Palette zu  : 80 Stk.
Gewicht  : 12,8 kg
Artikelnr.  : V020-130
Menge: 1 PCE
Produkt:
  Artikel:
    Artikelnummer: V020-130
    Menge: 0

### 15 Montage- und Planungsanleitungen

**15.1 VPLAN1, Variotherm Planungshandbuch SystemWand**
Menge: 1 PCE
Produkt:
  Artikel:
    Artikelnummer: VPLAN1
    Menge: 0

**15.2 VPLAN2, Variotherm Planungshandbuch Heizleisten**
Menge: 1 PCE
Produkt:
  Artikel:
    Artikelnummer: VPLAN2
    Menge: 0

**15.3 VPLAN3, Variotherm Planungshandbuch Nassestrich Fußbodenheizungen**
Menge: 1 PCE
Produkt:
  Artikel:
    Artikelnummer: VPLAN3
    Menge: 0

**15.4 VMONT1, Variotherm Montageanleitung SystemWand**
Die jeweils gültige Montageanleitung
ist Bestandteil unserer Garantie- und
Gewährleistung.
Menge: 1 PCE
Produkt:
  Artikel:
    Artikelnummer: VMONT1
    Menge: 0

**15.5 VMONT2, Variotherm Montageanleitung Heizleisten**
Die jeweils gültige Montageanleitung
ist Bestandteil unserer Garantie- und
Gewährleistung.
Menge: 1 PCE
Produkt:
  Artikel:
    Artikelnummer: VMONT2
    Menge: 0

**15.6 VMONT3, Variotherm Montageanleitung Nassestrich Fußbodenheizungen**
Die jeweils gültige Montageanleitung
ist Bestandteil unserer Garantie- und
Gewährleistung.
Menge: 1 PCE
Produkt:
  Artikel:
    Artikelnummer: VMONT3
    Menge: 0

**15.7 VMONT5, Variotherm Montageanleitung Bodenkanalheizung**
Die jeweils gültige Montageanleitung
ist Bestandteil unserer Garantie- und
Gewährleistung.
Menge: 1 PCE
Produkt:
  Artikel:
    Artikelnummer: VMONT5
    Menge: 0

**15.8 VMONT6, Variotherm Montageanleitung ModulWand**
Die jeweils gültige Montageanleitung
ist Bestandteil unserer Garantie- und
Gewährleistung.
Menge: 1 PCE
Produkt:
  Artikel:
    Artikelnummer: VMONT6
    Menge: 0

**15.9 VMONT7, Variotherm Montageanleitung EasyFlexWand/Decke**
Die jeweils gültige Montageanleitung
ist Bestandteil unserer Garantie- und
Gewährleistung.
Menge: 1 PCE
Produkt:
  Artikel:
    Artikelnummer: VMONT7
    Menge: 0

**15.10 VMONT4R, Variotherm Montageanleitung ModulRasterDecke**
Die jeweils gültige Montageanleitung
ist Bestandteil unserer Garantie- und
Gewährleistung.
Menge: 1 PCE
Produkt:
  Artikel:
    Artikelnummer: VMONT4R
    Menge: 0

**15.11 VMONT9, Variotherm Montage/Planung Verteilen und Regeln**
Die jeweils gültige Montageanleitung
ist Bestandteil unserer Garantie- und
Gewährleistung.
Menge: 1 PCE
Produkt:
  Artikel:
    Artikelnummer: VMONT9
    Menge: 0

**15.12 VMONT4, Variotherm Montageanleitung ModulDecke**
Die jeweils gültige Montageanleitung
ist Bestandteil unserer Garantie- und
Gewährleistung.
Menge: 1 PCE
Produkt:
  Artikel:
    Artikelnummer: VMONT4
    Menge: 0

**15.13 VPLAN6, Variotherm Planungshandbuch ModulWand**
Menge: 1 PCE
Produkt:
  Artikel:
    Artikelnummer: VPLAN6
    Menge: 0

**15.14 VMONT3S, Variotherm Montageanleitung Industrie Fußbodenheizungen**
Die jeweils gültige Montageanleitung
ist Bestandteil unserer Garantie- und
Gewährleistung.
Menge: 1 PCE
Produkt:
  Artikel:
    Artikelnummer: VMONT3S
    Menge: 0

**15.15 VPLAN4, Variotherm Planungshandbuch ModulDecke**
Menge: 1 PCE
Produkt:
  Artikel:
    Artikelnummer: VPLAN4
    Menge: 0

**15.16 VPLAN5, Variotherm Planungshandbuch BKH**
Menge: 1 PCE
Produkt:
  Artikel:
    Artikelnummer: VPLAN5
    Menge: 0

**15.17 VPLAN9, Variotherm Planungshandbuch Wärme-/Kühlleistungen**
Menge: 1 PCE
Produkt:
  Artikel:
    Artikelnummer: VPLAN9
    Menge: 0

**15.18 VBOOK8, Variotherm Planungs- und Montageanleitung FBHK**
Die jeweils gültige Planungs- und
Montageanleitung ist Bestandteil unserer
Garantie- und Gewährleistung.
Menge: 1 PCE
Produkt:
  Artikel:
    Artikelnummer: VBOOK8
    Menge: 0

**15.19 VBOOK6, Variotherm Planungs- und Montageanleitung MWHK**
Die jeweils gültige Planungs- und
Montageanleitung ist Bestandteil unserer
Garantie- und Gewährleistung.
Menge: 1 PCE
Produkt:
  Artikel:
    Artikelnummer: VBOOK6
    Menge: 0

**15.20 VBOOK4, Variotherm Planungs- und Montageanleitung MDKH**
Die jeweils gültige Planungs- und
Montageanleitung ist Bestandteil unserer
Garantie- und Gewährleistung.
Menge: 1 PCE
Produkt:
  Artikel:
    Artikelnummer: VBOOK4
    Menge: 0

**15.21 VBOOK9, Variotherm Planungs- und Montageanleitung VER**
Die jeweils gültige Planungs- und
Montageanleitung ist Bestandteil unserer
Garantie- und Gewährleistung.
Menge: 1 PCE
Produkt:
  Artikel:
    Artikelnummer: VBOOK9
    Menge: 0

**15.22 VBOOK1, Variotherm Planungs- und Montageanleitung EDKH**
Die jeweils gültige Planungs- und
Montageanleitung ist Bestandteil unserer
Garantie- und Gewährleistung.
Menge: 1 PCE
Produkt:
  Artikel:
    Artikelnummer: VBOOK1
    Menge: 0

**15.23 VBOOK7, Variotherm Planungs- und Montageanleitung MWHK**
Die jeweils gültige Planungs- und
Montageanleitung ist Bestandteil unserer
Garantie- und Gewährleistung.
Menge: 1 PCE
Produkt:
  Artikel:
    Artikelnummer: VBOOK7
    Menge: 0

### 16 Regelungen

**16.1 RT45, Variotherm RTLT-Ventil**
RT45, RTLT-Ventil
Rücklauftemperaturbegrenzer mit vier
Anschlüssen 3/4" Eurokonus, Vor- und
Rücklauf absperrbar, KFE-Hähne zum
Entlüften und Spülen, Regulierventil
mit
Durchflussanzeiger 0,5 - 2,5 l/min,
Thermostatkopf, im UP-Kasten mit
Schnellfixierung (BxHxT=300x200x60mm),
Bauschutzabdeckung, geschlossene
Kunststoffabdeckplatte weiß
(BxH=340x235mm)
Fabrikat  : Variotherm
Verpackungseinheit: 1 Stk.
Gewicht  : 3,2 kg
Artikelnummer  : RT45
Menge: 1 PCE
Produkt:
  Artikel:
    Artikelnummer: RT45
    Menge: 0

**16.2 VT30, Variotherm Stellantrieb 230 V**
VT30, Stellantrieb 230 V
passend auf das Vorlaufsegment des
Heizkreisverteilers, 230 V, stromlos
geschlossen, First-Open-Funktion,
Steckmontage-Clipfunktion,
Funktionsanzeiger, inkl. Adapter
M30x1,5, nur 1 Watt Aufnahmeleistung
Anschlussleitung: 2x0,75 mm², Länge 1 m
Fabrikat  : Variotherm
Verpackungseinheit: 1 Stk.
Gewicht  : 130 g
Artikelnr.  : VT30
Menge: 1 PCE
Produkt:
  Artikel:
    Artikelnummer: VT30
    Menge: 0

**16.3 VT31, Variotherm Stellantrieb 24 V**
VT31, Stellantrieb 24 V
passend auf das Vorlaufsegment des
Heizkreisverteilers, 24 V, stromlos
geschlossen, First-Open-Funktion,
Steckmontage-Clipfunktion,
Funktionsanzeiger, inkl. Adapter
M30x1,5, nur 1 Watt Aufnahmeleistung
Anschlussleitung: 2x0,75 mm², Länge 1 m
Fabrikat  : Variotherm
Verpackungseinheit: 1 Stk.
Gewicht  : 130 g
Artikelnr.  : VT31
Menge: 1 PCE
Produkt:
  Artikel:
    Artikelnummer: VT31
    Menge: 0

**16.4 VT33, Variotherm Stellantrieb mit Endschalter**
VT33, Stellantrieb 230 V mit Endschalter
passend auf das Vorlaufsegment des
Heizkreisverteilers, 230 V, stromlos
geschlossen, First-Open-Funktion,
Steckmontage-Clipfunktion,
Funktionsanzeiger, inkl. Adapter
M30x1,5, nur 1 Watt Aufnahmeleistung
Anschlussleitung: 4x0,75 mm², Länge 1 m
Fabrikat  : Variotherm
Verpackungseinheit: 1 Stk.
Gewicht  : 200 g
Artikelnr.  : VT33
Menge: 1 PCE
Produkt:
  Artikel:
    Artikelnummer: VT33
    Menge: 0

**16.5 VT35, Variotherm Stellantrieb 24 V mit Endschalter**
VT35, Stellantrieb 24 V mit Endschalter
passend auf das Vorlaufsegment des
Heizkreisverteilers, 24 V, stromlos
geschlossen, First-Open-Funktion,
Steckmontage-Clipfunktion,
Funktionsanzeiger, inkl. Adapter
M30x1,5, nur 1 Watt Aufnahmeleistung
Anschlussleitung: 4x0,75 mm², Länge 1 m
Fabrikat  : Variotherm
Verpackungseinheit: 1 Stk.
Gewicht  : 200 g
Artikelnr.  : VT35
Menge: 1 PCE
Produkt:
  Artikel:
    Artikelnummer: VT35
    Menge: 0

**16.6 RT46, Variotherm RTL-Ventil**
RT46, RTL-Ventil
Rücklauftemperaturbegrenzer mit vier
Anschlüssen 3/4" Eurokonus, Vor- und
Rücklauf absperrbar, KFE-Hähne zum
Entlüften und Spülen, Regulierventil
mit
Durchflussanzeiger 0,5 - 2,5 l/min, im
UP-Kasten mit Schnellfixierung
(BxHxT=300x200x60mm),
Bauschutzabdeckung, geschlossene
Kunststoffabdeckplatte weiß
(BxH=340x235mm)
Fabrikat  : Variotherm
Verpackungseinheit: 1 Stk.
Gewicht  : 3,0 kg
Artikelnummer  : RT46
Menge: 1 PCE
Produkt:
  Artikel:
    Artikelnummer: RT46
    Menge: 0

**16.7 RT43, Variotherm Raumthermostat elektronisch, PIANO HK(T) mit Uhr**
RT43, Elektronischer Raumthermostat
PIANO HK(T) mit Uhr
Betriebsart: Heizen, Kühlen
Betriebsspannung: 230 V AC, 50 Hz
Ausgang: Relaisausgang potentialfrei
(Schließer), 5 A, 230 V AC
Temperaturbereich: +5 bis +30 °C
Schaltdifferenz: ±0,1 bis ±1,3 K
einstellbar
Schutzart: IP 30
Ausstattung:
* Halbleitersensor intern
* Schraubanschlüsse
* Digital-Uhr mit Wochenprogramm
* 32 Schaltpunkte (Heizen) und
32 Schaltpunkte (Kühlen)
* Optional: Taupunktwächter (RT422)
Zustandsanzeige: LED rot
Schutzklasse: II
Größe (H×B×T): 81×81×16(36) mm
Befestigung: auf UP-Dose
Farbe: RAL 9010 Reinweiß
Fabrikat  : Variotherm
Typ  : PIANO HK(T) mit Uhr
Gewicht  : 190 g
Artikelnr.: RT43
Menge: 1 PCE
Produkt:
  Artikel:
    Artikelnummer: RT43
    Menge: 0

**16.8 RT464, Variotherm Verlängerung Thermostatkopf RTLT-Ventil**
RT464, Variotherm Verlängerung für
RTLT-Ventil, Thermostatkopf-Verlängerung
30 mm
Menge: 1 PCE
Produkt:
  Artikel:
    Artikelnummer: RT464
    Menge: 0

**16.9 RT422, Variotherm Taupunktwächter**
Taupunktwächter für RT42 und RT43
Fabrikat  : Variotherm
Gewicht  : 120 g
Artikelnr.  : RT422
Menge: 1 PCE
Produkt:
  Artikel:
    Artikelnummer: RT422
    Menge: 0

**16.10 RT461, Variotherm Stellantrieb-Set für RTL-Ventil**
Menge: 1 PCE
Produkt:
  Artikel:
    Artikelnummer: RT461
    Menge: 0

**16.11 RT48, Variotherm Raumthermostat elektronisch, TOUCH HK**
RT48, Elektronischer Raumthermostat
TOUCH HK
Betriebsart: Heizen, Kühlen
Betriebsspannung: 230 V AC, 50 Hz
Ausgang: Triacausgang potentialbehaftet
(Schließer), 0,8 A, 230 V AC (max. 8
Stellantriebe VT30/VT33 bzw. 1 Stk.
Variotherm Pumpe PVS/PMS)
Temperaturbereich: +5 bis +35 °C
Schaltdifferenz: ±0,1 bis ±1,0 K
einstellbar
Schutzart: IP 30
Ausstattung:
* LED Digitalanzeige, dimmbar
* 3 Sensortasten (Touch)
* Change-Over-Eingang für externe
Umschaltung Heizen/Kühlen
* Halbleitersensor intern
* Push-in-Anschlüsse
* Fühlerabgleich
* Einstellbares Regelverhalten:
2-Punkt oder PWM
Zustandsanzeige: LED rot (Heizen) und
LED blau (Kühlen)
Schutzklasse: II
Größe (H×B×T): 81×81×16(36) mm
Befestigung: auf UP-Dose
Farbe: Weiß
Fabrikat  : Variotherm
Typ  : TOUCH HK
Gewicht  : 100 g
Artikelnr.: RT48
Menge: 1 PCE
Produkt:
  Artikel:
    Artikelnummer: RT48
    Menge: 0

**16.12 RT49, Variotherm Raumthermostat elektronisch, TOUCH HC(D)**
RT49, Elektronischer Raumthermostat
TOUCH HC(D)
Betriebsart: Heizen, Kühlen,
Taupunktüberwachung (optional)
Betriebsspannung: 230 V AC, 50 Hz
Ausgang: Triacausgang potentialbehaftet
(Schließer), 0,8 A, 230 V AC (max. 8
Stellantriebe VT30/VT33 bzw. 1 Stk.
Variotherm Pumpe PVS/PMS)
Temperaturbereich: +5 bis +35 °C
Schaltdifferenz: ±0,1 bis ±1,0 K
einstellbar
Schutzart: IP 30
Ausstattung:
* LED Digitalanzeige, dimmbar
* 3 Sensortasten (Touch)
* Change-Over-Eingang für externe
Umschaltung Heizen/Kühlen
* Halbleitersensor intern
* Push-in-Anschlüsse
* Fühlerabgleich
* Einstellbares Regelverhalten:
2-Punkt oder PWM
* Taupunktüberwachung: externer
Taupunktsensor DPS erforderlich
Zustandsanzeige: LED rot (Heizen) und
LED blau (Kühlen)
Schutzklasse: II
Größe (H×B×T): 81×81×16(36*) mm
* inkl. Elektronik
Befestigung: auf UP-Dose
Farbe: Weiß
Fabrikat  : Variotherm
Typ  : TOUCH HC(D)
Gewicht  : 100 g
Artikelnr.: RT49
Menge: 1 PCE
Produkt:
  Artikel:
    Artikelnummer: RT49
    Menge: 0

**16.13 RT495, Variotherm Taupunktsensor DPS für RT49 Touch HC(D) mit Wärmeleitpaste**
Menge: 1 PCE
Produkt:
  Artikel:
    Artikelnummer: RT495
    Menge: 0

**16.14 VT36, Variotherm Stellantrieb 230 V *stromlos offen***
VT36, Stellantrieb 230 V
passend auf das Vorlaufsegment des
Heizkreisverteilers, 230 V, *stromlos
offen*, First-Open-Funktion,
Steckmontage-Clipfunktion,
Funktionsanzeiger, inkl. Adapter
M30x1,5, nur 1 Watt Aufnahmeleistung
Anschlussleitung: 2x0,75 mm², Länge 1 m
Fabrikat  : Variotherm
Verpackungseinheit: 1 Stk.
Gewicht  : 130 g
Artikelnr.  : VT36
Menge: 1 PCE
Produkt:
  Artikel:
    Artikelnummer: VT36
    Menge: 0

### 17 Rohrisolierungen

**17.1 Z24, Variotherm Isolierschlauch 4 mm**
Z24, Isolierschlauch 4 mm
zur Isolation der Zuleitungen vom
Heiz-/Kühlkreisverteiler zu den
jeweiligen Heiz-/Kühlflächen
Brandverhalten gemäß EN 13501-1:
EL,d0
Fabrikat  : Variotherm
Verpackungseinheit: 20 m Rolle
Gewicht  : 170 g/Rolle
Artikelnr.  : Z24
Menge: 1 MTR
Produkt:
  Artikel:
    Artikelnummer: Z24
    Menge: 0

**17.2 V1226, Variotherm VarioModul-Rohr 16x2, 6 mm vorisoliert**
V1226, Vorisoliertes Variomodul-Rohr
16x2

*Alu-Mehrschicht-Verbundrohr 16x2
(PE-RT/AL/PE)
* 100 % Sauerstoff-diffusionsdicht
* 70 °C, 6 bar
* Isolierung: Polyethylen-Weichschaum
Brandverhalten gemäß EN 14313:
CL-s1,d0
Fabrikat  : Variotherm
Dämmstärke  : 6 mm
Verpackungseinheit: 100 m pro Rolle
Gewicht  : 14,0 kg/Rolle
Artikelnummer  : V1226
Menge: 1 MTR
Produkt:
  Artikel:
    Artikelnummer: V1226
    Menge: 0

**17.3 V1227, Variotherm VarioModul-Rohr 16x2, 9 mm vorisoliert**
V1227, Vorisoliertes Variomodul-Rohr
16x2

*Alu-Mehrschicht-Verbundrohr 16x2
(PE-RT/AL/PE)
* 100 % Sauerstoff-diffusionsdicht
* 70 °C, 6 bar
* Isolierung: Polyethylen-Weichschaum
Brandverhalten gemäß EN 14313:
CL-s1,d0
Fabrikat  : Variotherm
Dämmstärke  : 9 mm
Verpackungseinheit: 100 m pro Rolle
Gewicht  : 14,9 kg/Rolle
Artikelnummer  : V1226
Menge: 1 MTR
Produkt:
  Artikel:
    Artikelnummer: V1227
    Menge: 0

**17.4 V2803, Variotherm Haltebügel Ø35 doppelt**
V2803, Haltebügel Ø35
zur Fixierung des vorisolierten
VarioModul-Rohres
Fabrikat  : Variotherm
Variante  : Doppelt
Verpackungseinheit: Karton à 50 Stk.
Gewicht  : 2,3 kg/Karton
Artikelnummer  : V2803
Menge: 100 PCE
Produkt:
  Artikel:
    Artikelnummer: V2803
    Menge: 0

**17.5 V2802, Variotherm Haltebügel Ø35 einfach**
V2802, Haltebügel Ø35
zur Fixierung des vorisolierten
VarioModul-Rohres
Fabrikat  : Variotherm
Variante  : Einfach
Verpackungseinheit: Karton à 100 Stk.
Gewicht  : 2,6 kg/Karton
Artikelnummer  : V2802
Menge: 100 PCE
Produkt:
  Artikel:
    Artikelnummer: V2802
    Menge: 0

### 18 System-Wandheizung/Kühlung 010

**18.1 V1610, Variotherm VarioSchiene 16 für SWHK2 und SWHK3**
V1610, VarioSchiene 16
VarioSchiene aus PE mit nur 21 mm
Aufbauhöhe, zum Einrasten des
VarioProFil-Rohres 16x2, kann durch eine
spezielle Klick-Technik beliebig
verlängert werden, Rasterabstand 50 mm
Fabrikat  : Variotherm
Verpackungseinheit: 1 m, Karton 50 m
Gewicht  : 120 g
Artikelnr.  : V1610
Menge: 1 MTR
Produkt:
  Artikel:
    Artikelnummer: V1610
    Menge: 0

**18.2 V274, Variotherm Putzgitter 7 x 8 mm**
V274, Putzgitter 7 x 8 mm
Spezial-Glasfasergewebe, vermindert
wirksam Putzrisse, 7 x 8 mm, lichte
Maschenweite, geprüft nach DIN EN 12127
/ DIN EN ISO 13934-1
Fabrikat  : Variotherm
Verpackungseinheit: 50 m² Rolle
Gewicht  : 8,6 kg/Rolle
Höchstzugkraft  : 2000 N pro 5 cm
Artikelnr.  : V274
Menge: 1 MTK
Produkt:
  Artikel:
    Artikelnummer: V274
    Menge: 0

**18.3 V281, Variotherm Nageldübel für VarioSchiene und Haltebügel**
V281, Nageldübel
zur Befestigung der VarioSchiene und des
Haltebügels, für Untergründe: Beton,
Vollziegel
Durchmesser 6 mm, Länge 60 mm
Fabrikat  : Variotherm
Verpackungseinheit: Karton zu 200 Stk.
Gewicht  : 1,3 kg/Karton
Artikelnr.  : V281
Menge: 100 PCE
Produkt:
  Artikel:
    Artikelnummer: V281
    Menge: 0

**18.4 V2801, Variotherm Haltebügel Ø16**
V2801, Haltebügel Ø16
zur Fixierung des VarioProFil-Rohres im
Rücklauf der Wandheizung/Kühlung
Fabrikat  : Variotherm
Verpackungseinheit: Karton zu 50 Stk.
Gewicht  : 200 g/Karton
Artikelnr.  : V2801
Menge: 100 PCE
Produkt:
  Artikel:
    Artikelnummer: V2801
    Menge: 0

**18.5 V2805, Variotherm SchraubFix für VarioSchiene und Haltebügel**
V2805, SchraubFix
zur Befestigung der VarioSchiene und des Haltebügels, für Untergründe: Betonmauerstein, Hochlochziegel (porosierter Ziegel), Gasbetonstein
Fabrikat  : Variotherm
Verpackungseinheit: Karton zu 100 Stk.
Gewicht  : 540 g/Karton
Artikelnr.  : V2805
Menge: 100 PCE
Produkt:
  Artikel:
    Artikelnummer: V2805
    Menge: 0

### 19 System-Wandheizung/Kühlung 011

**19.1 V270, Variotherm ÖkoHeizputz**
V270, ÖkoHeizputz
Spezialputz für Wandheizungen
(Unterputz, rein biologischer Baustoff,
IBO-Prüfung), hohe Wärmeleitfähigkeit, durchlässig für Wasserdampf,
hygroskopisch, stoßfest, haftet gut,
maschinen- und handputztauglich
Fabrikat  : Variotherm
Verpackungseinheit: 1 Sack,
42 Sack/Palette
Gewicht  : 25 kg/Sack
Artikelnr.  : V270
Menge: 1 SCK
Produkt:
  Artikel:
    Artikelnummer: V270
    Menge: 0

### 20 Unterlagen

**20.1 VMONT8, Variotherm Montageanleitung Kompakt-Fußbodenheizung**
Die jeweils gültige Montageanleitung
ist Bestandteil unserer Garantie- und
Gewährleistung.
Menge: 1 PCE
Produkt:
  Artikel:
    Artikelnummer: VMONT8
    Menge: 0

**20.2 VPLAN8, Variotherm Planungshandbuch Kompakt-Fußbodenheizungen**
Menge: 1 PCE
Produkt:
  Artikel:
    Artikelnummer: VPLAN8
    Menge: 0

### 21 Variotherm Rohre

**21.1 VP116L-100, Variotherm VarioProFil-Rohr 11,6x1,5**
VP116L-100, VarioProFil-Rohr 11,6x1,5
* Alu-Mehrschicht-Verbundrohr,
(PE-RT/AL/PE)
* 100 % Sauerstoff-diffusionsdicht
* Geprüft nach EN ISO 21003
* Das perfekte Rohr für
Flächenheizungen/-kühlungen.
* leicht und easy biegbar
* tmax = 70 °C, tmal = 95 °C,
pmax = 6 bar
* profilierte Oberfläche (+10 %) für
optimierte Wärmeübertragung

Fabrikat  : Variotherm
Verpackungseinheit: 100 m Rolle
Gewicht  : 7,0 kg/100m Rolle
Artkelnummer  : VP116L-100
Menge: 100 MTR
Produkt:
  Artikel:
    Artikelnummer: VP116L-100
    Menge: 0

**21.2 VP116L-300, Variotherm VarioProFil-Rohr 11,6x1,5**
VP116L-300, VarioProFil-Rohr 11,6x1,5
* Alu-Mehrschicht-Verbundrohr,
(PE-RT/AL/PE)
* 100 % Sauerstoff-diffusionsdicht
* Geprüft nach EN ISO 21003
* Das perfekte Rohr für
Flächenheizungen/-kühlungen.
* leicht und easy biegbar
* tmax = 70 °C, tmal = 95 °C,
pmax = 6 bar
* profilierte Oberfläche (+10 %) für
optimierte Wärmeübertragung

Fabrikat  : Variotherm
Verpackungseinheit: 300 m Rolle
Gewicht  : 18,0 kg/300m Rolle
Artkelnummer  : VP116L-300
Menge: 100 MTR
Produkt:
  Artikel:
    Artikelnummer: VP116L-300
    Menge: 0

**21.3 VP116L-500, Variotherm VarioProFil-Rohr 11,6x1,5**
VP116L-500, VarioProFil-Rohr 11,6x1,5
* Alu-Mehrschicht-Verbundrohr,
(PE-RT/AL/PE)
* 100 % Sauerstoff-diffusionsdicht
* Geprüft nach EN ISO 21003
* Das perfekte Rohr für
Flächenheizungen/-kühlungen.
* leicht und easy biegbar
* tmax = 70 °C, tmal = 95 °C,
pmax = 6 bar
* profilierte Oberfläche (+10 %) für
optimierte Wärmeübertragung

Fabrikat  : Variotherm
Verpackungseinheit: 500 m Rolle
Gewicht  : 30,0 kg/500m Rolle
Artkelnummer  : VP116L-500
Menge: 100 MTR
Produkt:
  Artikel:
    Artikelnummer: VP116L-500
    Menge: 0

**21.4 VM20L-150, Variotherm VarioModul-Rohr 20x2**
VM20L-150, VarioModul-Rohr 20x2
* Alu-Mehrschicht-Verbundrohr,
100 % Sauerstoff-diffusionsdicht
* Geprüft nach EN ISO 21003
* Das perfekte Rohr für
Flächenheizungen/-kühlungen.
* Leicht biegbar
* tmax = 70 °C, tmal = 95 °C,
pmax = 6 bar

Fabrikat  : Variotherm
Verpackungseinheit: 150 m Rolle
Gewicht  : 23,5 kg/150m Rolle
Artkelnummer  : VM20L-150
Menge: 100 MTR
Produkt:
  Artikel:
    Artikelnummer: VM20L-150
    Menge: 0

**21.5 VP116L-800, Variotherm VarioProFil-Rohr 11,6x1,5**
VP116L-800, VarioProFil-Rohr 11,6x1,5
* Alu-Mehrschicht-Verbundrohr,
(PE-RT/AL/PE)
* 100 % Sauerstoff-diffusionsdicht
* Geprüft nach EN ISO 21003
* Das perfekte Rohr für
Flächenheizungen/-kühlungen.
* leicht und easy biegbar
* tmax = 70 °C, tmal = 95 °C,
pmax = 6 bar
* profilierte Oberfläche (+10 %) für
optimierte Wärmeübertragung

Fabrikat  : Variotherm
Verpackungseinheit: 800 m Rolle
Gewicht  : 44,8 kg/800m Rolle
Artkelnummer  : VP116L-800
Menge: 100 MTR
Produkt:
  Artikel:
    Artikelnummer: VP116L-800
    Menge: 0

**21.6 VP16+100, Variotherm VarioProFil-Rohr 16x2 plus+**
VP16+100, VarioProFil-Rohr 16x2 plus+
* Alu-Mehrschicht-Verbundrohr
(PE-RT/AL/PE)
* 100 % Sauerstoff-diffusionsdicht
* Geprüft nach EN ISO 21003
* Das perfekte Rohr für
Flächenheizungen/-kühlungen.
* Leicht biegbar
* tmax = 70 °C, tmal = 95 °C,
pmax = 6 bar
* profilierte Oberfläche (+15 %) für
optimierte Wärmeübertragung

Fabrikat  : Variotherm
Verpackungseinheit: 100 m Rolle
Gewicht  : 10,3 kg/100 m Rolle
Artkelnummer  : VP16+100
Menge: 100 MTR
Produkt:
  Artikel:
    Artikelnummer: VP16+100
    Menge: 0

**21.7 VP16+300, Variotherm VarioProFil-Rohr 16x2 plus+**
VP16+300, VarioProFil-Rohr 16x2 plus+
* Alu-Mehrschicht-Verbundrohr
(PE-RT/AL/PE)
* 100 % Sauerstoff-diffusionsdicht
* Geprüft nach EN ISO 21003
* Das perfekte Rohr für
Flächenheizungen/-kühlungen.
* Leicht biegbar
* tmax = 70 °C, tmal = 95 °C,
pmax = 6 bar
* profilierte Oberfläche (+15 %) für
optimierte Wärmeübertragung

Fabrikat  : Variotherm
Verpackungseinheit: 300 m Rolle
Gewicht  : 29,5 kg/300 m Rolle
Artkelnummer  : VP16+300
Menge: 100 MTR
Produkt:
  Artikel:
    Artikelnummer: VP16+300
    Menge: 0

**21.8 VP16+500, Variotherm VarioProFil-Rohr 16x2 plus+**
VP16+500, VarioProFil-Rohr 16x2 plus+
* Alu-Mehrschicht-Verbundrohr
(PE-RT/AL/PE)
* 100 % Sauerstoff-diffusionsdicht
* Geprüft nach EN ISO 21003
* Das perfekte Rohr für
Flächenheizungen/-kühlungen.
* Leicht biegbar
* tmax = 70 °C, tmal = 95 °C,
pmax = 6 bar
* profilierte Oberfläche (+15 %) für
optimierte Wärmeübertragung

Fabrikat  : Variotherm
Verpackungseinheit: 500 m Rolle
Gewicht  : 49,0 kg/500 m Rolle
Artkelnummer  : VP16+500
Menge: 100 MTR
Produkt:
  Artikel:
    Artikelnummer: VP16+500
    Menge: 0

**21.9 VP116-100, Variotherm VarioProFil-Rohr 11,6x1,5**
VP116-100, VarioProFil-Rohr 11,6x1,5
* Alu-Mehrschicht-Verbundrohr,
(PE-RT/AL/PE)
* 100 % Sauerstoff-diffusionsdicht
* Geprüft nach EN ISO 21003
* Das perfekte Rohr für
Flächenheizungen/-kühlungen.
* leicht und easy biegbar
* tmax = 70 °C, tmal = 95 °C,
pmax = 6 bar
* profilierte Oberfläche (+10 %) für
optimierte Wärmeübertragung

Fabrikat  : Variotherm
Verpackungseinheit: 100 m Rolle
Gewicht  : 7,0 kg/100m Rolle
Artkelnummer  : VP116-100
Menge: 100 MTR
Produkt:
  Artikel:
    Artikelnummer: VP116-100
    Menge: 0

**21.10 VP116-300, Variotherm VarioProFil-Rohr 11,6x1,5**
VP116-300, VarioProFil-Rohr 11,6x1,5
* Alu-Mehrschicht-Verbundrohr,
(PE-RT/AL/PE)
* 100 % Sauerstoff-diffusionsdicht
* Geprüft nach EN ISO 21003
* Das perfekte Rohr für
Flächenheizungen/-kühlungen.
* leicht und easy biegbar
* tmax = 70 °C, tmal = 95 °C,
pmax = 6 bar
* profilierte Oberfläche (+10 %) für
optimierte Wärmeübertragung

Fabrikat  : Variotherm
Verpackungseinheit: 300 m Rolle
Gewicht  : 18,0 kg/100m Rolle
Artkelnummer  : VP116-300
Menge: 100 MTR
Produkt:
  Artikel:
    Artikelnummer: VP116-300
    Menge: 0

**21.11 VP116-500, Variotherm VarioProFil-Rohr 11,6x1,5**
VP116-500, VarioProFil-Rohr 11,6x1,5
* Alu-Mehrschicht-Verbundrohr,
(PE-RT/AL/PE)
* 100 % Sauerstoff-diffusionsdicht
* Geprüft nach EN ISO 21003
* Das perfekte Rohr für
Flächenheizungen/-kühlungen.
* leicht und easy biegbar
* tmax = 70 °C, tmal = 95 °C,
pmax = 6 bar
* profilierte Oberfläche (+10 %) für
optimierte Wärmeübertragung

Fabrikat  : Variotherm
Verpackungseinheit: 500 m Rolle
Gewicht  : 30,0 kg/500m Rolle
Artkelnummer  : VP116-500
Menge: 100 MTR
Produkt:
  Artikel:
    Artikelnummer: VP116-500
    Menge: 0

**21.12 VP116-800, Variotherm VarioProFil-Rohr 11,6x1,5**
VP116-800, VarioProFil-Rohr 11,6x1,5
* Alu-Mehrschicht-Verbundrohr,
(PE-RT/AL/PE)
* 100 % Sauerstoff-diffusionsdicht
* Geprüft nach EN ISO 21003
* Das perfekte Rohr für
Flächenheizungen/-kühlungen.
* leicht und easy biegbar
* tmax = 70 °C, tmal = 95 °C,
pmax = 6 bar
* profilierte Oberfläche (+10 %) für
optimierte Wärmeübertragung

Fabrikat  : Variotherm
Verpackungseinheit: 800 m Rolle
Gewicht  : 44,8 kg/800m Rolle
Artkelnummer  : VP116-800
Menge: 100 MTR
Produkt:
  Artikel:
    Artikelnummer: VP116-800
    Menge: 0

### 22 Verbindungstechnik

**22.1 Z174, Variotherm T-Stück 3/4"EURO**
Z174, T-Stück 3/4"EURO
vernickelt, 3/4" Eurokonus egal
Fabrikat  : Variotherm
Verpackungseinheit: 1 Stk.
Gewicht  : 140 g
Artikelnr.  : Z174
Menge: 1 PCE
Produkt:
  Artikel:
    Artikelnummer: Z174
    Menge: 0

**22.2 Z38, Variotherm Winkelverschraubung**
Z38, Winkelverschraubung
für alle Heizleistentypen,
90° Winkelanschluss,
Klemmverschraubung auf Heizelement Cu18
(inkl.Stützhülse), 3/4" Eurokonus für
die Anschlussleitung
(Klemmverschraubung nicht vergessen!)
Fabrikat  : Variotherm
Verpackungseinheit: 1 Stk.
Gewicht  : 260 g
Artikelnr.  : Z38
Menge: 1 PCE
Produkt:
  Artikel:
    Artikelnummer: Z38
    Menge: 0

**22.3 Z1320, Variotherm Presskupplung 16x16**
Z1320, Press-Kupplung 16x16
TH-Presskontur, inkl. galvanischer
Trennung, Sichtkontrolle der
Einstecktiefe, passende Presszange: REMS
TH16
Fabrikat  : Variotherm
Verpackungseinheit: 1 Stk.
Gewicht  : 50 g
Artikelnr.  : Z1320
Menge: 1 PCE
Produkt:
  Artikel:
    Artikelnummer: Z1320
    Menge: 0

**22.4 Z136, Variotherm Klemmverschraubung 3/4"EUROxCu18**
Z136, Klemmverschraubung
3/4"EUROxCu18
vernickelt, mit EPDM Dichtelement, für
Kupferrohre D = 18 mm gemäß DIN EN 1057
und Edelstahlrohre D = 18 mm gemäß DIN
EN 10312, minimale Rohrwandstärke 1,0
mm
Fabrikat  : Variotherm
Verpackungseinheit: 1 Stk.
Gewicht  : 60 g
Artikelnr.  : Z136
Menge: 1 PCE
Produkt:
  Artikel:
    Artikelnummer: Z136
    Menge: 0

**22.5 Z1380, Variotherm Press-T-Stück 16x16x16**
Z1380, Press-T-Stück 16x16x16
TH-Presskontur, inkl. galvanischer
Trennung, Sichtkontrolle der
Einstecktiefe, passende Presszange: REMS
TH16
Fabrikat  : Variotherm
Verpackungseinheit: 1 Stk.
Gewicht  : 85 g
Artikelnr.  : Z1380
Menge: 1 PCE
Produkt:
  Artikel:
    Artikelnummer: Z1380
    Menge: 0

**22.6 Z139, Variotherm Klemmverschraubung 3/4"EUROxCu15**
Z139, Klemmverschraubung
3/4"EUROxCu15
vernickelt, mit EPDM Dichtelement, für
Kupferrohre D = 15 mm gemäß DIN EN 1057
und Edelstahlrohre D = 15 mm gemäß DIN
EN 10312, minimale Rohrwandstärke 1,0
mm
Fabrikat  : Variotherm
Verpackungseinheit: 1 Stk.
Gewicht  : 60 g
Artikelnr.  : Z139
Menge: 1 PCE
Produkt:
  Artikel:
    Artikelnummer: Z139
    Menge: 0

**22.7 Z1490, Variotherm Press-Übergang 16x1/2"AG TH16**
Z1490, Press-Übergang 16x1/2"AG,
TH-Presskontur, inkl. galvanischer
Trennung, Sichtkontrolle der
Einstecktiefe, passende Presszange: REMS
TH16
Fabrikat  : Variotherm
Verpackungseinheit: 1 Stk.
Gewicht  : 60 g
Artikelnr.  : Z1490
Menge: 1 PCE
Produkt:
  Artikel:
    Artikelnummer: Z1490
    Menge: 0

**22.8 Z1600, Variotherm Presskupplung 11,6x11,6**
Z1600, Press-Kupplung 11,6x11,6
TH-Presskontur, inkl. galvanischer
Trennung, Sichtkontrolle der
Einstecktiefe, passende Presszange: REMS
TH11,6
Fabrikat  : Variotherm
Verpackungseinheit: 1 Stk.
Gewicht  : 35 g
Artikelnr.  : Z1600
Menge: 1 PCE
Produkt:
  Artikel:
    Artikelnummer: Z1600
    Menge: 0

**22.9 Z1610, Variotherm Presskupplung 16x11,6**
Z1610,Press-Kupplung 16x11,6
TH-Presskontur, inkl. galvanischer
Trennung, Sichtkontrolle der
Einstecktiefe, passende Presszange: REMS
TH16/TH11,6
Fabrikat  : Variotherm
Verpackungseinheit: 1 Stk.
Gewicht  : 45 g
Artikelnr.  : Z1610
Menge: 1 PCE
Produkt:
  Artikel:
    Artikelnummer: Z1610
    Menge: 0

**22.10 Z170, Variotherm Doppelnippel 3/4"EURO**
Z170, Doppelnippel 3/4"EURO
vernickelt, 3/4" Eurokonus auf
3/4"Eurokonus
Fabrikat  : Variotherm
Verpackungseinheit: 1 Stk.
Gewicht  : 60 g
Artikelnr.  : Z170
Menge: 1 PCE
Produkt:
  Artikel:
    Artikelnummer: Z170
    Menge: 0

**22.11 Z171, Variotherm Reduktion 3/4"EUROx1/2"IG**
Z171, Reduktion 3/4"EUROx1/2"IG
vernickelt, 3/4“ Eurokonus auf 1/2“
Innengewinde
Fabrikat  : Variotherm
Verpackungseinheit: 1 Stk.
Gewicht  : 55 g
Artikelnr.  : Z171
Menge: 1 PCE
Produkt:
  Artikel:
    Artikelnummer: Z171
    Menge: 0

**22.12 Z172, Variotherm Reduktion 3/4"EUROx1/2"AG**
Z172, Reduktion 3/4"EUROx1/2"AG
vernickelt, mit Dichtring, 3/4“
Eurokonus auf 1/2“ Außengewinde
Fabrikat  : Variotherm
Verpackungseinheit: 1 Stk.
Gewicht  : 50 g
Artikelnr.  : Z172
Menge: 1 PCE
Produkt:
  Artikel:
    Artikelnummer: Z172
    Menge: 0

**22.13 Z173, Variotherm 90° Winkel 3/4"EURO**
Z173, 90° Winkel 3/4"EURO
vernickelt, 3/4" Eurokonus auf
3/4"Eurokonus
Fabrikat  : Variotherm
Verpackungseinheit: 1 Stk.
Gewicht  : 100 g
Artikelnr.  : Z173
Menge: 1 PCE
Produkt:
  Artikel:
    Artikelnummer: Z173
    Menge: 0

**22.14 Z1650, Variotherm Press-T-Stück 16x11,6x16**
Z1650, Press-T-Stück 16x11,6x16
TH-Presskontur, inkl. galvanischer
Trennung, Sichtkontrolle der
Einstecktiefe, passende Presszange:
REMS
TH16/TH11,6
Fabrikat  : Variotherm
Verpackungseinheit: 1 Stk.
Gewicht  : 70 g
Artikelnr.  : Z1650
Menge: 1 PCE
Produkt:
  Artikel:
    Artikelnummer: Z1650
    Menge: 0

**22.15 Z1660, Variotherm Press-T-Stück 16x11,6x11,6**
Z1660, Press-T-Stück 16x11,6x11,6
TH-Presskontur, inkl. galvanischer
Trennung, Sichtkontrolle der
Einstecktiefe, passende Presszange:
REMS
TH16/TH11,6
Fabrikat  : Variotherm
Verpackungseinheit: 1 Stk.
Gewicht  : 60 g
Artikelnr.  : Z1660
Menge: 1 PCE
Produkt:
  Artikel:
    Artikelnummer: Z1660
    Menge: 0

**22.16 Z1370, Variotherm Press-Winkel 90° 16x16**
Z1370, Press-Winkel 90° 16x16
TH-Presskontur, inkl. galvanischer
Trennung, Sichtkontrolle der
Einstecktiefe, passende Presszange:
REMS
TH16
Fabrikat  : Variotherm
Verpackungseinheit: 1 Stk.
Gewicht  : 50 g
Artikelnr.  : Z1370
Menge: 1 PCE
Produkt:
  Artikel:
    Artikelnummer: Z1370
    Menge: 0

**22.17 Z1620, Variotherm Press-Winkel 90° 16x11,6**
Z1620, Press-Winkel 90° 16x11,6
TH-Presskontur, inkl. galvanischer
Trennung, Sichtkontrolle der
Einstecktiefe, passende Presszange:
REMS TH16/TH11,6
Fabrikat  : Variotherm
Verpackungseinheit: 1 Stk.
Gewicht  : 45 g
Artikelnr.  : Z1620
Menge: 1 PCE
Produkt:
  Artikel:
    Artikelnummer: Z1620
    Menge: 0

**22.18 Z1630, Variotherm Press-Winkel 90° 11,6x11,6**
Z1630, Press-Winkel 90° 11,6x11,6
TH-Presskontur, inkl. galvanischer
Trennung, Sichtkontrolle der
Einstecktiefe, passende Presszange:
REMS TH11,6
Fabrikat  : Variotherm
Verpackungseinheit: 1 Stk.
Gewicht  : 45 g
Artikelnr.  : Z1630
Menge: 1 PCE
Produkt:
  Artikel:
    Artikelnummer: Z1630
    Menge: 0

**22.19 Z1699, Variotherm Kaltschrumpfband Rolle: 50 mm x 15 m**
Z1699, Kaltschrumpfband
für optimale Korrosionsbeständigkeit von
Press-Kupplungen nach ÖN H5155
Rolle: 50 mm x 15 m, 1 Rolle reicht für
ca. 35 Press-Kupplungen (bei 50 %
Überlappung)
Fabrikat: Variotherm
Gewicht: 990 g
Artikelnr.: Z1699
Menge: 1 PCE
Produkt:
  Artikel:
    Artikelnummer: Z1699
    Menge: 0

**22.20 Z1670, Variotherm Presskupplung 20x20**
Z1670, Press-Kupplung 20x20
TH-Presskontur, inkl. galvanischer
Trennung, Sichtkontrolle der
Einstecktiefe, passende Presszange: REMS
TH20
Fabrikat  : Variotherm
Verpackungseinheit: 1 Stk.
Gewicht  : 55 g
Artikelnr.  : Z1670
Menge: 1 PCE
Produkt:
  Artikel:
    Artikelnummer: Z1670
    Menge: 0

**22.21 Z1300, Variotherm Klemmverschraubung 3/4"EUROx11,6**
Z1300, Klemmverschraubung
3/4"EUROx11,6
Speziell für Variotherm-Rohre 11,6x1,5
auf 3/4" Eurokonus entwickelt,
vernickelt, einteilig, mit
Metallklemmring und galvanischer
Trennung, SW 30, geprüft nach EN 21003
Fabrikat: Variotherm
Gewicht: 90 g
Artikelnr.: Z1300
Menge: 1 PCE
Produkt:
  Artikel:
    Artikelnummer: Z1300
    Menge: 0

**22.22 Z1400, Variotherm Klemmverschraubung 3/4"EUROx16**
Z1400, Klemmverschraubung
3/4"EUROx16
Speziell für Variotherm-Rohre 16x2
auf 3/4" Eurokonus entwickelt,
vernickelt, einteilig, mit
Metallklemmring und galvanischer
Trennung, SW 30, geprüft nach EN 21003
Fabrikat: Variotherm
Gewicht: 80 g
Artikelnr.: Z1400
Menge: 1 PCE
Produkt:
  Artikel:
    Artikelnummer: Z1400
    Menge: 0

**22.23 Z1500, Variotherm Klemmverschraubung 3/4"EUROx20**
Z1500, Klemmverschraubung
3/4"EUROx20
Speziell für Variotherm-Rohre 20x2
auf 3/4" Eurokonus entwickelt,
vernickelt, einteilig, mit
Metallklemmring und galvanischer
Trennung, SW 30, geprüft nach EN 21003
Fabrikat: Variotherm
Gewicht: 70 g
Artikelnr.: Z1500
Menge: 1 PCE
Produkt:
  Artikel:
    Artikelnummer: Z1500
    Menge: 0

**22.24 Z1491, Variotherm Press-Übergang 11,6x1/2"AG TH11,6**
Z1491, Press-Übergang 11,6x1/2"AG,
TH-Presskontur, inkl. galvanischer
Trennung, Sichtkontrolle der
Einstecktiefe, passende Presszange: REMS
TH11,6
Fabrikat  : Variotherm
Verpackungseinheit: 1 Stk.
Gewicht  : 55 g
Artikelnr.  : Z1491
Menge: 1 PCE
Produkt:
  Artikel:
    Artikelnummer: Z1491
    Menge: 0

**22.25 Z134, Variotherm Standardverschraubung 16x1/2"AG**
Z134, Standardverschraubung 16x1/2"AG,
lösbare Verbindung, bestehend aus 1 Stk.
Reduktion 3/4"EUROx1/2"AG (Z172) und 1
Stk. Klemmverschraubung 3/4"EUROx16
(Z1400)
Fabrikat  : Variotherm
Verpackungseinheit: 1 Stk.
Gewicht  : 120 g
Artikelnr.  : Z134
Menge: 1 PCE
Produkt:
  Artikel:
    Artikelnummer: Z134
    Menge: 0

**22.26 Z135, Variotherm Klemm-Kupplung 16x16**
Z135, Klemm-Kupplung 16x16,
lösbare Verbindung, bestehend aus 1 Stk.
Doppelnippel 3/4"EURO (Z170) und 2
Stk. Klemmverschraubungen 3/4"EUROx16
(Z1400)
Fabrikat  : Variotherm
Verpackungseinheit: 1 Stk.
Gewicht  : 200 g
Artikelnr.  : Z135
Menge: 1 PCE
Produkt:
  Artikel:
    Artikelnummer: Z135
    Menge: 0

**22.27 Z137, Variotherm Standardverschraubung 16x1/2"IG**
Z137, Standardverschraubung 16x1/2"IG,
lösbare Verbindung, bestehend aus 1 Stk.
Reduktion 3/4"EUROx1/2"IG (Z171) und 1
Stk. Klemmverschraubung 3/4"EUROx16
(Z1400)
Fabrikat  : Variotherm
Verpackungseinheit: 1 Stk.
Gewicht  : 140 g
Artikelnr.  : Z137
Menge: 1 PCE
Produkt:
  Artikel:
    Artikelnummer: Z137
    Menge: 0

**22.28 F921, Variotherm Steckfitting 90° Winkel 18 (i/i)**
F921, Steckfitting 90° Winkel 18 (i/i)
Lösbare Steckfittinge aus Messing für
Kupferrohre Ø18 mm, dauerhaft dichte
Steckverbindung, lösbar mittels
Demontagezange (F93) und
wiederverwendbar
Fabrikat  : Variotherm
Verpackungseinheit: 1 Stk.
Gewicht  : 74 g
Artikelnummer  : F921
Menge: 1 PCE
Produkt:
  Artikel:
    Artikelnummer: F921
    Menge: 0

**22.29 F922, Variotherm Steckfitting 90° Winkel 18 (i/a)**
F922, Steckfitting 90° Winkel 18 (i/a)
Lösbare Steckfittinge aus Messing für
Kupferrohre Ø18 mm, dauerhaft dichte
Steckverbindung, lösbar mittels
Demontagezange (F93) und
wiederverwendbar
Fabrikat  : Variotherm
Verpackungseinheit: 1 Stk.
Gewicht  : 68 g
Artikelnummer  : F922
Menge: 1 PCE
Produkt:
  Artikel:
    Artikelnummer: F922
    Menge: 0

**22.30 F923, Variotherm Steckfitting Übergangswinkel 18 x 1/2" (i/i)**
F923, Steckfitting Übergangswinkel 18 x
1/2" (i/i)
Lösbare Steckfittinge aus Messing für
Kupferrohre Ø18 mm, dauerhaft dichte
Steckverbindung, lösbar mittels
Demontagezange (F93) und
wiederverwendbar
Fabrikat  : Variotherm
Verpackungseinheit: 1 Stk.
Gewicht  : 68 g
Artikelnummer  : F923
Menge: 1 PCE
Produkt:
  Artikel:
    Artikelnummer: F923
    Menge: 0

**22.31 F924, Variotherm Steckfitting Muffe 18 (i/i)**
F924, Steckfitting Muffe 18 (i/i)
Lösbare Steckfittinge aus Messing für
Kupferrohre Ø18 mm, dauerhaft dichte
Steckverbindung, lösbar mittels
Demontagezange (F93) und
wiederverwendbar
Fabrikat  : Variotherm
Verpackungseinheit: 1 Stk.
Gewicht  : 74 g
Artikelnummer  : F924
Menge: 1 PCE
Produkt:
  Artikel:
    Artikelnummer: F924
    Menge: 0

**22.32 F925, Variotherm Steckfitting Übergangsmuffe 18 x 1/2" (i/i)**
F925, Steckfitting Übergangsmuffe 18 x
1/2" (i/i)
Lösbare Steckfittinge aus Messing für
Kupferrohre Ø18 mm, dauerhaft dichte
Steckverbindung, lösbar mittels
Demontagezange (F93) und
wiederverwendbar
Fabrikat  : Variotherm
Verpackungseinheit: 1 Stk.
Gewicht  : 74 g
Artikelnummer  : F925
Menge: 1 PCE
Produkt:
  Artikel:
    Artikelnummer: F925
    Menge: 0

### 23 Werkzeuge

**23.1 V41, Variotherm Biegemodel 16/100 Rohrabstand 100 mm**
V41, Biegemodel 16/100 für
VarioProFil-Rohr 16x2
zum einfachen, händischen Biegen
Fabrikat  : Variotherm
Verpackungseinheit: 1 Stk.
Gewicht  : 40 g
Artikelnr.  : V41
Menge: 1 PCE
Produkt:
  Artikel:
    Artikelnummer: V41
    Menge: 0

**23.2 V46, Variotherm Biegemodel 11,6/77 Rohrabstand 77 mm**
V46, Biegemodel 11,6/77 für
Variomodul-Rohr 11,6x1,5
zum einfachen, händischen Biegen,
Fabrikat  : Variotherm
Verpackungseinheit: 1 Stk.
Gewicht  : 40 g
Artikelnr.  : V46
Menge: 1 PCE
Produkt:
  Artikel:
    Artikelnummer: V46
    Menge: 0

**23.3 W002, Variotherm Rohrhaspel für die Einmann Montage**
W002, Rohrhaspel für Einmann-Montage
für das verwindungsfreie Abrollen der
Variotherm-Rohre, Stahlrohr verzinkt,
zerlegbar
* mit oberer Rollenhalterung
* befestigbare Stellfüße
* Kugellager
* für 100, 300, 500 und 800 m Rollen
Fabrikat  : Variotherm
Gewicht  : 11,5 kg
Artikelnr.  : W002
Menge: 1 PCE
Produkt:
  Artikel:
    Artikelnummer: W002
    Menge: 0

**23.4 W019, Variotherm Presswerkzeug AkkuPress Mini, komplett**
W019, Presswerkzeug AkkuPress Mini
komplett,
REMS AkkuPress Mini Li-Ion, inkl.
Ladegerät und 2 Akkus, Presszangen
TH16 Mini und TH11,6 Mini,
Stahlblechkasten
Fabrikat  : Variotherm
Gewicht  : 9,9 kg
Artikelnr.  : W019
Menge: 1 PCE
Produkt:
  Artikel:
    Artikelnummer: W019
    Menge: 0

**23.5 W019AK, Variotherm Ersatzakku AkkuPress Mini Li-Ion**
Menge: 1 PCE
Produkt:
  Artikel:
    Artikelnummer: W019AK
    Menge: 0

**23.6 W010, Variotherm Rund-Lochknacker 40 mm**
W010, Rundlochknacker 40 mm
zum exakten Ausknacken der Öffnung
bei der Verkleidung der Heizleiste
Typ mini Delta & Beta
Fabrikat  : Variotherm
Typ  : 40 mm
Verpackungseinheit: 1 Stk.
Gewicht  : 420 g
Artikelnr.  : W010
Menge: 1 PCE
Produkt:
  Artikel:
    Artikelnummer: W010
    Menge: 0

**23.7 W011, Variotherm Rund-Lochknacker 55 mm**
W011, Rundlochknacker 55 mm
zum exakten Ausknacken der Öffnung
bei der Verkleidung der Heizleiste
Typen Ia, IIa und IIIa Delta & Beta,
sowie bei Z114S, Z116LS und Z116RS
Fabrikat  : Variotherm
Typ  : 55 mm
Verpackungseinheit: 1 Stk.
Gewicht  : 820 g
Artikelnr.  : W011
Menge: 1 PCE
Produkt:
  Artikel:
    Artikelnummer: W011
    Menge: 0

**23.8 W013, Variotherm Tackergerät zum Setzen der Tackernadeln**
W013, Tackergerät
zum Setzen der Tackernadeln,
Aufnahme von bis zu 5 Magazinen
Fabrikat  : Variotherm
Verpackungseinheit: 1 Stk.
Gewicht  : 2,8 kg
Artikelnr.  : W013
Menge: 1 PCE
Produkt:
  Artikel:
    Artikelnummer: W013
    Menge: 0

**23.9 W015, Variotherm Presswerkzeug EcoPress komplett**
W015, Presswerkzeug EcoPress komplett
REMS EcoPress, Presszangen TH16 und
TH11,6, Stahlblechkasten
Fabrikat  : Variotherm
Verpackungseinheit: 1 Stk.
Gewicht  : 9,7 kg
Artikelnr.  : W015
Menge: 1 PCE
Produkt:
  Artikel:
    Artikelnummer: W015
    Menge: 0

**23.10 W016, Variotherm Innenbiegefeder 11,6**
Biegefeder für das einfache Biegen der
VarioProFil-Rohre 11,6x1,5 an den
Rohrenden
Fabrikat  : Variotherm
Verpackungseinheit: 1 Stk.
Gewicht  : 95 g
Artikelnr.  : W016
Menge: 1 PCE
Produkt:
  Artikel:
    Artikelnummer: W016
    Menge: 0

**23.11 W018, Variotherm Innenbiegefeder 16**
Biegefeder für das einfache Biegen der
VarioProFil-Rohre 16x2 und
vorisolierten VarioModul-Rohre 16x2 an
den Rohrenden
Fabrikat  : Variotherm
Verpackungseinheit: 1 Stk.
Gewicht  : 160 g
Artikelnr.  : W018
Menge: 1 PCE
Produkt:
  Artikel:
    Artikelnummer: W018
    Menge: 0

**23.12 W024, Variotherm REMS-Presszange TH16 für Variotherm Rohre 16x2**
Fabrikat  : Variotherm
Verpackungseinheit: 1 Stk.
Gewicht  : 2,1 kg
Artikelnummer  : W024
Menge: 1 PCE
Produkt:
  Artikel:
    Artikelnummer: W024
    Menge: 0

**23.13 W025, Variotherm REMS-Presszange TH11,6 für Variotherm Rohre 11,6x1,5**
Fabrikat  : Variotherm
Verpackungseinheit: 1 Stk.
Gewicht  : 2,0 kg
Artikelnummer  : W025
Menge: 1 PCE
Produkt:
  Artikel:
    Artikelnummer: W025
    Menge: 0

**23.14 W028, Variotherm Kübelset**
W028, Kübelset
- Wasserkübel für die richtige Dosierung
- 30 L Kübel für das Anmischen der
Kompakt-Füllmasse
Fabrikat  : Variotherm
Verpackungseinheit: 1 Set
Gewicht  : 1,2 kg
Artikelnummer  : W028
Menge: 1 SET
Produkt:
  Artikel:
    Artikelnummer: W028
    Menge: 0

**23.15 W029, Variotherm Rakel 60 cm mit Teleskopstiel und Stielhalter**
W029, Rakel 600 mm
mit Teleskopstiel und Stielhalter, für
das Verteilen der Kompakt-Füllmasse
Fabrikat  : Variotherm
Verpackungseinheit: 1 Stk.
Gewicht  : 1,0 kg pro Stk.
Artikelnummer  : W029
Menge: 1 PCE
Produkt:
  Artikel:
    Artikelnummer: W029
    Menge: 0

**23.16 Z98, Variotherm Thermofolie 25-30 °C für die Wand- und Fußbodenheizungen**
Z98, Thermofolie 25-30°C,
zum Auffinden der Rohre bei
Wandheizungen,
Deckenheizungen und
Fußbodenheizungen, nur in der
Aufheizphase einsetzbar

Fabrikat  : Variotherm
Verpackungseinheit: 1 Stk.
Gewicht  : 10 g
Abmessungen  : 300 x 49 mm
Artikelnummer  : Z98
Menge: 1 PCE
Produkt:
  Artikel:
    Artikelnummer: Z98
    Menge: 0

**23.17 V47, Variotherm Biegemodel 11,6/115 Rohrabstand 115 mm**
V47, Biegemodel 11,6/115
VarioProFil-Rohr 11,6x1,5
zum einfachen, händischen Biegen
Fabrikat  : Variotherm
Verpackungseinheit: 1 Stk.
Gewicht  : 80 g
Artikelnr.  : V47
Menge: 1 PCE
Produkt:
  Artikel:
    Artikelnummer: V47
    Menge: 0

**23.18 W100, Variotherm Werkzeug-Set beinhaltet: W037, W042, V41, V46, V47**
Werkzeug-Set
bestehend aus:
- Rohrschneidezange W037
- Kalibrier- und Anfaswerkzeug W042
- 3x Biegemodel V41, V46, V47
Fabrikat  : Variotherm
Verpackungseinheit: 1 Stk.
Gewicht  : 530 g
Artikelnummer  : W100
Menge: 1 PCE
Produkt:
  Artikel:
    Artikelnummer: W100
    Menge: 0

**23.19 W032, Variotherm REMS-Presszange TH16 Mini, für Variotherm Rohre 16x2**
Fabrikat  : Variotherm
Verpackungseinheit: 1 Stk.
Gewicht  : 1,6 kg
Artikelnummer  : W032
Menge: 1 PCE
Produkt:
  Artikel:
    Artikelnummer: W032
    Menge: 0

**23.20 W031, Variotherm REMS-Presszange TH11,6 Mini, für Variotherm Rohre 11,6x1,5**
Fabrikat  : Variotherm
Verpackungseinheit: 1 Stk.
Gewicht  : 1,6 kg
Artikelnummer  : W031
Menge: 1 PCE
Produkt:
  Artikel:
    Artikelnummer: W031
    Menge: 0

**23.21 W037, Variotherm Rohrschneidzange**
Rohrschneidezange
zum Ablängen der VarioProFil-Rohre und
der VarioModul-Rohre
Fabrikat  : Variotherm
Verpackungseinheit: 1 Stk.
Gewicht  : 230 g
Artikelnummer  : W037
Menge: 1 PCE
Produkt:
  Artikel:
    Artikelnummer: W037
    Menge: 0

**23.22 W0371, Variotherm Ersatzklinge für Rohrschneidzange**
Menge: 1 PCE
Produkt:
  Artikel:
    Artikelnummer: W0371
    Menge: 0

**23.23 Z97, Variotherm Rohrsuchgerät**
Z97, Rohrsuchgerät
zum Auffinden der Rohre bei
Wandheizungen/Kühlungen und
Deckenkühlungen/Heizungen, inkl.
Kalibrierteil und Batterie
Fabrikat  : Variotherm
Verpackungseinheit: 1 Stk.
Gewicht  : 270 g
Artikelnr.  : Z97
Menge: 1 PCE
Produkt:
  Artikel:
    Artikelnummer: Z97
    Menge: 0

**23.24 W036, Variotherm Setzgerät für VarioClip**
Fabrikat  : Variotherm
Verpackungseinheit: 1 Stk.
Gewicht  : 3,4 kg
Artikelnummer  : W036
Menge: 1 PCE
Produkt:
  Artikel:
    Artikelnummer: W036
    Menge: 0

**23.25 V48, Variotherm Biegemodel 20/200 Rohrabstand 200 mm**
V48, Biegemodel 20/200 für
Variomodul-Rohr 20x2 Laser
zum einfachen, händischen Biegen,
Fabrikat  : Variotherm
Verpackungseinheit: 1 Stk.
Gewicht  : 500 g
Artikelnr.  : V48
Menge: 1 PCE
Produkt:
  Artikel:
    Artikelnummer: V48
    Menge: 0

**23.26 V49, Variotherm Biegemodel 20/250 Rohrabstand 250 mm**
V49, Biegemodel 20/250 für
Variomodul-Rohr 20x2 Laser
zum einfachen, händischen Biegen,
Fabrikat  : Variotherm
Verpackungseinheit: 1 Stk.
Gewicht  : 650 g
Artikelnr.  : V49
Menge: 1 PCE
Produkt:
  Artikel:
    Artikelnummer: V49
    Menge: 0

**23.27 V50, Variotherm Biegemodel 20/300 Rohrabstand 300 mm**
V50, Biegemodel 20/300 für
Variomodul-Rohr 20x2 Laser
zum einfachen, händischen Biegen,
Fabrikat  : Variotherm
Verpackungseinheit: 1 Stk.
Gewicht  : 950 g
Artikelnr.  : V50
Menge: 1 PCE
Produkt:
  Artikel:
    Artikelnummer: V50
    Menge: 0

**23.28 W044, Variotherm Akku Bindewerkzeug komplett**
W044, Akku-Bindewerkzeug komplett,
zur raschen Befestigung des
VarioModul-Rohres an der
Gitterbewehrung, im Kunststoffkoffer,
beinhaltet:
* Akku-Bindewerkzeug MAX RB397
* 2 Stk. Akku und Ladegerät
* Verlängerungsarm für stehende
Montagearbeiten
Fabrikat  : Variotherm
Gewicht  : 24,5 kg
Artikelnr.  : W044
Menge: 1 PCE
Produkt:
  Artikel:
    Artikelnummer: W044
    Menge: 0

**23.29 W042, Variotherm Kalibrier- und Anfaswerkzeug**
W042, Kalibrier- und Anfaswerkzeug
für VarioProFil-Rohr 16x2 und
11,6x1,5, vorisoliertes
Variomodul-Rohr 16x2 und
VarioModul-Rohr 20x2 und 11,6x1,5
Fabrikat  : Variotherm
Verpackungseinheit: 1 Stk.
Gewicht  : 140 g
Artikelnummer  : W042
Menge: 1 PCE
Produkt:
  Artikel:
    Artikelnummer: W042
    Menge: 0

**23.30 W040, Variotherm REMS-Presszange TH20 für VarioModul-Rohr 20x2**
Fabrikat  : Variotherm
Verpackungseinheit: 1 Stk.
Gewicht  : 1,9 kg
Artikelnummer  : W040
Menge: 1 PCE
Produkt:
  Artikel:
    Artikelnummer: W040
    Menge: 0

**23.31 W041, Variotherm REMS-Presszange TH20 Mini, für VarioModul-Rohr 20x2**
Fabrikat  : Variotherm
Verpackungseinheit: 1 Stk.
Gewicht  : 1,4 kg
Artikelnummer  : W041
Menge: 1 PCE
Produkt:
  Artikel:
    Artikelnummer: W041
    Menge: 0

**23.32 W030, Variotherm Kompakt-Rührer zum Anmischen der Kompakt-Füllmasse**
W030, Kompakt-Rührer
der ideale Rührer zum Anmischen der
Kompakt-Füllmasse.
Durchmesser 120 mm,
erforderliche Leistung der
Antriebsmaschine 1000 W, 600 min-1,
Borhfutter min. 13 mm
Fabrikat  : Variotherm
Verpackungseinheit: 1 Stk.
Gewicht  : 715 g
Artikelnummer  : W030
Menge: 1 PCE
Produkt:
  Artikel:
    Artikelnummer: W030
    Menge: 0

**23.33 W046, Variotherm Werkzeug DUO**
Menge: 1 PCE
Produkt:
  Artikel:
    Artikelnummer: W046
    Menge: 0

**23.34 W048, Variotherm Duo Handdruckpistole**
W048, Duo Handdruckpistole
Passende Handdruckpistole zur
Verarbeitung des Duo Klebers.
Fabrikat  : Variotherm
Gewicht  : 1,4 kg
Artikelnr.  : W048
Menge: 1 PCE
Produkt:
  Artikel:
    Artikelnummer: W048
    Menge: 0

**23.35 W055, Variotherm Außenbiegefeder 16**
Biegefeder für das einfache Biegen der
VarioProFil-Rohre 16x2 auf die gesamte
Länge zum Weiterschieben
Fabrikat  : Variotherm
Verpackungseinheit: 1 Stk.
Gewicht  : 440 g
Artikelnr.  : W055
Menge: 1 PCE
Produkt:
  Artikel:
    Artikelnummer: W055
    Menge: 0

**23.36 W056, Variotherm Außenbiegefeder 20**
Biegefeder für das einfache Biegen der
VarioModul-Rohre 20x2 auf die gesamte
Länge zum Weiterschieben
Fabrikat  : Variotherm
Verpackungseinheit: 1 Stk.
Gewicht  : 540 g
Artikelnr.  : W056
Menge: 1 PCE
Produkt:
  Artikel:
    Artikelnummer: W056
    Menge: 0

**23.37 W0281, Variotherm 30 L Mischkübel zum Anmischen der Kompakt-Füllmasse**
Menge: 1 PCE
Produkt:
  Artikel:
    Artikelnummer: W0281
    Menge: 0

**23.38 W0282, Variotherm Wasserkübel mit 8 L Markierung**
Menge: 1 PCE
Produkt:
  Artikel:
    Artikelnummer: W0282
    Menge: 0

**23.39 F93, Variotherm Demontage Zange Demontage Werkzeug für Steckfittinge**
Menge: 1 PCE
Produkt:
  Artikel:
    Artikelnummer: F93
    Menge: 0

**23.40 W054, Variotherm Außenbiegefeder 11,6**
Biegefeder für das einfache Biegen der
VarioProFil-Rohre 11,6x1,5 auf die
gesamte Länge zum Weiterschieben
Fabrikat  : Variotherm
Verpackungseinheit: 1 Stk.
Gewicht  : 440 g
Artikelnr.  : W054
Menge: 1 PCE
Produkt:
  Artikel:
    Artikelnummer: W054
    Menge: 0

## Rechtevermerke in der Datei

Created with Dangl GAEB Tool, Copyright 2013 - 2025 Dangl IT GmbH, www.dangl-it.com, Version 2.8.17 (Built: 09.03.2025 10:01)
